# Umbau Knotenpunkt Rosentalstraße in Roetgen
Angebotsaufforderung (GAEB DA 2000 1.2, DA83)
Projekt: 20-4570
Währung: EUR
Erstellt mit: GAEB Toolbox V3.3 G90 R20230829, iTWO_64 V25.0.650, 12.02.2026

## Zusätzlicher Text
Zusätzliche technische Vertragsbedingungen für Tiefbauarbeiten (ZTVT)

1.00 Allgemeines

Verwandte Abkürzungen

AG  = Auftraggeber
AN  = Auftragnehmer
OZ  = Ordnungszeichen = Position
LB  = Leistungsbeschreibung
LV  = Leistungsverzeichnis
VB  = Vorbemerkung
ZV  = Zusätzliche Vertragsbedingungen

1.01 Es wird empfohlen, vor Angebotsabgabe die Besonderheiten der Baumaßnahme und die damit evtl. verbundenen Behinderungen, Beeinträchtigungen und Schwierigkeiten für die Ausführung an Ort und Stelle zu prüfen.

1.02 Die Absteckung der Achsen und Eigentumsgrenzen erfolgt durch den AG. Der AN hat dafür Sorge zu tragen, daß die festgesetzten Strassenbegrenzungslinie eingehalten werden. Weiter haftet der AN für alle Grenzmerkmale und Pfähle innerhalb des Baustellenbereiches.

Neuvermessungen infolge Beschädigung der Pfähle und Grenzmerkmale gehen zu Lasten des AN.
Die bei der Ausführung der Arbeiten vorgefundenen Polygonpunkte mit der Aufschrift "Vermessungsamt" dürfen nur nach Genehmigung durch Bauleitung und nachdem das Vermessungsamt die Polygonpunkte eingemessen hat, entfernt werden. Bei Nichtbeachtung gehen die Vermessungskosten für die Neuvermessung zu Lasten des AN.

1.03 Werden bei den Tiefbauarbeiten Einzelbäume oder Baumreihen berührt, so dürfen deren Wurzeln nicht beschädigt oder entfernt werden. Ergeben sich hierdurch Schäden, so haftet der AN für diese Schäden und die daraus entstehenden Kosten.

1.04 Bezüglich der erforderlichen Umleitungen, Verkehrssicherungen und  -regelungen hat der AN
die STVO  - hier besonders den § 45 - zu beachten. Siehe Abs. 5.00. Die Beantragung durch den AN hat rechtzeitig zu erfolgen.

1.05 Die Durchführung der Arbeiten und die Lagerung der Baustoffe haben so zu erfolgen, daß der Anlieger- und Fußgängerverkehr während der gesamten Bauzeit aufrecht erhalten bleibt und Einrichtungen der Versorgungsträger, wie Hydranten, Schieber, Schächte  u. dgl. freigehalten werden. Grundstücks- und Garageneinfahrten der angrenzenden Grundstücke sind nicht länger als unvermeidbar, höchstens aber 3 Tage, unpassierbar zu belassen. Nach dieser Frist ist die Zufahrt durch Erstellung von Brücken oder Rampen wieder herzustellen und bei Dunkelheit oder Nebel zu beleuchten. Einfahrten zu Garagen und  Einfahrten mit täglichem Zulieferbetrieb dürfen nur im Einvernehmen mit dem Anlieger - und nur stundenweise - gesperrt werden.
Die Kosten sind in die Einzelpreise einzukalkulieren.

1.06 Der AG ist berechtigt, die Inangriffnahme oder die vorzugsweise Förderung derjenigen Leistungen zu verlangen, welche er mit Rücksicht auf den Gesamtfortgang der Arbeiten für notwendig oder aus
sonstigen Gründen für besonders vordringlich erachtet. Der AN ist verpflichtet mit dritten auf der Baustelle eingesetzten Firmen zusammenzuarbeiten.

1.07 Der AN hat bei Hochwasser und Unwetter rechtzeitig Vorsorge für die Sicherung der Baustelle sowie der Geräte, der Baustoffe und der Baustelleneinrichtung zu treffen. Auch hat er, wenn erforderlich, nach Ablauf des Wassers die Baugruben und die übrigen Anlagen ohne Entschädigung wieder trockenzulegen und zu reinigen. Kommt der AN etwaigen Forderungen des AG bezüglich Schutzmaßnahmen nicht nach, so ist der AG berechtigt, diese  Maßnahmen in Fällen der Gefahr auf Kosten des AN durchzuführen zu lassen.

1.08 Das Betreten von, sowie das Arbeiten in bestehenden Kanalanlagen ist dem AN wegen der damit verbundenen Gefahren ohne vorherige Unterweisung über die Sicherheitsbestimmungen durch einen Mitarbeiter der Kanalbauabteilung nicht gestattet. Der AG behält sich vor, offensichtliche Verstöße gegen Sicherheitsbestimmungen der Tiefbauberufsgenossenschaft (TBG) sowie dem staatlichen Amt für Arbeitsschutz (StAfA) zu melden und die Baustelle still zu legen. In diesem Zusammenhang wird darauf hingewiesen, dass die Unfallverhütungsvorschriften der TBG (UVV) und des GemeindeunfallVersicherungsverbandes (GUV), hier insbesondere die BGV A 1 (ehemals VBG 1 allgemeine Vorschriften) und BGV C 3 (ehemals VBG 54  abwassertechnische Anlagen), die GUV 17.6 (Sicherheitsregeln für Arbeiten in umschlossenen Räumen), zu beachten sind. Der AN ist für die Sicherheit der auf der Baustelle eingesetzten Arbeiter bzw. für die Betriebssicherheit der eingesetzten Geräte verantwortlich. Ebenso muss bei notwendigen Arbeiten in vorhandenen Kanalisationsanlagen ein Gasmess bzw. Gaswarngerät eingesetzt werden. Darüber hinaus sind die RSA (Richtlinien für die Sicherung von Arbeitsstätten im Straßenraum) anzuwenden.

1.09 Jede Lieferung und Transportleistung ist, soweit sie bei der Abrechnung zugrunde gelegt werden muss, mit Wiegekarten bzw. Lieferscheinen nachzuweisen. Lieferbelege sind dem AG bei der
Anlieferung der Baustoffe oder Bauteils sofort zur Quittierung vorzulegen.
Später vorgelegte Lieferscheine und Wiegekarten werden nicht anerkannt. Die Gewichtsnachweise
müssen folgende Angaben enthalten: Standort der Waage, Datum und Uhrzeit der Wägung, Name
der Baustelle, Art des Wägegutes, Nummer des Wiegescheines, eingedrucktes Brutto- und Taragewicht, pol. Kennzeichen des LKW, sowie Unterschrift des vereidigten Wägers. Die Bauleitung behält sich das Recht vor, die Tonnenangaben der Wiegekarten durch eine nochmalige Überprüfung bei einer geeichten Waage im Stadtgebiet vornehmen zu lassen.

2.00 Erdarbeiten

Der Bieter hat damit zu rechnen, daß innerhalb der Baustrecke die verschiedensten Ver- und Entsorgungsleitungen angetroffen werden. Der Bieter hat sich über das Vorhandensein unterirdischer Leitungen zu unterrichten. Evtl. auftretende Arbeitserschwernisse werden gesondert vergütet. Lage und Verlauf ober- und unterirdisch verlegter Ver- und Entsorgungsleitungen müssen bei folgenden Stellen vor Beginn der Bauarbeiten erfragt werden:

- Regionetz, Lombardenstraße 12-22, 52070 Aachen
- Deutsche Telekom AG, Am Gut Wolf 3, 52070 Aachen
- Westnetz, Neue Jülicher Straße 60, 52353 Düren
- Wasserwerk Perlenbach, Am Handwerkerzentrum 31, 52156 Monschau
- Deutsche Glasfaser, Ostlandstraße 5, 46325 Borken

3.00 Straßenbauarbeiten

Falls nicht besonders darauf hingewiesen, gelten für den normalen Stadtstraßenbau folgende Ausschachtungsbreiten für Bordsteine einschließlich Arbeitsraum, gemessen ab Vorderkante Bordstein

  bis Profil  10/20 cm  =  35 cm
  bis Profil  12/15/30 cm  =  40 cm
  bis Profil  15/18/30 cm  =  45 cm
  darüber hinaus  =  50 cm

4.00 Brandschutztechnische Anforderungen

Bei Beachtung der folgenden Punkte erübrigt sich die Einholung einer Stellungnahme der Feuerwehr  zu den v.g. Arbeiten.

4.01 Sollte eine Straßensperrung oder Einbahnverkehrung erforderlich werden, so ist der Beginn und das Ende dieser Maßnahme der zuständigen Feuerwehr mitzuteilen.

4.02 Bei Straßensperrungen darf die Entfernung von befahrbaren Flächen bis zu Gebäuden mit Brüstungshöhen der notwendigen Fenster von  weniger als 8,00 m nicht mehr als 50,00 m betragen. Zur Sicherung wirksamer Lösch- und Rettungsmaßnahmen ist ein 2,00 m breiter Zugang erforderlich.

4.03 Bei Gebäuden mit Brüstungshöhen der notwendigen Fenster von mehr als 8,00 m muß statt des
2,00 m breiten Zuganges eine mindestens 4,50 m breite Zufahrt für die Drehleiter (18 to Gesamtgewicht) verbleiben.Falls diese 4,50 m breite Zufahrt nicht verbleibt, darf die Baustelle nicht länger als 20 m sein, so daß die  notwendigen Fenster bei 10,00 m Ausladung der Drehleiter erreichbar bleiben. Die jeweilige Lage der Baustelle  (gerade und ungerade Haus-Nr.) ist der Feuerwehr mitzuteilen.

4.04 Eine Löschwasserversorgung aus den im Baubereich liegenden Hydranten muß jederzeit sichergestellt sein. Dies ist nicht erforderlich, wenn die Entfernung zum nächsten Hydranten nicht
mehr als 100,00 m beträgt.

4.05 Vorhandene Zufahrten zu Grundstücken, die ggfs. von Feuerwehrfahrzeugen benutzt werden, müssen erhalten bleiben.

  Anmerkung:

Die v.g. Anforderungen sind teilweise Kompromisse (insbesondere Ziffer 4.03), die nur für die Zeit der Arbeiten akzeptiert werden.

5.00  Sicherung der Arbeitsstellen und Regelung des Straßenverkehrs

5.01  Für die Durchführung von Bauarbeiten an öffentlichen Verkehrsflächen ist eine Verkehrsanordnung gem. § 45 StVO erforderlich.Die Verkehrsanordnung wird auf der Grundlage der beiliegenden Verkehrszeichenpläne durch den AG erteilt. Sofern der AN die beiliegenden Verkehrszeichenpläne nicht nutzen will, steht es ihm frei, zu eigenen Lasten und ohne den Anspruch auf eine Vergütung durch den AG eigene Verkehrszeichenpläne zu erstellen und dem AG zur Freigabe vorzulegen.

5.02  Gemäß § 45 Abs. 6 StVO ist der AN zur Beschaffung, Anbringung, Unterhaltung und Entfernung der angeordneten Verkehrszeichen und -einrichtungen und zu deren Betrieb einschließlich ihrer
Beleuchtung verpflichtet. Die hierfür entstehenden Kosten trägt der AN gem. § 5b des Straßen- verkehrsgesetzes vom19.12.1952 in der derzeit gültigen Fassung.

5.03  Alle vorhandenen, der Anordnung bzw. dem Verkehrszeichenplan entgegenstehenden Verkehrszeichen sind zu verdecken, sollte deren Entfernung notwendig sein, so darf dies nur im Einvernehmen mit der Straßenverkehrsbehörde der StädteRegion Aachen
(verkehrsbehoerde@staedteregion-aachen.de) erfolgen.

5.04  Es dürfen nur die in der StVO beschriebenen Verkehrszeichen und -einrichtungen verwendet werden. Sie müssen in einem ordnungsgemäßen Zustand sein und in einem solchen gehalten werden. Andere
als die hier aufgeführten Verkehrszeichen und -einrichtungen dürfen nur auf Anordnung des AG's angebracht werden. Alle verwendeten Verkehrszeichen sind auf der Rückseite mit vollständiger Firmenanschrift einschließlich Telefonnummer zu kennzeichnen.

Auflage: Soweit der Stand der Bauarbeiten es erlaubt, ist die Baustelle außerhalb der Arbeitszeiten zu räumen. Die verkehrsbeschränkenden Verkehrszeichen und -einrichtungen sind dann soweit wie möglich zu entfernen.

5.05  Hinweise:
Es wird ausdrücklich darauf hingewiesen, daß die Sonderrechte gem. § 35 StVO nicht für die
Fahrzeuge der bauausführenden Firma gelten. Diese Anordnung beinhaltet nicht die
Sondernutzungserlaubnis  gem. § 18 des Straßen- und Wegegesetzes NW zur Inanspruchnahme des
öffentlichen Straßenraumes über den Gemeingebrauch hinaus.
Bei der Einrichtung von baustellenbedingten Halteverboten sind die Schilder mit Zusätzen "wegen
Bauarbeiten ab....,h" mindestens 96 Stunden vor Geltungsbeginn bei der Registrierung der dann
vorhandenen Kfz aufzustellen. Sofern sich das Halteverbot auch auf einen abmarkierten (Z= 295
StVO) oder baulich angelegten Seitenstreifen beziehen soll, ist (Z= 1052-37 StVO unter den  Z= 283
StVO) zu ergänzen.

## Zusätzlicher Text
Allgemeiner Hinweis zum LV.

In den folgenden Einzelpositionen ist unter den Begriffen zu verstehen:

1. Deponie
  a) Bei Aushub-, Schutt- und Abfallmassen eine jeweils zugelassene und geordnete Deponie,
b) Bei aufbereitungsfähigem Material eine genehmigte Wiederaufbereitungsanlage.
Die Zuführung zu der jeweils erforderlichen Anlage liegt in der Verantwortung des " AN".
Werden bei der Aufnahme von Boden o. ä. Schadstoffe festgestellt, ist der " AG" unverzüglich zu informieren. Diese Schadstoffe sind in Abstimmung mit dem " AG" einer Sondermülldeponie zuzuführen.  Entstehende Mehrkosten werden vergütet.

Es gelten u.a. folgende Richtlinien in der jeweils gültigen Fassung:

    - Zusätzliche Vertragsbedingungen für die Ausführung von Bauleistungen im Straßen-  und Brückenbau ZVB/E-StB 95, 2012-03
- Bodenklassen gem. DIN 18 300, 2019-09
- Entwässerungseinrichtungen gem. ZTVEw-StB, 2014
- Erdarbeiten im Straßenbau gem. ZTV E-StB 17,
- Fahrbahndecken aus Asphalt gem. ZTV Asphalt-StB, 2013
- Fahrbahndecken aus Beton gem. ZTV Beton-StB, 2007
- Fugenvergußmasse gem. TV bit Fug, 2015
- Füllen von Rissen in Betonbaut. gem. ZTV- RISS, 1988
- Ingenieurbauwerke gem. ZTV- ING, 2022-10
- Landschaftsbauarb. im Straßenbau gem. ZTVLa-StB, 2018
- Markierungen auf Straßen gem. ZTV- M, 2013
- Technische Lieferbedingungen für weiße Markierungsmaterialien TL-M 23, 2023
- Merkblatt für das Herstellen von Nähten und Anschlüssen in Verkehrsflächen aus Asphalt 'MNA', 1998
- Schutz, Instandsetzung von Beton gem. ZTV-SIB, 1990
- Tragschichten im Straßenbau gem. ZTV SoB-StB 20
- Recycling-Baustoffe in Tragschichten ohne Bindemittel gem. TL RC- ToB 95, 1995
- Pflaster- und Plattenarbeiten im Straßenbau gem. ZTV-Pflaster-StB 20, TL-Pflaster-StB 06, 2015
- Sicherung von Arbeitsstellen von Straßen gem. ZTV-SA, 2001
- Zusätzliche Technische Vertragsbedingungen und Richtlinien für Aufgrabungen in
  Verkehrsflächen ZTV-A-STB 12, 2012
- Technische Lieferbedingungen für transportable Lichtsignalanlagen gem. TL Transportale
  Lichtsignalanlagen, 2023
-Technischen Regeln für Arbeitsstätten - ASR A5.2, 2018-12
- Richtlinien für die Sicherung von Arbeitsstellen an Straßen, RSA, 2021
- Rohrverlegung nach DIN EN 1610, ATV A 139,2015-12/2019-03
- Steinzeug nach DIN EN 295  --> Stz, 2013-05
- Beton- und Stahlbetonrohre nach DIN EN 1916, DIN V 1201, 2003-04
- Duktile Gußrohre nach DIN 19691  -- >  Duk, 1978
- Faserzement nach DIN 19850  -- >  Fz, 1996-11
- Kunststoff Polypropylen nach DIN 1852 EN 476, 2018-03

In den Einheitspreis einrechnen:
    - Lieferung aller Materialien,
    - Gestellen und vorhalten aller erforderlichen Arbeitsgeräte.
    - Evtl. anfallende Kippgebühr bzw. Gebühr für die Ablieferung bei der Wiederaufbereitungsanlage.
  u.s.w.

## 01 Titel 1 - Kanalbau
Datum: 12.02.2026

### 02 Baustelleneinrichtung und Freilegung des Baufeldes

*Hinweis: Hinweis 2.1.0: Einrichten der Baustelle*

#### 02.01 Einrichten der Baustelle

*Hinweis: Hinweis 2.1.1: Baustelleneinrichtung*
Hinweis 2.1.1: Baustelleneinrichtung

In den Einheitspreis einrechnen:
- Baustelle einrichten und räumen,
- Vorhalten der Geräte und dergleichen für die ges. Bauzeit.
- Beschaffen, Mieten und Anlegen notwendiger Arbeits-,
  Lagerplätze und Zufahrtswege, die über die vom "AG" zur
  Verfügung gestellten Möglichkeiten hinausgehen.
- Aufstellen, Vorhalten und Beseitigen von Leiteinrichtungen,
  (z.B. Absperrbaken, Absperrschranken, Schrammborde,
  Markierungen) und Verkehrsschilder nach StVO zur Sicherung
  des allgem. und öffentlichen Verkehrs innerhalb der Baustelle
  und des dazugehörigen Bereiches (~75 m von Bauanfang in
  jede Richtung).
- Aufstellen, Vorhalten und Beseitigen von Hilfsbauwerken zur
  Aufrechterhaltung des Anliegerverkehrs, soweit diese nicht in
  den folgenden Positionen als zusätzliche Leistungen
  ausgeschrieben sind.
  (z.B. Brücken, Befestigung von Zufahrten und Zuwegen
  einschließlich der erforderlichen Rampen )
- Vorkehrungen gegen Beschädigungen aller Art an
  benachbartem Eigentum und gärtnerischen Anlagen.
- Schutz von Bäumen, Licht- und sonstigen Masten.
- Freihalten aller für den Verkehr bestimmten Straßenflächen, der
  Hauseingänge und aller im Ausbaubereich befindlichen
  Einrichtungen der Gas-, Wasser- und E-Werke, der Post,
  Feuerwehr u.a.
Die Bezahlung erfolgt anteilig nach Baufortschritt.

##### 02.01.1 Baustelleneinrichtung

**02.01.1.100 Baustelleneinrichtung (Pauschalposition)**
Baustelleneinrichtung.
(Die Abrechnung erfolgt pauschal)
Über diese Position wird der Anteil für die Bauarbeiten im
Bereich "Kanalbau Anteil Gemeinde Roetgen" vergütet.

  für 1 pauschal.
Menge: 1,000 psch

*Hinweis: Hinweis 2.1.2: Bauleitungscontainer*
Hinweis 2.1.2: Bauleitungscontainer

In den Einheitspreis einrechnen:
Container aufstellen, vorhalten, bereitstellen, nach Bedarf
reinigen, belüften, heizen, abbauen, transportieren
mit Zubehör einschl. Wiederherstellung des ursprünglichen Geländezustandes.
Sichern gegen Einbruch, Bewachen des Baubüros,
(Container) mit Haftung gegen Diebstahl und Feuer.
Der Container darf in keinem räumlichen Zusammenhang
mit ähnlichen Anlagen des "AN" stehen, ihren Standort
bestimmt der "AG".
Je  nach  Anforderung  gebrauchsfertige  Anlagen für:
Licht, Wasser und Heizung mit  den erforderl. Anschlüssen an das Ver- und Entsorgungsnetz vor  Beginn  der  Bauarbeiten  einrichten  bzw.herstellen.
Die Bereitstellungszeit rechnet vom Tage der Übergabe
des  gebrauchsfertigen  Bürocontainers an den "AG"  bis
einschl. zum Tage der Frei- bzw. Rückgabe an den "AN".
Beginn und Ende der Bereitstellungszeit in  den
Baustellentagesberichten festlegen.
Vergütet wird:
1. Bei Abrechnung nach Monaten:
  Außer den vollen Monaten werden die Teilzeiten nach
  Tagen zu 1/30 des Monateinheitspreises vergütet.
2. Bei pauschaler Vergütung:
  Die Bereitstellungszeit  beginnt  mit  der
  Einrichtung der Baustelle und endet 14 Tage  nach
  Abschluß der Bauarbeiten.
  Für jeden Tag einer verspäteten Einrichtung und
  Bereitstellung des Containers wird ein Abzug im
  Verhältnis Pauschalpreis zu Sollbauzeit einbehalten.

##### 02.01.2 Bauleitungscontainer

**02.01.2.150 Bauleitungscontainer 30 m2 pauschal**
Bauleitungscontainer, 30 m2  Abrechnung erfolgt pauschal
Büroraum mit mind. 30 m2 Grundfläche, Doppelcontainer, verschließbar
mit:  1 Schreibtisch, 1 Drehstuhl,
  1 Besprechungstisch mit 10 Stühlen,
  1 Schrank (verschließbar), 1 Aktenablage,
  1 Kühlschrank, 1 Spüle,

mit Anschlüssen für: Licht, Wasser, Abwasser und Heizung.
Zusätzlich Nebenraum mit separater Toilette und Waschbecken.
Anschluss an den öffentlichen Kanal ist einzurechnen.

Über diese Position wird der Anteil für die Bauarbeiten im
Bereich "Kanalbau Anteil Gemeinde Roetgen" vergütet.

  für 1 pauschal.
Menge: 1,000 psch

*Hinweis: Hinweis 2.1.3: Bauzäune*

##### 02.01.3 Bauzäune

**02.01.3.150 Allseitige Umzäunung der offenen Baufelder**
Allseitige Umzäunung der offenen Baufelder aus vorgefertigten Bauzaunelementen mit Pfosten und Ständern, 2,0 m hoch dicht herstellen und mit dem Fortschritt der Leitungsverlegung
abschnittsweise umsetzen (alternativ Absperrgitter gem.StVO), aufladen, mehrmaliges umsetzen pro Tag und Bauabschnitt und wegfahren des Bauzaunes nach Beendigung der Bauarbeiten. Die Ständer sind durch besondere Maßnahmen, z. B. Erdnägel, fest in den Untergrund zu verankern. Die Verwendung von
Baustahlgewebe oder dergleichen ist nicht  gestattet.
Die Abrechnung erfolgt nach Metern.
  für 1 m.
Menge: 150,000 m

*Hinweis: Hinweis 2.1.6: Maßnahmen zur Aufrechterhaltung*
Hinweis 2.1.6:  Maßnahmen zur Aufrechterhaltung
  des Verkehrs

In den Einheitspreis einrechnen:
- Vorhalten sämtlicher Baustoffe,
- Zusätzliche Straßenaufbruch- und Wiederherstellungsarbeiten
- Herstellung der Widerlager und des statischen
  Nachweises.
Den statischen Nachweis unaufgefordert bei Baubeginn
vorlegen.

##### 02.01.6 Maßnahmen zur Aufrechterhaltung des Verkehrs

**02.01.6.100 Überfahrten herstellen, Breite der Überfahrt : 4,00 m, Breite des Grabens : 1,60 m, Brückenklasse SLW : 60 .**
Überfahrten über offene Rohrgräben mit Schrammbord und
Geländer für eine Verkehrsbelastung durch Regelfahrzeuge herstellen und später wieder abbauen.
Breite der Überfahrt:  ''4,00'' m
Breite des Grabens:  ''1,60'' m
Brückenklasse  SLW:  ''60''
Die Abrechnung erfolgt nach Stück.
  für 1 Stück.
Menge: 3,000 Stck

*Hinweis: Hinweis 2.3.0: Freilegung des Baufeldes*

#### 02.03 Freilegung des Baufeldes

*Hinweis: Hinweis 2.3.6: Sonstiger Abbruch-Aufnahme*
Hinweis 2.3.6:  Sonstiger Abbruch-Aufnahme

In den Einheitspreis einrechnen:
- Alle aufgenommenen Materialien soweit verwertbar  einer  Wiederverwertung  zuführen.
  Ggfs. hierüber einen Nachweis führen.
- Erforderl. Erdarbeiten,
- Baugrube lagenweise verfüllen, verdichten und
  Hohlräume mit Frostschutzkies, nicht verdichtbare Hohlräume mit C 8/10 verfüllen.
- Nicht verwertbare Teile ggfs.zerkleinern und
  zur Ladestelle transportieren,
- Abbruchteile aufladen und zur Kippe abfahren.
  Straßenablaufkörper aus Fertigteilen nach DIN 4052
Abgerechnet werden:
  Rohrdurchlässe, Kandel, Gleise nach m.
  Sonstige Einbauten nach Stück.

##### 02.03.6 Sonstiger Abbruch - Aufnahme

**02.03.6.309 Mauerwerksschichten abbrechen.**
Vorh. Mauerwerksschichten an runden oder eckigen
Kanalschächten  (Schachtwandung bis 50 cm) nach Angabe des "AG" abbrechen.
In den Einheitspreis einrechnen:
- Freilegung des Mauerwerks,
- Reinigung der Schachtsohle.

Die Abrechnungslänge wird an der Schachtinnenwand
gemessen.

  für 1,00 m.
Menge: 35,000 m

### 03 Erd- und Entwässerungsarbeiten

*Hinweis: Hinweis 3.3.0: Aufbruch vorhandener Befestigungen*
Hinweis 3.3.0:  Aufbruch vorhandener Befestigungen  (Zulageposition)

Grundsätzlich sind alle Baustoffe einer Wiederverwendung
oder einer Wiederverwertung zuzuführen.
In den Einheitspreis einrechnen:
- Die Kosten bzw. Gebühren für die Übernahme der
  Baustoffe in das Eigentum des Verwerters.
  Auf Anforderung ist ein Nachweis über die Wiederverwertung zu führen.

#### 03.03 Aufbruch vorhandener Befestigungen (Zulageposition)

*Hinweis: Hinweis 3.3.3: Aufnahme von Unterbau aus Asphalt u. Beton*
Hinweis 3.3.3:  Aufnahme von Unterbau aus Asphalt u.  Beton

Asphaltschichten auf Beton, Pflaster oder sonstigem nicht  bituminösem Unterbau aufgebracht, aufbrechen, aufladen und zur Wiederverwertung abfahren.
Die Preise gelten als Zulage zum entsprechenden Bodenaushub.
Die Abrechnung erfolgt nach m2.

##### 03.03.3 Aufnahme von Unterbau aus Asphalt und Beton, zur Wiederverwertung, als Zulage.

**03.03.3.240 Fahrbahnbefestigung durchtrennen Stärke Befestigung bis 20 cm, als Zulage.**
Fahrbahnbefestigung durchtrennen, Befestigung bituminös, Naturstein oder aus Beton / Stahlbeton durchtrennen, als Zulage.
Stärke Befestigung:  bis 20 cm
Die Pos. ist als Fahrbahntrennung bei einzelnen Teilabschnitten gedacht und kommt nur auf besondere Anordnung des "AG" zur Ausführung.
  für 1 m.
Menge: 250,000 m

**03.03.3.250 Fahrbahnbefestigung durchtrennen Stärke Befestigung 20,1 bis 30 cm, als Zulage.**
Fahrbahnbefestigung durchtrennen, Befestigung bituminös, Naturstein oder aus Beton / Stahlbeton durchtrennen, als Zulage.
Stärke Befestigung:  20,1 bis 30 cm.
Die Pos. ist als Fahrbahntrennung bei einzelnen Teilabschnitten gedacht und kommt nur auf besondere Anordnung des "AG" zur Ausführung.
  für 1 m.
Menge: 110,000 m

*Hinweis: Hinweis 3.80: Schächte*

#### 03.08 Schächte

*Hinweis: Hinweis 3.8.2 Sonstige Maßnahmen.*

##### 03.08.2 Sonstige Maßnahmen.

**03.08.2.131 Vorh. Schächte abbrechen. T bis 3,50 m**
Vorh. Schachtbauwerk aus Betonfertigteilen oder
Mauerwerk komplett aufzunehmen und
zurückzubauen:
Die anfallenden Abbruch- und Schuttmassen werden
Eigentum des AN und sind ordnungsgemäß zu entsorgen.

incl. erf. Stemmarbeiten von Stahlbeton, Trennschnitte,
Trennen der Schuttmassen zur ordnungsgemäßen Entsorgung
etc. .....

Schachttiefe gemessen von Schachtabdeckung bis
Fließsohle:  bis 3,50 m

In den Einheitspreis sind alle erforderlichen
Materialien und Nebenleistungen mit einzurechnen.

Ausser dieser Position erfolgt keine weitere Vergütung
für diese Leistung.

  für 1 Stück
Menge: 7,000 Stck

#### 03.09 Sonstige Leistungen

*Hinweis: Sonstige Leistungen*

##### 03.09.8 Sonstige Leistungen

**03.09.8.830 Aufrechterhaltung der Müllbeseitigung**
Es ist sicherzustellen, dass während der gesamten Bauzeit an den Tagen der Müllabfuhr die Müllwagen stets an die Müllabstellplätze heranfahren können.
Ist die Abfuhr der Müllgefäße (Blau, Gelb, Restmüll) sowie des zugelassenen Sperrmülls der Anlieger durch den Arbeitsablauf nicht möglich, so hat der AN rechtzeitig vor dem Eintreffen der Müllfahrzeuge die betreffenden Gegenstände an den von den Müllfahrzeugen benutzten Fahrweg zu transportieren und die Müllgefäße nach deren Entleerung unverzüglich wieder an die Stellplätze zurückzubringen.

Betroffen Wohneinheiten und Gewerbebetriebe im Bereich des Baufeldes.
Alle hierfür erforderlichen Aufwendungen und Erschwernisse sind in den Preis der Position einzurechnen
Über diese Position wird der Anteil für die Bauarbeiten im Bereich "Kanalbau Anteil Gemeinde Roetgen" vergütet.
Menge: 1,000 psch

### 05 Kanalbauarbeiten

*Hinweis: Hinweis 5.1.0: Erd- und Verbauarbeiten*
Hinweis 5.1.0:  Erd- und  Verbauarbeiten

Die Festlegung der Aushubbreiten erfolgt nach DIN EN 1610, bzw. nach den Unfallverhütungsvorschriften der TBG. Grabensohle nach Angabe des "AG" und nach DIN EN 1610 abgleichen (ohne besondere Vergütung).
Nachfolgend beschriebene Leistungen werden in gesonderten Positionen vergütet:
Boden nach Homogenbereichen, EBV und DepV, als Zulage.

Grundlage der Aushubpositionen ist die Einbauklasse Z 0 nach LAGA
a) Boden lösen, ausheben
  Abschnitt 5.1.1
  Gruben mit senkrechten  Grabenwänden
  Abschnitt 5.1.2
  Gruben mit geböschten Grabenwänden
b) Abschnitt 5.1.3 Zulagen zu den Aushubpositionen
  (+ Deponieklassen)
c) Abschnitt 5.1.4 Weiterverwendung des Aushubbodens und
  Verfüllung.

#### 05.01 Erd - und Verbauarbeiten

*Hinweis: Hinweis 5.1.1: Erdarbeiten - Baugruben mit senkrechten*
Hinweis 5.1.1:  Erdarbeiten Baugruben mit senkrechten
  Grabenwänden

In den Einheitspreis einrechnen:
(falls nicht seperat ausgewiesen)
Erschwernisse beim Auftreten von Versorgungsleitungen wie:  Handschachtung, Sicherung der Leitungen  u.ä.
Beseitigung vorh. Kanalanlagen bis Innendurchmesser kleiner gleich 300 mm einschl. evtl. vorhandener Betonsohlen. Beseitigung von Versorgungsleitungen Gas, Wasser bis DN 200 mm Material Guss, Stahl, PE; Stromleitungen bis zu einem Durchmesser von 100 mm.
Die Abrechnung erfolgt nach m3.

##### 05.01.1 Erdarbeiten - Baugruben mit senkrechten Grabenwänden -

**05.01.1.300 Boden für Querschläge lösen.**
Boden für Querschläge lösen.
Boden  Homogenbereich ''1-3 - siehe Definition in der Baubeschreibung und beiliegendes Bodengutachten'' in Handarbeit für Querschläge zusätzl. lagemäßige Feststellung von Entsorgungs- und Versorgungsleitungen räumlich und zeitlich getrennt von herzustellenden Graben oder Gewerken auf Anweisung des "AG" herstellen in einer Breite von: ca 0,80 m undTiefe von: 0,00 bis 2,00 m lösen, ausheben und anschließend mit geeignetem Boden verfüllen.
In den Einheitspreis einrechnen:
- Oberfläche nach den entsprechenden Pos. des
  Leistungsverzeichnisses herstellen
- Evtl. erforderl. Verbau  einbauen, vorhalten und
  ausbauen.
- Einbaufähigen Boden seitlich lagern, wieder
  einbauen, verdichten sowie nicht einbaufähigen und
  zur Verwertung des AN oder zu einer
  Entsorgungsanlage abfahren einschließlich der
  Verwertungs-/Deponiegebühren.

Einstufung gem. EBV: BM-F3
Einstufung gem. DepV: DK I

- Einbaufähigen Ersatzboden einbauen undverdichten.
- Sichern der Versorgungsleitungen.
  für 1 m3.
Menge: 10,000 m3

**05.01.1.510 Boden, Homogenbereich 1, 2, 3, BM-F3, DK I Tiefe von 0,00 m - 3,50 m**
Boden, Homogenbereich ''1, 2 und 3 - siehe Definition in der Baubeschreibung und beiliegendes Bodengutachten'' nach DIN 18300, lösen, laden und zur Verwertung des AN oder zu einer Entsorgungsanlage abfahren einschließlich der Verwertungs-/Deponiegebühren.

Einstufung gem. EBV: BM-F3
Einstufung gem. DepV: DK I

Tiefe von 0,00 m  -  3,50 m
  für 1m³
Menge: 620,000 m3

*Hinweis: Hinweis 5.1.3: Zulagen zu den Aushubpositionen*
Hinweis 5.1.3:  Zulagen zu den Aushubpositionen

Nachfolgende in der Untergruppe 5.1.3 aufgeführte Leistungen sind Zulagen zu den Erdarbeiten.
Überschüssige Massen zur Deponie abfahren.
Abgerechnet wird nach gemeinsamen Aufmaß:
- Aushubboden und Abbruch der Bauteile aus Mauerwerk,
  Beton und Stahlbeton nach "m3".
- Aufzunehmende oder zu sichernde Leitungen nach 'm'.
- Kreuzungen von Versorgungsleitungen quer bis 45 Grad
  nach 'Stück'.
- Kreuzungen von Versorgungsleitungen parallel bzw.
  diagonal nach "m".

##### 05.01.3 Zulagen zu den Aushubpos.

**05.01.3.310.Z Bodenaushub von Hand bei Kanalleitungen Homogenbereich 1 bis 3 gemäß dem beiliegenden Bodengutachten nach DIN 18300 von Hand lösen, als Zulage.**
Bodenaushub von Hand bei Kanalleitungen
von Hand lösen und dem  Aushubgerät zuschaufeln, als Zulage.
Die von den Versorgungsbetrieben vorgeschriebene
Schachtung im Bereich von Versorgungsleitungen wird nicht besonders vergütet.
Die Position findet Anwendung bei Bodenaushub von Hand ab einem Abstand von 0,50 m unterhalb von vorhandenen Versorgungsleitungen bei Kanalsammelleitungen und Kanalhausanschlussleiutungen.
Diese Position findet auch Anwendung im Bereich von
Bäumen.
Wird der Boden mit einem Saugbagger entfernt, erfolgt für die Pos. 5.1.3.310.Z keine Vergütung. Bei Saugbaggereinsatz entfällt diese Position.
  für 1 m3.
Menge: 5,000 m3

**05.01.3.312.Z Saugbagger einschl. Bedienung**
Saugbagger einschl. Bedienung und einem Facharbeiter auf besondere Anweisung der Bauleitung des AG´s einsetzen.

Einstufung gem. EBV: BM-F3

Der Saugbagger wird als Zulage zu den Aushubpositionen berechnet. Es entfallen die Zulagepositionen "Leitungsquerungen" und "Handschachtungen"
Menge: 5,000 m3

**05.01.3.320 Mauerwerk abbrechen**
Mauerwerk, in der Baugrube vorgefunden, aus Ziegel-
oder Bruchstein abbrechen und abfahren, als Zulage.
  für 1 m3.
Menge: 1,000 m3

**05.01.3.330 Unbewehrten Beton abbrechen**
Beton, unbewehrten, in der Baugrube vorgefunden,
abbrechen und abfahren, als Zulage.
  für 1 m3.
Menge: 1,000 m3

**05.01.3.340 Stahlbeton abbrechen**
Stahlbeton, in der Baugrube vorgefunden ,abbrechen und abfahren, als Zulage.
  für 1 m3.
Menge: 1,000 m3

**05.01.3.350 Stahlbetonschachtdeckplatte abbrechen**
Stahlbetonschachtdeckplatte an bestehendem Schachtbauwerk  ,abbrechen und abfahren, als Zulage.

Es handelt sich hier um Stahlbetonschachtdeckplatte an bestandsschächten, welche erneuert werden müssen.

Im EP enthalten sind alle Arbeitsleistungen,
Baustoffe, Hilfsstoffe sowie Nebenleistungen die
notwendig sind, auch wenn einzelne Leistungen in
vorstehender Beschreibung nicht gesondert
aufgeführt sind.

Ausser dieser Position erfolgt keine weitere Vergütung
für diese Leistung.

  für 1 m3.
Menge: 3,700 m3

**05.01.3.400 Vorh. Kanalleitungen abbrechen DN: 301-500 oder 250/375-400/600 mm**
Vorh. Kanalleitungen, aller Materialien, einschl. vorh.
Betonsohle abbrechen und abfahren, als Zulage,
Rohrleitung  : DN 301 bis 500 mm.
oder Eiprofil  : DN 250/375 bis 400/600 mm.
  für 1 m.
Menge: 40,000 m

**05.01.3.410 Vorh. Kanalleitungen abbrechen DN: 501-800 oder 500/750-700/1050 mm**
Vorh. Kanalleitungen, aller Materialien, einschl. vorh.
Betonsohle abbrechen und abfahren, als Zulage,
Rohrleitung  : DN 501 bis 800 mm.
oder Eiprofil  : DN 500/750 bis 700/1050 mm.
  für 1 m.
Menge: 10,000 m

**05.01.3.460 vorh. alte Kabel im Erdreich liegend aufnehmen und entsorgen**
Vorhandene alte Kabel im Erdreich liegend aufnehmen und auf Deponie entsorgen einschl. Deponiegebühren.
Kabel sind mittels Trenngerät stückweise und einzeln
herauszutrennen, aufzuladen und zu entsorgen.
  für 1 m
Menge: 30,000 m

**05.01.3.490 vorh. alte Rohre im Erdreich liegend aufnehmen und entsorgen**
Vorhandene alte Versorgungsrohre aus Guss, Stahl oder PE bis DN 250 mm im Erdreich liegend aufnehmen und
auf Deponie einschl. Deponiegebühren entsorgen.
Die Rohre sind mittels Trenngerät stückweise und einzeln
herauszutrennen, aufzuladen und zu entsorgen. Es sind
nur Teillängen.
  für 1 m
Menge: 10,000 m

**05.01.3.500 Kreuzungen von Versorg.-leitungen Quer bis 45 Grad, als Zulage.**
Versorgungsleitungen quer - bis  45 Grad - zum
Kanal- und Versorgungsleitungsgraben verlaufend, nach Angabe  und  Vorschrift des zuständigen Versorgungsbetriebes von Hand freischachten und durch geeignete und ausreichende Maßnahmen sichern, als Zulage.
Gebündelte Versorgungsleitungen bis zu einer Breite von 0,50 m,auch in Leerrohren bzw. Kabelformsteine neben-,über oder untereinander verlegt, werden als eine Kreuzung vergütet.
In den Einheitspreis einrechnen:
- Handschachtung und Freilegung der
  Versogungsleitungen bis 0,50 m oberhalb, je 0,50 m beidseitig seitlich und bis 0,50 m unterhalb,
- Gelösten Boden dem Aushubgerät zuschaufeln.
- Einsanden der Versorgungsleitungen und verlegen von Trassenwarnband im Zuge der Verfüllung des Kanalgrabens.
- Mehraufwand beim Verfüllen des Kanalgrabens unterhalb der Versorgungsleitungen.

  für 1 Stück.
Menge: 18,000 Stck

**05.01.3.510 Kreuzungen von Versorg.-leitungen längs diagonal schleifend als Zulage.**
Versorgungsleitungen - längs bzw. diagonal schleifend
im Kanal- und Versorgungsleitungsgraben verlaufend - nach Angabe und Vorschrift des zust. Versorgungsbetriebes von Hand freischaufeln und
durch  geeignete und ausreichende Maßnahmen sichern, als Zulage.
In den Einheitspreis einrechnen:
- Handschachtung und Freilegung der
 Versogungsleitungen bis 0,50 m oberhalb, je 0,50 m beidseitig seitlich und bis 0,50 m unterhalb,
- Gelösten Boden dem Aushubgerät zuschaufeln.
- Einsanden der Versorgungsleitungen und verlegen von Trassenwarnband im Zuge der Verfüllung des Kanalgrabens.
- Mehraufwand beim Verfüllen des Kanalgrabens unterhalb der Versorgungsleitungen.

  für 1 m.
Menge: 40,000 m

**05.01.3.520 Kreuzungen von Versorgungsleitungen neben der Kanaltrasse, als Zulage.**
Versorgungsleitungen  -  parallel bzw. neben der
Kanaltrasse verlaufend - nach Angabe und Vorschrift des zust. Versorgungsbetriebes von Hand freischaufeln und durch geeignete und  ausreichende Maßnahmen sichern, als Zulage.
In den Einheitsopreis einrechnen:
- Handschachtung und Freilegung der
  Versorgungsleitungen,
- Lösen des Bodens unterhalb der Versorgungsleitung,
- Gelösten Boden dem Aushubgerät zuschaufeln.
  Abstand zur Grabenwand''bis  50'' cm.
  für 1 m.
Menge: 40,000 m

*Hinweis: Hinweis 5.1.4: Weiterverwendung des Aushubbodens*
Hinweis 5.1.4:  Weiterverwendung des Aushubbodens
  und Verfüllung der Baugrube.

Boden nach Homogenbereichen, EBV und DepV.
Weiterverwendung des Aushubbodens in Abstimmung mit
dem "AG" festlegen. Nicht verdichtungsfähigen Boden und
verdrängte Bodenmassen ohne Zwischenlagerung abfahren.
Die Abrechnung erfolgt nach m3.
Baugruben gem. dem Merkblatt über das "Zufüllen von
Leitungsgräben" lagenweise verfüllen und verdichten.
Gelieferte nichtbindige Füllböden, Sand oder Mittelkies
werden bei Vorlage der Lieferscheine in 'm³'  mit einem
Verdichtungsfaktor von 1,2  berechnet. Bei Vorlage der Lieferscheine in "To" wird ein Verdichtungsfaktor von 1,2 und ein Berechnungsgewicht von 18 KN/m3 (1800 Kp/m3) zu Grunde gelegt. Transportweg = Laststrecke.
Das Aufmaß erfolgt im verdichteten Zustand nach m3.

##### 05.01.4 Weiterverwendung des Aushubbodens und Verfüllung der Baugrube.

**05.01.4.800 Füllboden 0/32 einbauen.**
Verdichtungsfähiger Füllboden, Sand oder Mittelkies
Korngröße 0- 32 mm, lagenweise einbauen und verdichten.
Durch den AN ist vor dem Einbau des Füllmaterials der Eignungsnachweis mittels Prüfzeugnis als Füllmaterial sowie der Nachweis der Schadstofffreiheit des Füllmaterials dem AG unaufgefordert vorzulegen.
  für 1 m3.
Menge: 417,000 m3

**05.01.4.810 Sand- Kiesgemisch 20 mm einbauen.**
Sandkiesgemisch mit verdichtungsfähiger Kornabstufung Größtkorn  20 mm, nach  DIN EN 1610 im Kanalgraben zur Rohrummantelung bis mindestens 20 cm über Rohrscheitel und 10 cm über Rohrverbindung lagenweise einbauen und verdichten.
Durch den AN ist vor dem Einbau des Sand-Kiesgemisches der Eignungsnachweis mittels Prüfzeugnis als Sand-Kiesgemische sowie der Nachweis der Schadstofffreiheit  des Sand-Kiesgemisches dem AG unaufgefordert vorzulegen.

  für 1 m3.
Menge: 95,000 m3

**05.01.4.812 Verfüllmasse als fließfähiges Mineralgemisch liefern und einbauen**
Verfüllmasse als fließfähiges,hydraulisch stabilisiertes Mineralgemisch, spätestens nach 30 Minuten begehbar liefern und einbauen
Trockenrohdichte 1,8-2,0 kg/dm3.
  für 1 m3.
Menge: 5,000 m3

*Hinweis: Hinweis 5.1.6: Verbauarbeiten*
Hinweis 5.1.6:  Verbauarbeiten

Verbau nur mit berufsgenossenschaftlich anerkannten
Verbaugeräten entspr. den dazugeh. Betriebsanleitungen
ausführen.
(Betriebsanleitung auf der Baustelle ständig zur Verfügung halten).
In den Einheitspreis einrechnen:
- Grabenwände geschlossen verbauen.
- Verbau und erforderl. Aussteifungen stellen, vorhalten,
  später wieder entfernen, einschl. der erforderl. Änderung
  der Aussteifungen für Rohrverlegung bzw.Bauwerke.
- Sichern und Aussparen auftretender Hindernisse.
  (Kabel, Rohr, Leitungen u.ä.)
- Kosten für Statik, Prüfstatik. Statischer Nachweis:
  Sofern nicht ein Normverbau nach DIN 4124 zur
  Ausführung kommt hat der"AN" unaufgefordert vor Beginn
  der Ausschachtungsarbeiten einen statischen Nachweis in
  2-facher Ausführung zu erbringen.

Stahlspundwände:
Stahlspundwände "wasserdicht" im Schloss gem.DIN 18303 rammen.
Vergütet wird in Abänderung der DIN 18303 nur die
sichtbare Verbauflache, d.h.: Grabensohle bis O.K.
Gelände + 0,10 m.

Verlorener Verbau:
In den Einheitspreis einrechnen:
überstehende Verbauteile - nach Angabe des "AG"
abschneiden und abfahren.
Der im Boden eingespannte Verbau wird nicht besonders
vergütet.
Vergütet wird lediglich das in der Baugrube verbleibende Verbaumaterial.

Mehraushub:
Kosten für Mehraushub aufgrund größerer Verbaubreiten
gegen- über den DIN-Breiten ( DIN EN 1610) einschl. der
erforderl. Mehrverfüllung in den EP einrechnen.

##### 05.01.6 Verbauarbeiten

**05.01.6.100 Baugruben- und Grabenverbau aus Verbauplatten herstellen**
Baugruben- und Grabenverbau herstellen.
Waagerechten  Grabenverbau aus großflächigen Verbauplatten im Einstell- oder Absenkverfahren einschl. der erforderlichen Umsteifungsarbeiten.
  für 1 m2.
Menge: 795,000 m2

**05.01.6.140 Baugruben- und Grabenverbau aus Dielenkammerelementen.**
Baugruben- und Grabenverbau aus: Dielenkammerelementen,einschl. der erforderlichen Umsteifungsarbeiten.
Das Eindrücken der Dielen erfolgt parallel zum Aushub durch Bagger oder ähnlichem Gerät.

  für 1 m2.
Menge: 60,000 m2

*Hinweis: Hinweis 5.1.7: Bettung für Leitungen*
Hinweis 5.1.7:  Bettung für Leitungen

Bettung (Rohrauflager) nach DIN EN 1610, ATV- A 139 für
Steinzeug-, Beton-, Stahlbeton-  und Polypropylen-
Rohre  gemäß  den  Verlegevorschriften des
Lieferwerkes  -  nach Zeichnung bzw. Angabe der
Bauleitung  - höhen- und fluchtgerecht  einschl. aller
Nebenarbeiten herstellen.

-  Bettung Typ 1 auf voller Grabenbreite
-  untere Bettungsschicht Dicke bei Sand-Kies-Gemisch
  100 mm
-  untere Bettungsschicht Dicke bei Sand-Kies-Gemisch auf
  Fels sehr dicht gelagerten Böden 150 mm
-  untere Bettungsschicht Dicke bei Betonauflager
  50 mm + 1/10 DN,  min. 100 mm
  in C 12/15,  X0  aus Traßzement  MV =  30:70

 Rohre ohne Fuß
-  obere Bettungsschicht Dicke bei  Auflagerwinkel von  90°:
  0,15 OD
-  obere Bettungsschicht Dicke bei  Auflagerwinkel von 120°:
  0,25 OD
Die Abrechnung erfolgt nach m3.

Geotextilien (Vliesstoffe, Gewebe -und Verbundstoffe
aus syntetischen Fasern) müssen den Anforderungen nach
dem Merkblatt für die Anwendung im Erdbau entsprechen.
Klassifizierung:
Klassifizierung:
  Klasse 1 :  500 bis  1000 N Durchdrückkraft
  Klasse 2 : 1000 bis 1500 N Durchdrückkraft
  Klasse 3 : 1500 bis 2500 N Durchdrückkraft
  Klasse 4 :  über 2500 N Durchdrückkraft
Die Abrechnung erfolgt nach m2 fertig verlegtem Vlies
ohne Anrechnung der erforderlichen  Stoßüberdeckungen,
einschl. aller Nebenarbeiten.

##### 05.01.7 Rohrauflager für Leitungen.

**05.01.7.100 Bettung 90° aus Sand für Rohre ohne Fuß herstellen**
Bettung aus Sand oder Kiessand mit einem Auflagerwinkel von 90° für Rohre ohne Fuß herstellen.

Durch den AN ist vor dem Einbau des Bettungsmaterials der Eignungsnachweis mittels Prüfzeugnis als  Bettungsmaterial sowie der Nachweis der Schadstofffreiheit des  Bettungsmaterials dem AG unaufgefordert vorzulegen.
  für 1 m3.
Menge: 21,000 m3

**05.01.7.110 Bettung 90° aus Beton für Rohre ohne Fuß herstellen.**
Bettung aus Beton mit einem Auflagerwinkel von 90°
für Rohre ohne Fuß herstellen.
  für 1 m3.
Menge: 17,000 m3

**05.01.7.140 Beton zur Ummantelung einbauen.**
Beton zur Ummantelung für Rohrleitungen einbringen und ver- dichten, einschl. aller Nebenarbeiten und evtl.
erforderlicher Schalung.
Beton:  C 12/15,  X0
  für 1 m3.
Menge: 5,000 m3

**05.01.7.150 Geotextilien auf Grabensohle verlegen.**
Geotextilien (Kunststoffvlies) nach Angabe des "AG" aufder Grabensohle verlegen.
Geotextilien Klasse : ''3''
  für 1 m2.
Menge: 80,000 m2

**05.01.7.158.Z Naturstein-Grobschlag 60/120 mm liefern und einbauen**
Naturstein-Grobschlag 60/120 mm liefern und als Untergrundverbesserung im Kanalgraben einbauen und verdichten.
Schotter bzw. Grobschlag einbauen.
Körnung 60/120 mm
Einbaumenge bei 20 cm Stärke 450 kg/m².
Der Aushub und die Entsorgung des überschüssigen, verdrängten Bodenmaterials ist in den EP einzurechnen.
  für 1 m2.
Menge: 80,000 m2

**05.01.7.159.Z Ausgleichsschicht aus Grubenkies**
Liefern, einbauen und verdichten einer Ausgleichsschicht aus Grubenkies in einer Stärke von 5 cm bis 10 cm i.M oberhalb der Schicht aus Natursteingrobschlag der Position 5.1.7.158
im Kanalgraben.
Menge: 80,000 m2

*Hinweis: Hinweis 5.2.0: Wasserhaltungsarbeiten*
Hinweis 5.2.0:  Wasserhaltungsarbeiten

Vorfluter:
Der nächste Vorfluter kann ein bestehender Kanal- oder
Bachlauf sein.
In beiden Fällen vor Einleitung in den Vorfluter entspr. dem  Absetzverhalten der einzuleitenden Stoffeausreichend große Absetzbecken vorschalten.

Pumpenanlagen:
Kraftstoff- oder Elektropumpen, mit entspr. Rohrleitungen (bis zur nächsten Einleitstelle), Becken und Werkzeuge stellen, anschließen, vorhalten, betreiben, überwachen, instandsetzen, abbauen und abfahren.
Kosten für:  Betriebsstoffe und Anschluss,
Bedienungspersonal, Zuschläge für Nacht-, Sonn-, und
Feiertagsbetrieb von  0 bis 24 Uhr.

In den Einheitspreis einrechnen:
Kraftstoff- oder Elektropumpen so aufstellen, dass die
Geräuschbelästigung für die Anlieger auf ein Minimum
beschränkt wird. Der Einsatz der Pumpen erfolgt nur auf
ausdrückliche Anordnung des "AG".
Die Abrechnung der Pumpen erfolgt einzeln nach
Betriebstundenzähler für jede eingesetzte Pumpe nach
Stunden bzw. nach Tagen. Aufzeichnungen über
Pumpenstunden und Vorhaltung der Pumpen täglich dem
"AG" zur Unterschrift vorlegen.

#### 05.02 Wasserhaltungsarbeiten

*Hinweis: Hinweis 5.2.3: Offene Wasserhaltung*
Hinweis 5.2.3:  Offene  Wasserhaltung

Die offene Wasserhaltung umfasst die Ableitung von
Grund-, Schichten-  und Drainwasser.
Sohlen der Baugruben für Rohrgräben und Bauwerke
während der Bauzeit in offener Wasserhaltung durch
Pumpeneinrichtungen des "AN" trocken halten.

Drainleitungen
Drainleitungen außer- und innerhalb der Baugrube nach
Angabe des "AG" verlegen und nach  Beendigung der
Rohrverlegearbeiten verschließen, einschl. aller Nebenarbeiten.
Evtl. anfallendes Wasser nur in Abstimmung mit  dem
"AG" in den Vorfluter umpumpen.

Geotextilien:
Geotextilien (Vliesstoffe, Gewebe- und Verbundstoffe
aus syntetischen Fasern) müssen den Anforderungen nach
dem Merkblatt für die Anwendung im Erdbau entsprechen.
  Klassifizierung:
  Klasse 1 :  500  bis 1000 N Durchdrückkraft
  Klasse 2 : 1000 bis 1500 N Durchdrückkraft
  Klasse 3 : 1500 bis 2500 N Durchdrückkraft
  Klasse 4 :  über 2500 N Durchdrückkraft
Die Abrechnung erfolgt nach m2 - fertig verlegtem
Vlies, ohne Anrechnung der erforderlichen
Stoßüberdeckungen, einschl.  aller Nebenarbeiten.

Materiallieferungen:
Lieferscheine über die eingebauten Liefermengen
(Rollkies, Splitt) dem  "AG" täglich aushändigen.
Die Abrechnung erfolgt im verdichteten Zustand nach m3,
die Abrechnung der Drainleitungen erfolgt nach m.

##### 05.02.3 Offene Wasserhaltung

**05.02.3.100 Offene Wasserhaltung komplett herstellen.**
Offene Wasserhaltung komplett herstellen.
In den Einheitspreis einrechnen:
- Verlegen des  erforderl. Drainagerohres bis
  DN  150 mm,
- Aushub des Drainagrabens  30/30 cm,
- Abfuhr der Aushubmassen,
- Lieferung und Ummantelung des Drainagerohres
  mit Rollkies,
- Herstellung der  erforderl. Pumpensümpfe,
- spätere Verfüllung der Pumpensümpfe mit
  Beton "C 8/10",
- Kosten der anfallenden Pumpenstunden für Pumpen
  und Schlürfpumpen.
Die Abrechnung erfolgt nach m - Kanalgraben.
  für 1 m.
Menge: 110,000 m

**05.02.3.620 Kalksteinschotter Körnung: 0/56 mm.**
Kalksteinschotter zur Stabilisierung von nicht standfesten Baugrubensohlen, einbauen gegebenf. verdichten. Der Einbau der Schlacke erfolgt nur auf besondere Anweisung des "AG".
Die Verwendbarkeit des Materials ist abhängig von
der Vorlage eines Gütezeugnisses.
Verdichtungsfaktor: gleich  1,2
Körnung: 0/56 mm.
Die Abrechnung erfolgt nach m3.
  für 1 m3.
Menge: 60,000 m3

*Hinweis: Hinweis 5.2.4: Maßnahmen zur Ableitung der Abwässer*
Hinweis 5.2.4:  Maßnahmen zur Ableitung der Abwässer

Vorflutleitung für die Umleitung aller innerhalb der
Haltungen ankommenden Schmutz- und Regenwässer - wie
z.B. Straßenabläufe, Hausanschlüsse usw. mittels
geeigneter Leitungen und Formstücken - Rohrdurchmesser
den örtl. Verhältnissen anpassen -  seitlich in der
Baugrube verlegen, vorhalten und nach Abschluss der
Rohrverlegungsarbeiten wieder ausbauen.
In den Einheitspreis erforderl. Mehrarbeiten wie
einrechnen:
-  Bodenaushub, Bodenklasse 3 bis 6.
-  evtl. erforderlicher Verbau,
-  Verfüllung mit Kies,
-  Anschlüsse der ankommenden Leitungen an die o.g.
Vorflutleitung.
Betonsohle jeweils nach Fertigstellung eines
Aushubabschnittes bis zum Grabenende vorziehen, damit
bei Regenfällen anfallende  Wassermengen  von oberhalb
liegender Kanalleitung, die von  der provisorischen
Rohrleitung nicht abgeführt werden können, schadlos
über die Baugrubensohle ablaufen.
Die Abrechnung erfolgt nach m - Kanalgraben.

##### 05.02.4 Maßn. zur Ableitung der Abwässer

**05.02.4.110 Vorh.Hausanschlussleitung umklemmen.**
Vorh. Hausanschlussleitung umklemmen
Hausanschlußleitung von:
1. Entfallender Leitung abklemmen,
2. an provisorische Leitung an- undabklemmen,
3. nach Ende der Rohrverlegungsarbeiten an neue Leitung anschließen.
In den Einheitspreis einrechnen:
- erforderl. Wasserhaltung,
- provisorische Leitungen einschl. Formstücke
  einbauen, vorhalten nach Beendigung der
  Rohrverlegungsarbeiten abbauen und abfahren.
Neu zu verlegende Rohre und Formstücke für den
endgültigen Hausanschluss werden nach entspr.
Positionen vergütet.
Als Erschwerniszulage zur Rohrverlegung.
  für 1 Stück.
Menge: 4,000 Stck

*Hinweis: Hinweis 5.3.0: Rohrleitungen aus Steinzeug*
Hinweis 5.3.0:  Rohrleitungen aus Steinzeug

Steinzeugrohre und -Formstücke müssen :

- der DIN EN 295 entsprechen,
- Baulänge = 2,50m
- maschinengefertigte Formstücke
- Rohrverbindungen nach Verbindungssystem F,
  ab  DN 250 mm, Verbindungssystem C mit Steckmuffe S .

- An der Verwendungsstelle abladen, höhen- und
  fluchtgerecht sowie wasserdicht nach DIN EN 1610,
  ATV A 139, unter Beachtung dem Verlegegehinweise des

Herstellers und nach Angabe des "AG" verlegen.
In den Einheitspreis einrechnen:

 - Erstellen einer prüfbaren statischen Berechnung nach
  ATV A 127 und A 161.

#### 05.03 Rohrleitungen aus Steinzeug

*Hinweis: Hinweis 5.3.1: Steinzeugrohre*
Hinweis 5.3.1:  Steinzeugrohre

Die Abrechnung der Rohre erfolgt nach m.

##### 05.03.1 Steinzeugrohre

**05.03.1.100 Steinzeugrohr DN 150 mm verlegen FN 34 - F.**
Steinzeugrohre  DN  150 mm verlegen.
Scheiteldruckkraft:  34,
Verbindungssystem:  F.
  für 1 m.
Menge: 5,000 m

*Hinweis: Hinweis 5.3.2: Steinzeugpassstücke*
Hinweis 5.3.2:  Steinzeugpassstücke

In den Einheitspreis einrechnen:
- Schneiden der Rohre auf Passlänge, bei Verwendung von
  Passringen, Einbau des Passringes.
Die Abrechnung erfolgt als Zulage zu den entsprechenden
Rohrpositionen nach Stück.

##### 05.03.2 Steinzeugpassstücke

**05.03.2.100 Passstücke DN 150 mm verlegen FN 34 - F.**
Passstücke für Steinzeugrohre DN 150 mm verlegen.
Scheiteldruckkraft :  34,
Verbindungssystem  :  F.
  für 1 Stück.
Menge: 2,000 Stck

*Hinweis: Hinweis 5.3.4: Steinzeugabzweige*
Hinweis 5.3.4:  Steinzeugabzweige

Steinzeugabzweige in 45 oder 90 Grad verlegen.
Die Abrechnung erfolgt als Zulage zu den entspr.
Rohrpositionen nach Stück.

##### 05.03.4 Steinzeugabzweig

**05.03.4.100 Steinzeugabzweige DN 150/ 150 mm verlegen, FN 34/34 - F.**
Steinzeugabzweige DN  150/ 150  mm verlegen.
Scheiteldruckkraft :  34/34
Verbindungssystem  :  F.
  für 1 Stück.
Menge: 1,000 Stck

*Hinweis: Hinweis 5.3.5: Steinzeugbögen*
Hinweis 5.3.5:  Steinzeugbögen

Steinzeugbögen in 15, 30, oder 45 Grad verlegen.
Die Abrechnung erfolgt als Zulage zu den entspr.
Rohrpositionen nach Stück.

##### 05.03.5 Steinzeugbögen

**05.03.5.100 Steinzeugbögen DN 150 mm verl. FN 34 - F.**
Steinzeugbögen verlegen DN 150 mm,
  Scheiteldruckkraft :  34,
  Verbindungssystem  :  F. als Zulage.
  für 1 Stück.
Menge: 1,000 Stck

*Hinweis: Hinweis 5.3.7: Manschettendichtungen*
Hinweis 5.3.7:  Manschettendichtungen

Manschettendichtung für Steinzeugrohre zur Verbindung
zweier Spitzenden einbauen.
Die Abrechnung erfolgt als Zulage zu den entspr.
Rohrpositionen nach Stück.

##### 05.03.7 Manschettendichtungen

**05.03.7.100 Manschetten DN 150 mm einbauen FN 34, als Zulage.**
Manschettendichtungen  DN  150 mm  einbauen,
Scheiteldruckkraft :  34,
als Zulage.
  für 1 Stück.
Menge: 1,000 Stck

*Hinweis: Hinweis 5.6.0: Rohrleitungen aus Polypropylen*
Hinweis 5.6.0: Rohrleitungen aus Polypropylen

 Rohrleitungen aus Kunststoff  Polypropylen, nach DIN EN
1852-1 einschl. aller Passstücke und Formstücke verlegen. Hochlastbereich SN 16

Rohre an der Verwendungsstelle abladen, höhen und fluchtgerecht, wasserdicht nach DIN EN 1610, ATV A 139, unter Beachtung der Verlegehinweise des Herstellers und nach Angabe des "AG" verlegen.
In den Einheitspreis einrechnen:
- Erstellen einer prüfbaren statischen Berechnung nach
  ATV A 127 und A 161.

#### 05.06 Rohrleitungen aus Polypropylen, Hochlastbereich SN 16

*Hinweis: Hinweis 5.6.2: Rohrleitungen aus Polypropylen*
Hinweis 5.6.2:  Rohrleitungen aus Polypropylen

- Rohre  ab Pos. 5.62.100
- Passstücke  ab Pos. 5.62.200
- Bögen  ab Pos. 5.62.300
- Abzweige  ab Pos. 5.62.400
- Übergangsrohre  ab Pos. 5.62.700
- Überschiebmuffen  ab Pos. 5.62.800
- Muffenstopfen  ab Pos. 5.62.900

Rohre, Passstücke und Formstücke aus Polypropylen verlegen. Hochlastbereich SN 16
In den Einheitspreis einrechnen:
Bei Verwendung von Sattelstutzen und Abzweigestutzen  bzw. Einbinden der Anschlusskanäle in den Hauptsammler:
- Herstellen der Bohrungen im Hauptkanal,
- sowie alle für den wasserdichten Anschluss der Stutzen
  erforderl.  Leistungen.
- Abzweigedurchmesser: 150, 200, 250,und 300 mm.
Die Abrechnung der Rohre erfolgt nach m,
der Fomstücke nach Stück als Zulage zu den  Rohrpositionen.

##### 05.06.2 Rohrleitungen aus Polypropylen, Hochlastbereich SN 16

**05.06.2.140 Polypropylen-Rohr DN 500 mm verlegen**
Polypropylen-Rohr  DN  500 mm verlegen
  für 1 m.
Menge: 95,000 m

**05.06.2.150 Polypropylen-Rohr DN 600 mm verlegen**
Polypropylen-Rohr  DN  600 mm verlegen
  für 1 m.
Menge: 9,000 m

**05.06.2.240 Polypropylen-Rohr-Passstücke DN 500 mm verlegen, als Zulage.**
Polypropylen-Rohr-Passstücke DN  500 mm verlegen,
als Zulage.
  für 1 Stück.
Menge: 8,000 Stck

**05.06.2.250 Polypropylen-Rohr-Passstücke DN 600 mm verlegen, als Zulage.**
Polypropylen-Rohr-Passstücke DN  600 mm verlegen,
als Zulage.
  für 1 Stück.
Menge: 1,000 Stck

**05.06.2.440 Polypropylen-Rohr-Abzweige DN 500/ 150 mm verlegen, als Zulage.**
Polypropylen-Rohr-Abzweige  DN  500/ 150 mm verlegen, als Zulage.
  für 1 Stück.
Menge: 5,000 Stck

**05.06.2.460 Polypropylen-Rohr-Abzweige DN 600/ 150 mm verlegen, als Zulage.**
Polypropylen-Rohr-Abzweige  DN  600/ 150 mm verlegen, als Zulage.
  für 1 Stück.
Menge: 1,000 Stck

**05.06.2.827 Anschlussst. Schachteinbau DN/OD 500 mm PP, als Zulage.**
Anschlussstücke Schachteinbau (Schachtfutter) aus DN/OD 500 mm PP-Rohr einbauen, als Zulage.
  für 1 Stück.
Menge: 3,000 Stck

**05.06.2.829 Anschlussst. Schachteinbau DN/OD 600 mm PP, als Zulage.**
Anschlussstücke Schachteinbau (Schachtfutter) aus DN/OD 600 mm PP-Rohr einbauen, als Zulage.
  für 1 Stück.
Menge: 1,000 Stck

**05.06.2.840 Polypropylen-Überschiebemuffe DN 500 mm verlegen, als Zulage.**
Polypropylen-Überschiebemuffe DN ''500'' mm verlegen,als Zulage.
  für 1 Stück.
Menge: 2,000 Stck

**05.06.2.850 Polypropylen-Überschiebemuffe DN 600 mm verlegen, als Zulage.**
Polypropylen-Überschiebemuffe DN ''600'' mm verlegen,als Zulage.
  für 1 Stück.
Menge: 1,000 Stck

**05.06.2.930 BI-Adapter Innen/Innen DN 400**
BI-Adapter Innen/Innen 400 liefern und einbauen.

Der Adapter besteht aus einer Innenhülse aus nicht rostendem Stahl, einer abdichtenden EPDM-Manschette und einem Spreizkeil, der ebenfalls aus nicht rostendem Stahl besteht.

Nach dem Einsetzen ins Rohr wird die EPDM-ummantelte Hülse durch das Einschlagen des Keils geweitet und an die Rohr-Innenwandung des Rohres formschlüssig angepresst. Mehrere ringförmig angeordnete Dichtungsrippen sorgen für eine dichte Verbindung. Auf das andere Ende des BI-Adapters wird im nächsten Arbeitsschritt die im Lieferumfang enthaltene VPC®-Rohrkupplung aufgesetzt und befestigt.

Bestandsrohr Ø Innen (mm): 395 - 405

Spannbereich variable Rohrkupplung (mm): 360 - 430

Farbe: silbergrau / schwarz

Technische Eigenschaften:

Edelstahlspannband: 1.4404 (V4A)
Dichtmanschette: bestehend aus EPDM nach DIN EN 681-1
mehrfaches Doppeldichtprofil (zuverlässige Abdichtung nach DIN EN 1610)
Fixierkorb: bestehend aus Polyamid (bruchstabil und hochschlagzäh)
zentrische und stufenlose Reduktionsanpassung durch konisch verformbares Mittelteil und beidseitig integrierten Bandführungskanäle

Im Lieferumfang:

2x Beton-Innen Adapter
1x Variable Rohrkupplung 430
Einschlagholz
Spezialgleitmittel
Pinsel
Einbauanleitung

Hinweis:

liefern und nach Einbauanleitung des Herstellers verlegen

Im EP enthalten sind alle Arbeitsleistungen,Baustoffe,
Hilfsstoffe sowie Nebenleistungen, auch wenn einzelne Leistungen in vorstehender Beschreibung nicht gesondert aufgeführt sind.

Ausser dieser Position erfolgt keine weitere Vergütung
für diese Leistung.
Menge: 1,000 Stck

**05.06.2.940 BI-Adapter Innen/Innen DN 500**
BI-Adapter Innen/Innen 500 liefern und einbauen.

Der Adapter besteht aus einer Innenhülse aus nicht rostendem Stahl, einer abdichtenden EPDM-Manschette und einem Spreizkeil, der ebenfalls aus nicht rostendem Stahl besteht.

Nach dem Einsetzen ins Rohr wird die EPDM-ummantelte Hülse durch das Einschlagen des Keils geweitet und an die Rohr-Innenwandung des Rohres formschlüssig angepresst. Mehrere ringförmig angeordnete Dichtungsrippen sorgen für eine dichte Verbindung. Auf das andere Ende des BI-Adapters wird im nächsten Arbeitsschritt die im Lieferumfang enthaltene VPC®-Rohrkupplung aufgesetzt und befestigt.

Bestandsrohr Ø Innen (mm): 495 - 505

Spannbereich variable Rohrkupplung (mm): 450 - 520

Farbe: silbergrau / schwarz

Technische Eigenschaften:

Edelstahlspannband: 1.4404 (V4A)
Dichtmanschette: bestehend aus EPDM nach DIN EN 681-1
mehrfaches Doppeldichtprofil (zuverlässige Abdichtung nach DIN EN 1610)
Fixierkorb: bestehend aus Polyamid (bruchstabil und hochschlagzäh)
zentrische und stufenlose Reduktionsanpassung durch konisch verformbares Mittelteil und beidseitig integrierten Bandführungskanäle

Im Lieferumfang:

2x Beton-Innen Adapter
1x Variable Rohrkupplung 520
Einschlagholz
Spezialgleitmittel
Pinsel
Einbauanleitung

Hinweis:

liefern und nach Einbauanleitung des Herstellers verlegen

Im EP enthalten sind alle Arbeitsleistungen,Baustoffe,
Hilfsstoffe sowie Nebenleistungen, auch wenn einzelne Leistungen in vorstehender Beschreibung nicht gesondert aufgeführt sind.

Ausser dieser Position erfolgt keine weitere Vergütung
für diese Leistung.
Menge: 1,000 Stck

**05.06.2.950 BI-Adapter Innen/Innen DN 600**
BI-Adapter Innen/Innen 600 liefern und einbauen.

Der Adapter besteht aus einer Innenhülse aus nicht rostendem Stahl, einer abdichtenden EPDM-Manschette und einem Spreizkeil, der ebenfalls aus nicht rostendem Stahl besteht.

Nach dem Einsetzen ins Rohr wird die EPDM-ummantelte Hülse durch das Einschlagen des Keils geweitet und an die Rohr-Innenwandung des Rohres formschlüssig angepresst. Mehrere ringförmig angeordnete Dichtungsrippen sorgen für eine dichte Verbindung. Auf das andere Ende des BI-Adapters wird im nächsten Arbeitsschritt die im Lieferumfang enthaltene VPC®-Rohrkupplung aufgesetzt und befestigt.

Bestandsrohr Ø Innen (mm): 595 - 605

Spannbereich variable Rohrkupplung (mm): 555 - 625

Farbe: silbergrau / schwarz

Technische Eigenschaften:

Edelstahlspannband: 1.4404 (V4A)
Dichtmanschette: bestehend aus EPDM nach DIN EN 681-1
mehrfaches Doppeldichtprofil (zuverlässige Abdichtung nach DIN EN 1610)
Fixierkorb: bestehend aus Polyamid (bruchstabil und hochschlagzäh)
zentrische und stufenlose Reduktionsanpassung durch konisch verformbares Mittelteil und beidseitig integrierten Bandführungskanäle

Im Lieferumfang:

2x Beton-Innen Adapter
1x Variable Rohrkupplung 625
Einschlagholz
Spezialgleitmittel
Pinsel
Einbauanleitung

Hinweis:

liefern und nach Einbauanleitung des Herstellers verlegen

Im EP enthalten sind alle Arbeitsleistungen,Baustoffe,
Hilfsstoffe sowie Nebenleistungen, auch wenn einzelne Leistungen in vorstehender Beschreibung nicht gesondert aufgeführt sind.

Ausser dieser Position erfolgt keine weitere Vergütung
für diese Leistung.
Menge: 1,000 Stck

*Hinweis: Hinweis 5.6.3: Polypropylen - Anschlussstücke*
Hinweis 5.6.3:  Polypropylen - Anschlussstücke

A)  Anschluss an Steinzeugrohrmuffe:
  -->  Übergang von Polypropylen auf Steinzeug.
B)  Anschluss für Steinzeug-, Gußrohrspitzende:
  -->  Übergang von Steinzeug, Guß auf
Polypropylen.
Die Abrechnung erfolgt als Zulage zu den  entspr.
Rohrpositionen nach Stück.

##### 05.06.3 Polypropylen - Anschlussstücke

**05.06.3.300 Anschluss an: Steinzeugrohr- Spitzende- DN:150 mm, Zulage.**
Anschluss  an: Steinzeugrohrspitzende,
DN-Polypropylen-Rohr:  150 mm, als Zulage.
  für 1 Stück.
Menge: 1,000 Stck

**05.06.3.400 Anschluss an: Gussrohrspitzende DN: 150 mm, als Zulage.**
Anschluss  an: Guss- Rohrspitzende,
DN-Polypropylen-Rohr:  150 mm, als Zulage.
  für 1 Stück.
Menge: 1,000 Stck

*Hinweis: Hinweis 5.7.0: Kanalbauwerke*

#### 05.07 Kanalbauwerke

*Hinweis: Hinweis 5.7.1: Schachtmauerwerk*
Hinweis 5.7.1:  Schachtmauerwerk

Mauerwerk der Kanalschächte nach Angabe des "AG" in
Eckiger- oder Kreisform einschl. Entlastungsbögen nach
Arbeitsblatt:  A 157  herstellen

Kanalklinker nach  DIN 4051

Schachtbaumörtel zum Mauern von Kanalleitungen aus Kanalklinker, Schächte aus Kanalklinker,  Schachtbauwerken aus Kanalklinker, Bermen in Kanalschächten und Schachtbauwerken

vollfugiger Herstellung mit kunststoffvergütetem
Werkstrockenmörtel nach DIN 1053 / MGIII,
Körnung von  4mm
frühfest, schrumpffrei, Quellen  > 0,1 Volumen % ,
säure- und laugenresistent zwischen ph 5 - 10,
hoher Sulfatwiderstand,
hohe Abriebfestigkeit,
hoher Widerstand gegen dynamische Beanspruchung,
wasserdicht gem. DIN 1045
hohe Klebekraft,
frosttausalzbeständig

Fugenmörtel:
kunststoffvergüteter Werkstrockenmörtel nach DIN 1053 /
MGIII
Fugenmörtel wie Schachtbaumörtel jedoch mit
Körnung von  2mm und einer zum v.g.
Schachtbaumörtel erhöhten Beständigkeit  einbauen

Das Kanalmauerwerk ist wegen der hohen Anforderungen  an den Korrositionsschutz im Kanalbau in der Fuge ca. 2 cm auszukratzen und mit einem Fugenmörtel mit sehr  hoher Beständigkeit zu verfugen.

Abdichtung auf Schachtaußenflächen oder Erdbauwerken
nach DIN 18195 - Teil 6 (erdberührte Bauteile / aufstauendes Sickerwasser ohne Drainage)

2-lagige kunststoffmodifizierten Bitumendickbeschichtung (KMB) oder glw.  einschl. Voranstrich mit Bitumen-Emulsion oder wässrigen, lösungsmittelfreien Lösungen ausführen.

In den Einheitspreis einrechnen:
- Säuberung der Schachtsohle, Schachtwände und -decken,
- Abfuhr des anfallenden Schutts zur Kippe
- Innenecken und Wand / Bodenanschlüsse sind als
  Hohlkehle auszubilden
- Herstellung nach Angabe und Vorschriften des Herstellers.

Steigeisen mit Aufkantung nach  DIN 1212
Nach  DIN 4034  oder nach Angabe des "AG" bei der Schachtherstellung oder in vorhandene Schächte einschl. der erforderl. Stemm- und Bohrarbeiten einsetzen und je nach vorgefundenem Material beiarbeiten.
Steigmaß: a = 25 cm. Ein-/Austritt Schachtöffnung
b < 500 mm (UVV)
Steigeisen für einläufige Anordnung und
Steigkästen aus Antikor oder gleichw. Material.

Abgerechnet wird:
Mauerwerk  nach  m3,
Putz / Dichtungsanstriche  nach  m2,
Steigeisen  nach  Stück,
zusätzl. seitl. Anschlüsse  nach  Stück.

##### 05.07.1 Schachtmauerwerk

**05.07.1.100 Mauerwerk der Kanal Schächte Form: rund, herstellen.**
Mauerwerk der Kanalschächte Form:  rund -
herstellen, einschl.
- Fugenmörtel,
- Abdichtung auf Schachtaußenfläche mit Voranstrich
- Entlastungsbögen der einzubindenden Hauptrohre.
  für 1 m3.
Menge: 6,500 m3

**05.07.1.400 Steigbügel bei Herst. einsetzen Schacht aus: Mauerwerk.**
Steigbügel mit seitlicher Aufkantung Form B nach DIN 19555
und EN 1301 der Klasse 1, Edelstahl Ummantelung aus Polypropylen ( PP). Form B,SST, orange, Steigmass 250 mm
für einläufige Steigeisengänge mit Aufkantung

bei Herstellung von Schächten aus:  Mauerwerk
einbauen.
  für 1 Stück.
Menge: 4,000 Stck

**05.07.1.900 Vorh. Rohre DN 500 abmauern**
Abmauerung der vorhandenen DN 500 Rohre wasserdicht mit Mauerwerk aus Kanalklinkern DIN 4051 herstellen.
Die Abmauerung erfolgt vor dem Einbau des Dämmers im Bereich der alten, nicht mehr in Betrieb befindlichen Rohrleitung.

  für 1 Stück.
Menge: 2,000 Stck

**05.07.1.910 Vorh. Rohre DN 300 abmauern**
Abmauerung der vorhandenen DN 300 Rohre wasserdicht mit Mauerwerk aus Kanalklinkern DIN 4051 herstellen.
Die Abmauerung erfolgt vor dem Einbau des Dämmers im Bereich der alten, nicht mehr in Betrieb befindlichen Rohrleitung.

  für 1 Stück.
Menge: 1,000 Stck

*Hinweis: Hinweis 5.7.2: Beton-, Stahlbetonarbeiten*
Hinweis 5.7.2:  Beton-, Stahlbetonarbeiten

Für alle Beton- und Stahlbetonarbeiten gelten die zur
Zeit gültigen DIN-Vorschriften. (z.B. DIN EN 206,
DIN 1045, DIN 1048)
Die Festigkeitsklasse des zur Ausführung kommenden
Betons ist jeweils in der Position angegeben.
Die Expositionsklassen nach DIN EN 206/ DIN 1045 sind
in den jeweiligen Positionen angegeben.
Die Verdichtung erfolgt nach DIN 4235.
Die Oberflächenbehandlung erfolgt nach DIN 18202.
Während des Betonierens sind entsprechend der
Überwachungsrichtlinien Probewürfel zu entnehmen und amtlich prüfen zu lassen.
Betonausgangsstoffe:
Zuschlagstoffe:
Die Herkunft der zur Verwendung kommenden
Zuschlagstoffe dem AG vor Bauausführung bekannt geben.
Bindemittel:
Da die Betonbauwerke ausschließlich mit Boden /
Grundwasser in Verbindung stehen und einer möglichen
Aggressivität ausgestzt sind, ist grundsätzlich ein
Zement mit besonderen Eigenschaften nach DIN 1164 zu
verwenden. Für Sämtliche Stahlbetonarbeiten und für
alle Massenbetonarbeiten wie Rückhaltebecken aus
Ortbeton ist ein Zement mit besonderen Eigenschaften
nach DIN 1164 der Klasse CEM III/B HS,NW zu verwenden.
Stahl nach DIN 488:
Betonstahl  BST 500 S
Betonstahlmatten BST 500 M
Betonstahlbügel  BST 500 WR
Stahlbeton
Bei der Herstellung von Stahlbeton sind grundsätzlich
folgende Forderungen einzuhalten:
  Expositionsklasse  XC4 nach DIN EN 206 / DIN 1045
  Herstellung eines wasserundurchlässigen Betons
  Überdeckung der Stahleinlage min 5 cm bei Ortbeton
  Abstandhalter auf Zementbasis
Beton mit hohem Wassereindringwiderstand /
Wasserundurchlässiger Beton
Wird in den Positionen ein Beton mit hohem
Wassereindringwiderstand gefordert, so ist DIN 1045-2
Abschnitt 5.5.3 zu beachten.
Die Prüfung der Wasserundurchlässigkeit erfolgt nach
DIN 1048 am Probekörper. Dabei darf die maximale
Wassereindringtiefe 30 mm nicht überschreiten.
Die Prüfung der Wasserdichtheit von fertig erstellten
Baukörpern (z.B. Schächten) erfogt nach DIN EN 1610.
Schalung
Für die Schalungspositionen gilt:
einschl. der entsprechenden Stützeinrichtungen für die
auftretenden Belastungen,einschl. Hilfseinbauten
Anliefern, Vorhalten, Einbau, Ausbau, Abfahren in die
EP einrechnen.
Es dürfen keine Rödeldrähte verwendet werden. Es kommen
nur Spanndrähte in Leerhülsen zur Anwendung, wobei die
Leerhülsen nach dem Ausschalen wasserdicht zu
verschließen sind.
Fugenausbildung
Es wird eine wasserdichte Fugenausbildung nach der
WU-Richtlinie des DAfStb gefordert.
Zur Herstellung von Dehnungsfugen kommen nur
innenliegende Elastomer-Fugenbänder nach DIN 7865 oder
innenliegende Fugenbänder aus thermoplastischen
Kunststoffen nach DIN 18541 zur Anwendung. Es gelten
die Verwendungsregeln nach DIN 18197.
Zur Herstellung von Arbeitsfugen werden auch
beschichtete Fugenbleche mit Verwendungsnachweis (
allgemein bauaufsichtliches Prüfzeugnis einer vom DIBt
anerkannten Prüfstelle ) bzw.unbeschichtete Fugenbleche
nach DAfStb-WU-Richtlinie, Abschnitt 10.2 anerkannt.
Maßgebend ist die Beanspruchungsklasse 1 und die
Nutzungsklasse A.

 In den Einheitspreis einrechnen:
- Bereitstellen aller benötigter Materialien.
- Erforderl. Neben- und  Nacharbeiten
- Einbauen und verdichten des Betons in der geforderten Güte
- Erschwernisse beim Betoneinbau durch Stahleinlagen
- Probewürfel amtlich prüfen,
- Erforderlicher statischer Nachweis.
- Aussparungen bis 0,05 m3 bzw. 0,25 m2.

##### 05.07.2 Beton-, Stahlbetonarbeiten

**05.07.2.100 Beton zur Auf- und Verfüllung C 8/10, X0**
Beton zur Auf- und Verfüllung einbauen.
Festigkeitsklasse:  C 8/10
Expositionsklasse:  X 0
besondere Eigenschaften:./.
Diese Arbeit erfolgt nur auf Anweisung des "AG".
  für 1 m3.
Menge: 2,000 m3

**05.07.2.140 Beton der Sauberkeitsschicht**
Beton der Sauberkeitsschicht einbauen
Festigkeitsklasse:  C :''12/15''.
Expositonsklasse  :''X0''.
besondere Eigenschaften  :''./.''.
Stärke Sauberkeitsschicht:''10'' cm.
Neigung Sohlflächen bis  :''30'' Grad
  für 1 m2.
Menge: 65,000 m2

**05.07.2.170 Dämmer liefern und einfüllen.**
Dämmer-Spezialprodukt unter Verwendung eines
hydraulischen Bindemittels,zum Auffüllen  von
Hohlräumen (aufgegebene Leitungen und Schächte) in die Hohlräume einfüllen, einschl. aller Füll-, Entlüftungs und Absperrvorrichtungen.
Die Angaben des Herstellerwerkes beachten.
Die Abrechnung erfolgt nach 'm3' und über Nachweis  von Lieferscheinen.
  für 1 m3.
Menge: 25,000 m3

**05.07.2.240 Beton der Bodenplatte, komplett C35/45,,XA2, XC4,WU.**
Beton der bewehrten Bodenplatte, einschl. Schalung und Stahleinlage herstellen.
Festigkeitsklasse:  C 35/45
Expositionsklasse:  XA2,XC4
besondere Eigenschaften: hoher Wassereindringwiderstand
Plattenstärke : ''25'' cm,
In den Einheitspreis einrechnen:
-Schalung
-Stahleinlage, konstruktiv erforderlich
  für 1 m3.
Menge: 3,000 m3

**05.07.2.330 Stahlbeton-Deckenplatte,komplett**
Stahlbeton-Deckenplatte zur Abdeckung von
Schachtbauwerken als Fertigteil oder örtlich
hergestellt auf entspr. Schachtunterteil
verlegen, einschl. Schalung und Stahleinlage.
Deckenplattenöffnung mit Falz zur Aufnahme von
Fertigteilen ( Ringe, Konen) ausbilden.
Bei der Verlegung als Fertigteil ist die Fuge zwischen
Deckenplatte und Schachtunterteil gleichmäßig, nicht
federnd und wasserdicht herzustellen.
Festigkeitsklasse:  C :''35/45''.
Expositonsklasse  :''XA2, XC4''.
besondere Eigenschaften  :
''hoher Wassereindringwiderstand''
Deckenstärke  ca.  :''30 '..........' cm
Öffnung Deckenplatte  :''625'' mm
Überdeckung bis Ok.Str.  :''von 30 cm bis 1,00 m''
Verkehrsregellast SLW  :''60''
Schalung  : mit glatter Struktur.
In den Einheitspreis einrechnen:
- Stahleinlage konstruktiv  erforderl. mit statischem
  Nachweis
- Schalung
- Herstellen der Deckenplattenöffnung
  für 1 m3.
Menge: 3,700 m3

*Hinweis: Hinweis 5.7.3: Bauwerkssohlen ausbilden*
Hinweis 5.7.3:  Bauwerkssohlen ausbilden

Sohlgerinne und Bankette (Podeste) sowie alle Mulden
für Leitungen der Straßenablaufkörper  und sonstige
Einleitungen in die Schachtbauwerke aus
Wasserbauklinker oder Formsteinen nach DIN 4051 in
Mörtel nach DIN 1053 MG III nach Angabe des AG
herstellen.
Es ist ein kunststoffmodifizierter Zementmörtel nach
den Qualitätsmerkmalen der DAfStb
Instandsetzungsrichtlinie der Beanspruchbarkeitsklasse
M3 zu verwenden.
Das zur Verwendung kommende Material und die Art und
Form des jeweiligen Einbaues (Zeichnung) dem "AG" vor
Arbeitsaufnahme vorlegen.
- Bei Rohren bis DN 600 mm die seitliche Bankette bis
  Rohrscheitel,
- Bei Rohren mit DN größer 600 mm  die Bankette bis zur
  Kämpferhöhe, jedoch mindestens 600 mm hoch herstellen.
In den Einheitspreis einrechnen:
- Erforderl. Auffüllbetonherstellen hertellen,
  Betongüte bei Flächen, die später verklinkert werden
  C8/10,X0  Betongüte bei unverkleideten Flächen C35/45,XA2
- Erforderl. Abstürze bis 30 cm Höhendifferenz,
- Auskratzen und Verfugen der Steine und Formsteine,
- Säuberung der Schachtsohle,
- Abfuhr des anfallenden Schuttes zur Kippe,
- evtl. erforderl. Wasserhaltung.
Aufgemessen wird die Fläche in horizontaler Projektion.
Abgerechnet werden:
  Schachtsohlen nach m2,
- Ausbildung der Schachtsohlen als Absturz nach Stück

##### 05.07.3 Bauwerkssohlen ausbilden

**05.07.3.100 Schachtsohlen auskleiden.**
Schachtsohlen mit Wasserbauklinker oder Formsteinen auskleiden.
  für 1 m2.
Menge: 3,800 m2

**05.07.3.110 Vorh. Schachtsohlen auskleiden. einschl. Stemmarbeiten.**
Vorh.  Schachtsohle mit Unterbeton aufstemmen, abfahren und anschl. mit Wasserbauklinker oder Formsteinen neu auskleiden,
  für 1 m2.
Menge: 2,000 m2

*Hinweis: Hinweis 5.8.0: Schächte aus Beton- und Stahlbeton-*
Hinweis 5.8.0:  Schächte aus Beton- und Stahlbetonfertigteilen nach DIN EN 1917 und
  DIN V 4034-1 Typ2

Die nachfolgend beschriebenen Positionen gelten für
wasserdichte Schachtunterteile und Schachtfertigteile
für Schächte mit gerader und abgewinkelter
durchlaufender Rohrachse, sowie für Schächte mit
einseitigem Auftritt.

Die Schachtbauwerke sind in FBS Qualität mit Muffensystem
Topseal Plus herzustellen.
Die Konen sind exzentrisch auszuführen.
Die Schachtanschlussmuffen sind im System Connex, Firma
Funke auszubilden.
Einzubauende Ausgleichsringe müssen größer gleich 6 cm sein.

Abwicklungen bis 5 Grad können bei Schächten  mit
'geradem' Durchlauf in der Muffe ausgebildet werden.
Der genaue Winkel für Schächte mit 'abgewinkeltem'
Durchlauf ist in der Örtlichkeit zu messen.
Bei seitlich angesetzten Schächten den Schacht so
ausbilden, daß die weiteren Schachtfertigteile
senkrecht stehen.
Der lichte Mindestdurchmesser für Schachtunterteile
beträgt 1000 mm. Der maximale Rohrdurchmesser für einen
Schachtdurchmesser vom 1000 mm beträgt für mittig
durchgeführte Rohre 500 mm.
Bei Rohren mit größeren Durchmessern als 500 mm das
Schachtunterteil so vergrößern, dass die
Auftrittsfläche auf dem Bankett mind. 25 cm beträgt
oder Rohre mit einseitigen Auftritten verwenden.
Eine Änderung der ausgeschriebenen Schachtunterteile
bedarf jedoch der Zustimmung des "AG".

Bei Schachtunterteilen mit einem  DN  größer 1000 mm
gehört der Übergangsring UER-M zum Anschluß von
Schachtringen DN 1000 mm mit zur Position des Schachtunterteiles mit einer werkseitig gelieferten Dichtung für Fertigteile nach DIN 4060, DIN EN 681-1.

Statischer Nachweis:
Die statisch erforderl. Abmessungen und Bewehrungen
müssen den Einbaubedingungen entsprechen.

Schachtwände:
In die Schachtwände Öffnungen für den Anschluss der
ankommenden bzw. abgehenden Rohre einschl. Dichtung
vorsehen. Das gilt auch für Schachtunterteile mit
Unterstürzen. (Die Zulage für Unterstürze wird nach
Gruppe 5.74 vergütet)

Schachtsohlen:
Sohlen und Bankette der Schächte aus Kanalvollklinker mit den Qualitätsmerkmalen nach DIN 4051 herstellen.
Bei Rohren bis DN 600 mm die seitliche Banketten bis
Rohrscheitel, bei Rohren mit DN größer 600 mm die
Bankette bis zur Kämpferhöhe, jedoch mindestens 600 mm
hoch herstellen. Die Herstellung sämtlicher
Schachtsohlen in den Einheitspreis des
Schachtunterteiles einrechnen.

Steigbügel Form A gem. DIN 19555 zum Eindübeln in runden und geraden Schacht für einen einläufigen Steigeisengang. Mit seitlicher Aufkröpfung und rutschsicherer Trittstufe.

 Abmessung

Auftrittsbreite: 330 mm
Auftrittstiefe: 150 mm
Dübellänge: 70 mm

Steigmaß A = 25 cm  werkseitig einbauen

Material:

-Edelstahl Vollkern mit PP-Ummandelung (Polypropylen) in der Farbe rot/orange

Verlegung:
Fertigteile an der Verwendungsstelle abladen, höhen-
und fluchtgerecht, sowie wasserdicht unter Beachtung
der Verlegehinweise des Herstellers und nach Angabe des
"AG" verlegen.

#### 05.08 Schachtunterteile - Schachtfertigteile - Rohranschlüsse

*Hinweis: Hinweis 5.8.1: Schachtunterteil (SU-M-Typ 2) aus*
Hinweis 5.8.1:  Schachtunterteil  (SU-M-Typ 2) aus
  Beton nach DIN EN 1917 und
  DIN V 4034-1 Typ 2

Schachtunterteil (SU-M-Typ 2) aus Beton zum gelenkigen
Anschluss von Rohren aus:
   - Steinzeug  nach DIN  EN 295  --> Stz
   - Beton,  nach DIN EN 1616 und
  DIN V 1201-1 Typ 2  --> B
   - Stahlbeton  nach DIN EN 1616 und
  DIN V 1201-1 Typ 2  --> Stb
   - Duktilem Gusseisen  nach DIN EN 598  --> Duk
    - Polypropylen  nach DIN EN 1852-1  --> PP

Rohranschlüsse:
Die Schachtunterteile können mit angeformter Muffe oder
eingebauten Anschlussstücken ausgebildet sein. Der
Anschluss der Rohre erfolgt scheitelgleich.
Die sich aus den unterschiedlichen Durchmessern
ergebenden Höhendifferenzen in der Schachtsohle
ausgleichen.
Bei Schachtunterteilen mit eingebauten Anschlussstücken
sind diese mit entsprechender Neigung der zu- und
ablaufender Leitung einzubauen.

Art des Rohranschlusses:
In den Schachtunterteilen können die ankommenden Rohre
mit Steckmuffe, Gleitringdichtung oder mit werkseitig
eingebauter Dichtung nach DIN 4060, DIN EN 681-1 je
nach Rohrart ausgebildet sein.

Zusätzliche Rohranschlüsse:
Zusätzliche seitliche Rohranschlüsse mit
Schachtanschlussstück an die Schachtunterteile einschl.
der Ausmuldung in den Banketten als Zulage zu den
entsprechenden Pos. der Schachtunterteile herstellen.

Abrechnung:
Für Schachtunterteile mit mittigem Rohrdurchgang
erfolgt die Abrechnung nach Stück, wobei der Lichte
Durchmesser des Unterteiles von der Rohrlänge abgezogen
wird.
Für Schächte mit einseitigem Auftritt erfolgt die
Abrechnung nach Stück als Zulage zur Rohrlänge, wobei
die Rohre im Schachtbereich durchgemessen werden.
Maßgebend für die Abrechnung ist die vom  "AG"
ausgeschriebene Schachtart.

##### 05.08.1 Schachtunterteil (SU-M Typ 2) aus Beton nach DIN EN 1917 und DIN V 4034-1 Typ 2

**05.08.1.220 Schachtunterteil (SU-M Typ 2) aus Beton nach DIN EN 1917 und DIN V 4034-1 Typ 2 für geraden, mittigen Durchlauf, mit werkseitig eingebauter Dichtung Anschluss Zulauf DN: 500 mm Anschluss Ablauf DN: 500 mm**
Schachtunterteil  DN 1200 mm (SU-M Typ 2) aus Beton für
'geraden', mittigen Durchlauf versetzen,
Anschluss Zulauf DN:  500 mm,
Rohre aller Materialien
Anschluss Ablauf DN:  500 mm,
Rohre aller Materialien

  für 1 Stück.
Menge: 1,000 Stck

**05.08.1.330 Schachtunterteil (SU-M Typ 2) aus Beton nach DIN EN 1917 und DIN V 4034-1 Typ 2 für abgewinkelten mittigen Durchlauf, mit werkseitig eingebauter Dichtung Anschluss Zulauf DN: 500 mm Anschluss Ablauf DN: 500 mm**
Schachtunterteil  DN 1200 mm (SU-M Typ 2) aus Beton für
'abgewinkelten', mittigen Durchlauf versetzen,
Anschluss Zulauf DN:  500 mm,
Rohre aller Materialien
Anschluss Ablauf DN:  500 mm,
Rohre aller Materialien
Abwinklung ca: ''10-350'' Grad,
  für 1 Stück.
Menge: 3,000 Stck

*Hinweis: Hinweis 5.8.2: Schachtfertigteile aus Beton,*
Hinweis 5.8.2:  Schachtfertigteile aus Beton,
  Stahlbeton nach  DIN EN 1917 und
  DIN V 4034-1 Typ 2

Betonfußauflagen, -Schachtringe, -Schachthälse, und
Auflageringe nach DIN EN 1917 und DIN V 4034-1 Typ 2,
mit den für Einbau und Transport erforderlichen
Bewehrung in wasserundurchlässiger Ausführung, für
Fertigschächte und mit Gleitlippendichtung aus
Elastomeren nach DIN EN 681-1 und DIN 4060 der
Expositionsklasse XA2 versetzen.
Fest eingebaute Dichtung incl. Lastübertragungsring als Verbindung zwischen den Stirnflächen der Schachtfertigteile sind vorzusehen.

Betonauflagering nur max. 24 cm hoch einbauen.

In den Einheitspreis einrechnen: Sämtliche Nebenarbeiten.
Die Abrechnung erfolgt nach Stück.

##### 05.08.2 Schachtfertigteile aus Beton nach DIN EN 1917 und DIN V 4034-1 Typ 2

**05.08.2.105 Betonfußauflage rund (FAR-M Typ 2) DN 1200 mm versetzen.**
Betonfußauflage  (FAR-M Typ 2) 'rund'  versetzen.
(Übergang von runden Schachtunterteilen
DN 1200  mm auf Schachtringe  DN 1200  mm)
  für 1 Stück.
Menge: 1,000 Stck

**05.08.2.110 Betonfußauflage rund (FAR-M Typ 2) DN 1500 mm versetzen.**
Betonfußauflage  (FAR-M Typ 2) 'rund'  versetzen.
(Übergang von runden Schachtunterteilen
DN 1500  mm auf Schachtringe  DN 1500  mm)
  für 1 Stück.
Menge: 1,000 Stck

**05.08.2.125 Betonschachtring SR-M Typ 2 1200x500 versetzen.**
Betonschachtring  SR-M Typ 2 1200 X 500  versetzen.
  für 1 Stück.
Menge: 2,000 Stck

**05.08.2.135 Betonschachtring SR-M Typ 2 1200x750 versetzen.**
Betonschachtring  SR-M Typ 2 1200 X 750  versetzen.
  für 1 Stück.
Menge: 1,000 Stck

**05.08.2.145 Betonschachtring SR-M Typ 2 1200x1000 versetzen.**
Betonschachtring  SR-M Typ 2 1200 X 1000  versetzen.
  für 1 Stück.
Menge: 1,000 Stck

**05.08.2.200 Betonschachthals SH-M Typ 2 1000x625 H= 600 mm versetzen.**
Betonschachthals (Konen) SH-M Typ 2 1000 X 625,
Bauhöhe 600 mm versetzen.
  für 1 Stück.
Menge: 1,000 Stck

**05.08.2.205 Betonschachthals SH-M Typ 2 1200x625 H= 600 mm versetzen.**
Betonschachthals (Konen) SH-M Typ 2 1200 X 625,
Bauhöhe 600 mm versetzen.
  für 1 Stück.
Menge: 2,000 Stck

**05.08.2.215 Betonschachthals SH-M Typ 2 1200x625 H= 850 mm versetzen.**
Betonschachthals (Konen) SH-M Typ 2 1200 X 625,
Bauhöhe 850 mm versetzen.
  für 1 Stück.
Menge: 3,000 Stck

**05.08.2.220 Betonschachthals SH-M Typ 2 1500x625 H= 600 mm versetzen.**
Betonschachthals  (Konen) SH-M Typ 2 1500 X 625,
Bauhöhe 600 mm versetzen.
  für 1 Stück.
Menge: 1,000 Stck

**05.08.2.410 Betonauflagering AR-V Typ 2 625 x 60.**
Betonauflagering  AR-V Typ 2  625 X  60 mm
in Mörtel versetzen.
  für 1 Stück.
Menge: 5,000 Stck

**05.08.2.420 Betonauflagering AR-V Typ 2 625 x 80.**
Betonauflagering  AR-V Typ 2  625 X  80 mm
in Mörtel versetzen.
  für 1 Stück.
Menge: 5,000 Stck

**05.08.2.430 Betonauflagering AR-V Typ 2 625 x 100.**
Betonauflagering  AR-V Typ 2  625 X 100 mm
in Mörtel versetzen.
  für 1 Stück.
Menge: 5,000 Stck

*Hinweis: Hinweis 5.8.8: Schachtabdeckungen*
Hinweis 5.8.8:  Schachtabdeckungen

Schachtabdeckungen  nach:  DIN  EN 124, 1229, 4271,
19584, 19596, 19597 nach jeweils neuester Fassung.
Klassen der  DIN 1229:
Klasse  'D'  für Fahrbahnen von Straßen.
Rückstausichere Schachtabdeckungen mit Zwischenrahmen
und verschraubbarem Innendeckel aus Gusseisen für einen
Innen - und Außendruck bis 1 Bar.
Rahmen an Schachtabdeckplatte bzw. Konus wasserdicht
verankern.
Schachtabdeckungen aus BEGU zur Einbaustelle bringen
und entspr. den vorgegebenen Straßenhöhen verlegen.
Hierbei sind nur Schachtdeckel zugelassen,die an der
Unterseite keine Noppen haben, so dass sie beim Öffnen
über den Straßenbelag gezogen werden können.
Die Gesamthöhe der auf den Konus aufgebrachten
Ausgleichsringe darf das Maß von 24 cm nicht
übersteigen.
Die Abrechnung erfolgt nach Stück.

##### 05.08.8 Schachtabdeckungen

**05.08.8.330 Schachtabdeckungen 'Kl. D' rund verschiebesicher, mit Lüftung. und Kunststoffeinlage.**
Schachtabdeckungen  Klasse 'D', verlegen.
Ausführung: Rahmen rund, verschiebesicher,
mit  Lüftungsöffnungen, und Kunststoffeinlage.
  für 1 Stück.
Menge: 6,000 Stck

**05.08.8.409 Schachtabdeckungen 'Kl. D' eckig verschiebesicher, mit Lüftung. und Kunststoffeinlage.**
Schachtabdeckungen  Klasse 'D', verlegen.
Ausführung: Rahmen eckig, verschiebesicher,
mit  Lüftungsöffnungen, und Kunststoffeinlage.
  für 1 Stück.
Menge: 1,000 Stck

**05.08.8.519 Schmutzfänger schwer nach DIN 1221, mit Kreuzstange für Schachtabdeckungen 600 mm**
Schmutzfänger schwere Ausführung aus verzinktem
Stahlblech nach DIN 1221-F mit Kreuzstange für Schachtabdeckung der Vorposition verlegen.
  für 1 Stück.
Menge: 7,000 Stck

**05.08.8.610 Einsteckhülse aus Edelstahl liefern und anbringen**
Einsteckhülse aus Edelstahl V4A zum Andübeln.
Zur Aufnahme von transportablen Einstiegshilfen (38 mm Durchmesser) entsprechend der DIN 19572 04/2004 und BG Prüfzertifikat. einschließlich Dübelsystem: 2 Klebeanker und 2 Ankerstangen mit Muttern und Unterlegscheiben, Edelstahl V4A. Wandabstand 30 mm, Maße 245 x 44,5 x 2,5 mm.
Fabrikat kompatibel zu Fa. Zarges liefern und gemäß Einbauanleitung des Herstellers an Fertigteilschächten montieren.
  für 1 Stück.
Menge: 7,000 Stk

*Hinweis: Hinweis 5.9.0: Anschlussleitungen*

#### 05.09 Anschlussleitungen

*Hinweis: Hinweis 5.9.6: Hausanschlussleitungen -Rohre-Formstücke*
Hinweis 5.9.6: Hausanschlussleitungen

A  Steinzeugrohre und -formstücke müssen :
  - der DIN EN 295 entsprechen,
  - Dichtungen nach Verbindungssystem F, Steckmuffe L
  bis DN 250 mm, Verbindungssystem C, Steckmuffe K.
B  Kunststoffrohre und -formstücke aus Polypropylen (SN10)
  müssen der DIN EN 1852-1entsprechen

Rohre an der Verwendungsstelle abladen, höhen- und
fluchtgerecht, wasserdicht nach DIN EN 1610, DWA-A 139,
unter Beachtung der Verlegehinweise des Herstellers und
nach Angabe des "AG" verlegen.

In den Einheitspreis einrechnen:
- Wasserdichtigkeitsprüfung bzw. Luftdruckprüfungen
  der Rohrverbindugen nach DIN EN 1610 schriftlich
  dokumentieren mit Druckdiagramm,
- Ausführung der Erdarbeiten, Homogenbereich
''1, 2 und 3 - siehe Definition in der Baubeschreibung und beiliegendes Bodengutachten''
,
- Einstufung gem. EBV: BM-F3
- Einstufung gem. DepV: DK I
  > 10 % Bauschuttanteile
- Verbau nach  DIN 4124 als Normverbau,
- Absperrung zur Sicherung der Baustelle,
- Kosten der erforderlichen Statik,
- Auflagerung der Rohre im Sandbett und Überdeckung
  der Rohre mit Sand mindestens 15 cm über Rohrscheitel und 10 cm über Rohrverbindung,
- lagenweises Verfüllen und Verdichten mit Grubenkies
  nichtbindigen Füllboden, Sand oder Mittelkies bis
  30 mm Korngröße.
- Abfuhr des ges. Aushubes zur Deponie.

Rohre an Kanalleitungen aller Materialien anschließen:
Anschlüsse von Rohrleitungen am Hauptkanal erfolgen an
Abzweigen bzw. Seitenzuläufen.
Nachträgliche Anschlüsse von Rohrleitungen am
Hauptkanal mit Kernbohrgerät anbohren und mit Einbau
von Stutzen bzw. Sattelstücke anschließen.
Rohre an Schächte aller Materialien anschließen:
Ankommende Rohrleitungen scheitelbündig ans Bankett
anbohren, Rohrleitung einführen und fachgerecht dem
Material des vorh. Schachtes entspr. beimauern,
verputzen, verfugen und gegen Feuchtigkeit sperren.

Grabentiefe:  Gemittelte Tiefe von 0,00 m bis ''3,50'' m

##### 05.09.6 Hausanschlussleitungen - Rohre - Formstücke

**05.09.6.220 Polypropylen-Rohre DN: 150 mm verlegen Graben-Tiefe: 0,00 bis 3,50 m.**
Rohrleitungen aus Polypropylen DN: 150 mm  verlegen.
Grabentiefe: 0,00 bis 3,00 m.
  für 1 m.
Menge: 15,000 m

##### 05.09.8 Sonstiges

**05.09.8.500 Wasserhaltung für alle im Baubereich zufließenden Schmutz- und Regenwässer**
Wasserhaltung für alle im Baubereich zufließenden
Schmutzwässer sowie auch für die im Baubereich
zufließenden gefaßten Regenwässer entsprechend den
örtlichen Verhältnissen nach Wahl des AN in Abstimmung
mit der Bauleitung für die Dauer der Bauzeit
durchführen, einschließlich aller hierfür
erforderlichen Materialien sowie sämtlicher
Nebenarbeiten.
Menge: 1,000 psch

**05.09.8.501 Statische Berechnung der ausgeschriebenen Rohre herstellen**
Statische Berechnung der ausgeschriebenen Rohre
erstellen.

Statische Berechnung unter Beachtung des
Bodengutachtens, der Leistungspositionen, den Tiefen
und Breiten der Rohrgräben und Baugruben unter der
Berücksichtigung der einzelnen Arbeitsphasen
(Bodenaushub, Rohrverlegung, Herstellung der
Schachtbauwerke, Verfüllung PP.) für alle
ausgeschriebenen Verlegetiefen erstellen.

Statische Berechnung für alternativ ausgeschriebene
oder angebotene Rohre werden nach der Hauptposition
vergütet, falls sie nicht gesondert ausgeschrieben sind
bzw. angeboten werden.

Der AN hat die Übereinstimmung der Belastungs- und
Einbaubedingungen der statischen Berechnung mit der
örtlichen Bauausführung -insbesondere Grabenbreiten,
Erdüberdeckung, Verkehrslasten, Grundwasser, Auflager,
Einbettung und Grabenverbau- zu gewährleisten.

Weichen die örtlichen Einbaubedingungen von der
Rohrstatik ab, sind die statischen Berechnungen neu zu
erstellen. Hat der AN die Abweichnungen zu vertreten,
werden die erforderlichen Neuberechnungen nicht
gesondert vergütet.

Einschließlich der Prüfstatik. Der AG benennt den
Prüfstatiker. Die Unterlagen sind dem AG 2-fach in
geprüfter Form vor dem Baubeginn der Bauarbeiten
auszuhändigen.
Menge: 1,000 psch

**05.09.8.502 Statische Berechnung für den Mauerwerksschacht**
Statische Berechnung für den Mauerwerksschacht einschl. Sohle, Wände und Decke gem. Ausführungszeichnung einschl. Schalungsplan,
Stahllisten etc. einschl. geprüfter Statik durch einen
Prüfstatiker.

  für 1 Stck.
Menge: 2,000 Stck

**05.09.8.510 Statische Berechnung für Stahlbetonschachtdeckelplatten**
Statische Berechnung für die neuen Stahlbetonschachtdeckelplatten für die Schachtbauwerke 13123454D und 13123154F gem. örtlichem Aufmaß einschl. Schalungsplan, Stahllisten etc. einschl. geprüfter Statik durch einen Prüfstatiker herstellen und in digitaler Form dem AG zur Freigabe vorlegen.

  für 1 Stck.
Menge: 2,000 Stck

**05.09.8.620 Erschwerniszulage für Arbeiten unterhalb flächendeckend querender Versorgungsleitungen**
Erschwerniszulage für Arbeiten unterhalb flächendeckend querender Versorgungsleitungen

Zulageposition für die Erschwernis beim Ausschachten, Verbauen und Wiederverfüllen von Kanalgräben unterhalb einer Vielzahl von eng nebeneinander liegenden Versorgungsleitungen bis zu 2,50 m Tiefe, welche es auf Grund des geringen Abstandes unmöglich machen, die erforderlichen Arbeiten von oben auszuführen. Es ist der Mehraufwand beim Ausschachten (Saugbagger) (auch Handaushub), Verbauen und Wiederverfüllen von Kanalgräben teilweise mit geeignetem Flüssigboden (Trockenrohdichte  1,4-1,8 kg/dm3), für das Entfernen der alten Kanalhausanschlussleitung sowie das Verlegen und Sichern der neuen
Kanalhausanschlussleitung mit einzurechnen.

Die Position wird vergütet, sofern die Trassenbreite der vorhandenen Versorgungsleitungen >= 1,00 m  bis 2,00 m beträgt.
Es wird die tatsächliche Trassenbreite der vorhandenen Versorgungsleitungen vergütet. Bei Trassenbreiten kleiner 1,00 m erfolgt keine zusätzliche Vergütung für den Mehraufwand.

Sofern die zuvor beschriebene Situation in der
Örtlichkeit vorgefunden wird, ist die Bauleitung sofort
zu informieren und durch Fotografien (mit Messlatte) zu dokumentieren. Die Fotografien sind den
Abrechnungsunterlagen beizufügen.

Im EP enthalten sind alle Arbeitsleistungen,Baustoffe,
Hilfsstoffe sowie Nebenleistungen, auch wenn einzelne Leistungen in vorstehender Beschreibung nicht gesondert aufgeführt sind.

Ausser dieser Position erfolgt keine weitere Vergütung
für diese Leistung.
  für 1 m.
Menge: 5,000 m

**05.09.8.894 Vorh. Kanal DN 500 mm Beton punktuell trennen**
Der vorh. Kanal DN 500 Beton ist sauber rechtwinklig mittels mindestens 2 Schnitten zu trennen, um das vorhandene Betonkanalrohr mittels BI-Addapter und neuem PP-Rohr DN 500 in das neue/vorhandene Schachtbauwerk fachgerecht einzubinden. Der BI-Addapter und das neue PP-Rohr (Passstück) werden zusätzlich vergütet.

In diese Position sind erf. Rohrschnitte (zwei Stück),
Stemmarbeiten, Bodenaushubarbeiten etc. ...
einzurechnen.

Der anfallende Bauschutt wird Eigentum des AN und ist
ordnungsgemäß zu entsorgen.

Im EP enthalten sind alle Arbeitsleistungen,
Baustoffe, Hilfsstoffe sowie Nebenleistungen die
notwendig sind, auch wenn einzelne Leistungen in
vorstehender Beschreibung nicht gesondert
aufgeführt sind.

Ausser dieser Position erfolgt keine weitere Vergütung
für diese Leistung.

  für 1 Stück
Menge: 2,000 Stck

**05.09.8.900 Vorh. Kanal DN 600 mm Beton punktuell trennen**
Der vorh. Kanal DN 600 Beton ist sauber rechtwinklig mittels mindestens 2 Schnitten zu trennen, um das vorhandene Betonkanalrohr mittels BI-Addapter und neuem PP-Rohr DN 600 in das neue/vorhandene Schachtbauwerk fachgerecht einzubinden. Der BI-Addapter und das neue PP-Rohr (Passstück) werden zusätzlich vergütet.

In diese Position sind erf. Rohrschnitte (zwei Stück),
Stemmarbeiten, Bodenaushubarbeiten etc. ...
einzurechnen.

Der anfallende Bauschutt wird Eigentum des AN und ist
ordnungsgemäß zu entsorgen.

Im EP enthalten sind alle Arbeitsleistungen,
Baustoffe, Hilfsstoffe sowie Nebenleistungen die
notwendig sind, auch wenn einzelne Leistungen in
vorstehender Beschreibung nicht gesondert
aufgeführt sind.

Ausser dieser Position erfolgt keine weitere Vergütung
für diese Leistung.

  für 1 Stück
Menge: 1,000 Stck

**05.09.8.910 Vorh. Kanal DN 700 mm Beton punktuell trennen**
Der vorh. Kanal DN 700 Beton ist sauber rechtwinklig mittels mindestens 1 Schnitten zu trennen, um das vorhandene Betonkanalrohr in das neue/vorhandene Schachtbauwerk fachgerecht einzubinden.

In diese Position sind erf. Rohrschnitte (zwei Stück),
Stemmarbeiten, Bodenaushubarbeiten etc. ...
einzurechnen.

Der anfallende Bauschutt wird Eigentum des AN und ist
ordnungsgemäß zu entsorgen.

Im EP enthalten sind alle Arbeitsleistungen,
Baustoffe, Hilfsstoffe sowie Nebenleistungen die
notwendig sind, auch wenn einzelne Leistungen in
vorstehender Beschreibung nicht gesondert
aufgeführt sind.

Ausser dieser Position erfolgt keine weitere Vergütung
für diese Leistung.

  für 1 Stück
Menge: 1,000 Stck

**05.09.8.920 Erschwerniszulage für das vorsichtige Freilegen des Betonrohres DN 600 mm**
Erschwerniszulage für das vorsichtige Freilegen des Betonrohres DN 600 beim Abbruch des vorhandenen Schachtbauwerkes 13127415B. Das Betonrohr darf bei den Abbrucharbeiten nicht beschädigt werden und istr ausreichend zu schützen.

Im EP enthalten sind alle Arbeitsleistungen,Baustoffe,
Hilfsstoffe sowie Nebenleistungen, auch wenn einzelne Leistungen in vorstehender Beschreibung nicht gesondert aufgeführt sind.

Ausser dieser Position erfolgt keine weitere Vergütung
für diese Leistung.
  für 1 m.
Menge: 1,000 Stck

**05.09.8.930 Erschwerniszulage für das vorsichtige Freilegen des Betonrohres DN 700 mm**
Erschwerniszulage für das vorsichtige Freilegen des Betonrohres DN 700 beim Abbruch des vorhandenen Schachtbauwerkes 13123154C. Das Betonrohr darf bei den Abbrucharbeiten nicht beschädigt werden und istr ausreichend zu schützen.

Im EP enthalten sind alle Arbeitsleistungen,Baustoffe,
Hilfsstoffe sowie Nebenleistungen, auch wenn einzelne Leistungen in vorstehender Beschreibung nicht gesondert aufgeführt sind.

Ausser dieser Position erfolgt keine weitere Vergütung
für diese Leistung.
  für 1 m.
Menge: 1,000 Stck

**05.09.8.940 Erschwerniszulage für das vorsichtige Freilegen des Betonrohres DN 800 mm**
Erschwerniszulage für das vorsichtige Freilegen des Betonrohres DN 800 beim Abbruch des vorhandenen Schachtbauwerkes 13127415B. Das Betonrohr darf bei den Abbrucharbeiten nicht beschädigt werden und istr ausreichend zu schützen.

Im EP enthalten sind alle Arbeitsleistungen,Baustoffe,
Hilfsstoffe sowie Nebenleistungen, auch wenn einzelne Leistungen in vorstehender Beschreibung nicht gesondert aufgeführt sind.

Ausser dieser Position erfolgt keine weitere Vergütung
für diese Leistung.
  für 1 m.
Menge: 1,000 Stck

*Hinweis: Hinweis 5.13.0: Kanal-TV Hauptkanal und Hausanschlüsse*
Hinweis 5.13.0:  Kanal-TV Hauptkanal

#### 05.13 Kanal-TV Hauptkanal

*Hinweis: Hinweis 5.13.1.: KTV Untersuchung Hauptkanal und Hausanschlüsse*
Hinweis 5.13.1.:  KTVUntersuchung Hauptkanal
  und  Hausanschlüsse

Der AG führt die Dichtheitsprüfung und die Kamerabefahrung bei den neu verlegten Kanalsammelleitungen selbst durch. Als Vorleistung hierzu ist der neuen Kanal zu reinigen.

Bestandteil dieses LV ist jedoch eine Befahrung der vorhandenen Kanalsammelleitungen zur Erfassung aller vorhandenen Anschlusstutzen vor Baubeginn durch den AN. Eine vorherige Spülung der  vorhandenen Kanalsammelleitungen vor dieser Befahrung ist nicht erforderlich. Ziel dieser Befahrung ist das erfassen aller Anschlusstutzen in der exakten Position, damit diese gemäß Angaben der Ausführungsplanung an die neue Kanalsammelleitung angeeschlossen werden können, auch wenn die Achse der alten Kanalsammelleitung nicht mit der Achse der neuen Kanalsammelleitung übereinstimmt.

Mindestanforderungen an die Kameraausrüstung KTV Hauptkanal, Hausanschlüsse und Schachtinspektion
Einsatz einer KTV Kamera mit Dreh- und/oder Schwenkkopfkamera, inkl. lasergestützter Durchmesser-, Schadens-, und Deformationsmessung, Zoom Optik, integriertem Autofokus, seitenrichtige und aufrechte Lage des Kamerabildes während des Radialschwenkens, endloser Drehwinkel, automatische Blendregulierung, automatischer Weißabgleich, integrierter Ortungssender, stufenlos veränderbare Blickrichtung, korrosionsbeständig, stoß- und vibrationsfest, wasserdicht und explosionsgeschützt. Der Kamerawagen muß vor- und zurück mit regelbarer Geschwindigkeit fahren können.

Bei Befahrungen der Hausanschlüsse aus dem Hauptkanal mittels Satelitenkamera müssen die folgenden Voraussetzungen erfüllt sein:
Lateralinspektionssysteme mit notwendigem Zubehör zum Einsatz in Rohren DN 100 bis DN 1600 mit Dreh- und Schwenkkopf. Die Mindestlänge des Lateralsystem muss mindestens 30,00m betragen. Weiterhin muss der AN bei der Hausanschlussleitungsuntersuchung über ein kombiniertes Kamera-Spülsystem verfügen, um eine Reinigung während des Einfahrens in den Kanalhausanschluss durchzuführen.

Mindestanforderungen an die Software zur KTV Befahrung:
Zustandsklassifizierung nach DWA M 149-3, nach DIN EN 13508-2, Filmaufnahme MPEG 4 Format, Auflösung 3 Mbit/s inkl. entsprechendem Decoder, Einzelbildaufnahme im JPEG Format.

Allgemeine Anforderungen an die Durchführung der KTV Untersuchung:
Der AN hat sich eingehend über die örtlichen Verhältnisse zu informieren. Er ist für die ordnungsmäßige Sicherung der Arbeitsstellen verantwortlich.Die aktuellen Richtlinien für die Sicherung von Arbeitsstellen an Straßen (RSA) sind einzuhalten.
Die notwendigen Absperrungen und Beschilderungen müssen durch den AN 72 Stunden vor Arbeitsbeginn aufgestellt werden. Die vorhandenen Fahrzeuge sind innerhalb der 72 Stunden zu dokumentieren. Die zugehörigen Anordnungen sind bei den entsprechenden  Ämtern frühzeitig (Bearbeitungszeit über 10 Werktage) einzuholen. Die Kosten hierfür sind in die Einheitspreise einzurechnen.
Der AN erhält vor der KTV Untersuchung eine unterschrieben Einstiegsgenehmigung.
Während der Untersuchung muss folgendes eingeblendet werden. Untersuchungsdatum, Haltungsbezeichnung von Schacht zu Schacht, Straßenname, Stationierung, Untersuchungsrichtung, Zählerstand Aufnahmegerät. Bei Hausanschlüssen die jeweilige Hausnummer.
Die vollständigen Untersuchungsdaten sind  am Ende der Untersuchung getrennt für Haltungen, Leitungen und Schächte zu erzeugen. Sämtliche Daten sind dem AG in digitaler Form auf einer Festplatte zur Verfügung zu stellen.
Anschlüsse <= 0,50m (z.B. verschlossenen Stutzen) werden nicht vergütet.

##### 05.13.1 Kanal Inspektionen

**05.13.1.100 Optische Inspektion Kreisprofil DN 200 - DN 500 Abnahmebefahrung neu erstellter Kanalstrecken**
Optische Inspektion von Kreisprofilen aller Materialien mit einem Durchmesser von DN 200 - DN 500.
Die Reinigung der Rohre wird gesondert beauftragt und vergütet.
Die KTV-Befahrung erfolgt nach Isybau.
Der AN muss vor der Abnahmebefahrung die aktuellen Schachtnummern beim AG anfragen.
  für 1m
Menge: 98,000 m

**05.13.1.110 Optische Inspektion Kreisprofil DN 600 - DN 900 Abnahmebefahrung neu erstellter Kanalstrecken**
Optische Inspektion von Kreisprofilen aller Materialien mit einem Durchmesser von DN 600 - DN 900.
Die Reinigung der Rohre wird gesondert beauftragt und vergütet.
Die KTV-Befahrung erfolgt nach Isybau.
Der AN muss vor der Abnahmebefahrung die aktuellen Schachtnummern beim AG anfragen.

  für 1m.
Menge: 10,000 m

**05.13.1.189 Optische Inspektion Kreisprofil DN 200 - DN 500 der vorhandenen Kanalsammelleitung.**
Optische Inspektion von Kreisprofilen aller Materialien mit einem Durchmesser von DN 200 - DN 500.

  für 1m
Menge: 98,000 m

**05.13.1.190 Optische Inspektion Kreisprofil DN 600 - DN 900 der vorhandenen Kanalsammelleitung.**
Optische Inspektion von Kreisprofilen aller Materialien mit einem Durchmesser von DN 600 - DN 9
00.

  für 1m
Menge: 10,000 m

**05.13.1.200 Optische Inspektion Kanalhausanschluss (Schiebekamera)**
Optische Inspektion von Kanalhauanschlüssen mittels Schiebekamera auf Meterbasis von Kanalgraben, Revisionsöffnungen bzw. Revisionsschächten befahren. Die Reinigung wird separat vergütet.Abgerechnet wird pro laufenden Meter.
  für 1m
Menge: 5,000 m

**05.13.1.240 Zulage für An- und Abfahrten <8,0 Std/Einsatz am Tag des Einsatzes**
Zulage für An- und Abfahrten <8,0 Std/Einsatz am Tag des Einsatzes
  für 1 Stck
Menge: 1,000 Stck

**05.13.1.270 Ortung der Hausanschlussleitung**
Ortung der Hausanschlussleitung  mittels Sender im Kamerakopf. Der Kanalverlauf ist an der Geländeoberfläche zu markieren .
  für 1 Stck
Menge: 1,000 Stck

**05.13.1.280 Farbprobe mit Uranin zur Identifikation (Zuordnung) des Hausanschlusses**
Erstellen einer Farbprobe mit gleichzeitiger Überwachung mittels Kamerawagen im Hauptkanal. Der Vorgang ist auf Video zu dokumentieren.
  für 1 Stck
Menge: 1,000 Stck

**05.13.1.290 Grafiken,Haltungs,Bildschirmaufnahmen farbig- und und Leitungsberichte drucken**
Grafiken, Haltungs, Bildschirmaufnahmne farbig und Leitungsberichte drucken in Farbe 1fach.
  für 1 Stck
Menge: 30,000 Stck

**05.13.1.310 Datenträger erstellen**
DVD Datenträger mit optischen Inspektionsberichten und KTV Aufnahmen brennen.
  für 1Stck
Menge: 1,000 Stck

*Hinweis: Hinweis 5.13.2: Kanalreinigung*
Hinweis 5.13.2:  Kanalreinigung
  Beseitigung von Hindernissen

Der AG führt die Dichtheitsprüfung und die Kamerabefahrung bei den neu verlegten Kanalsammelleitungen selbst durch. Als Vorleistung hierzu ist der neuen Kanal zu reinigen.

Bestandteil dieses LV ist jedoch eine Befahrung der vorhandenen Kanalsammelleitungen zur Erfassung aller vorhandenen Anschlusstutzen vor Baubeginn durch den AN. Eine vorherige Spülung der  vorhandenen Kanalsammelleitungen vor dieser Befahrung ist nicht erforderlich. Ziel dieser Befahrung ist das erfassen aller Anschlusstutzen in der exakten Position, damit diese gemäß Angaben der Ausführungsplanung an die neue Kanalsammelleitung angeeschlossen werden können, auch wenn die Achse der alten Kanalsammelleitung nicht mit der Achse der neuen Kanalsammelleitung übereinstimmt.

Beseitigung von  Ablagerung und  Hindernissen in den zu
untersuchenden Kanälen.
In den Einheitspreis einrechnen:
-  Gestellung der erfordelichen Geräte und Fahrzeuge,
  einschl. Betriebsstoffe und Brauchwasser,
-  Bedienung, An- und Abfahrt sowie Spesen für das
  Bedienungspersonal,
-  Ablagerungen im nächsten Kontrollschacht entfernen,
  laden und zur Kippe abfahren.
Die Arbeiten erfolgen nur auf besondere Anweisung des
"AG".
Die Abrechnung erfolgt nach Stunden.

##### 05.13.2 Kanalreinigung

**05.13.2.145 Einsatz eines Spülsaugwagens mit mind. 100 Bar Spüldruck.**
Einsatz eines Spülsaugwagens mit mindestens
100 Bar Spüldruck auf Anordnung der Bauleitung.
  für 1 Stunde.
Menge: 10,000 Std

*Hinweis: Hinweis 5.13.3: Dichtheitsprüfung*
Hinweis 5.13.3: Dichtheitsprüfungen von Kanal-
  Hausanschlussleitungen.

Dichtheitsprüfungen sind nur von Fachleuten
durchzuführen, die ihre Befähigung sowie Eignung der
eingesetzten Geräte nachgewiesen haben. Das zur
Dichtheitsprüfung verantwortlich eingesetzte Personal
soll bau-, betriebs- und materialtechnisches Fachwissen
über Abwasserleitungen und -kanäle und eine mindestens
einjährige Praxis besitzen. Ein Sachkundenachweis ist
zu erbringen. Prüfung nur durch einen Sachkundigen nach
§ 61a LWG NRW.
Die Anforderungen der UVV sind unbedingt einzuhalten.
Der AN ist für alle Maßnahmen, die für den
ordnungsgemäßen und verfahrensbedingten Ablauf
notwendig sind, selbst verantwortlich.
Neu verlegte Kanal-Hausanschlussleitungen sind gemäß
DIN EN 1610, durch Prüfung mit Luft (Verfahren "L")
oder Prüfung mit Wasser (Verfahren "W") auf Dichtheit
zu untersuchen.
Dichtigkeitsprüfung vom Hauptkanal aus mit Setzen von
Blasen aus dem Hauptlkanal. Sollte von einem
Kontrollschacht oder einer Reinigungsöffnung heraus
untersucht werden ist nach Beendigung der
Dichteitsprüfung die geöffnete Revisionsöffnung wieder
ordnungsgemäß bzw. dicht zu verschließen. Bei Bedarf
Einlegen eines neuen Dichtungsbandes.
Das Ergebnis der Dichtheitsprüfung ist durch ein
Prüfprotokoll vor Ort exakt und umfassend zu
dokumentieren (Angaben zum Prüfobjekt, Prüfvorgaben,
Messwerte und Messgrafik mit eindeutigem Prüfvermerk).

##### 05.13.3 Dichtheitsprüfung von neu verlegten Kanalleitungen

**05.13.3.100 Dichtheitsprüfung von neu verlegten Hausanschlussleitungen DN 150 - DN 300 (inkl. 5,00m)**
Dichtheitsprüfung von neu verlegten Hausanschlussleitungen DN 150 - DN 300, (inkl. 5,00 m Anschlussleitung)
Dichtheitsprüfung von neu verlegten Kanalhausanschlussleitungen nach DIN EN 1610, Prüfung mit Luft oder Wasser.
Rohrmaterial: Jegliches Material
Nennweite: DN 150 bis einschl. DN 300
Prüflänge: bis einschl. 5,00m
Der Prüfvorgang ist zu protokollieren und vom AG abzuzeichnen. Es darf vom AN nur Fachpersonal mit einem entsprechenden Sachkundenachweis eingesetzt werden.
Prüfung nur durch Sachkundigen
  ür 1 Stück
Menge: 4,000 Stck

**05.13.3.140 Dichtheitsprüfung von neu hergestellen Schächten**
Dichtheitsprüfung von neu hergestellen Schächten nach DIN EN 1610 Schachtdurchmesser von 1000 mm - 1500 mm aller Materialien.
Nennweite ankommende bzw. abgehende Rohre von DN 80 bis DN 600 aller Materialien.Der Prüfvorgang ist zu protokolieren und dem AG vorzulegen. Es darf nur Fachpersonal mit einem entsprechenden Sachkundenachweis eingesetzt werden.
  für 1Stck
Menge: 7,000 Stck

**05.13.3.150 Dichtheitsprüfung von Kanalhaltungen DN 300-DN 500**
Dichtheitsprüfung von Kanalhaltungen DN 300-DN 500
Dichtheitsprüfung von neu verlegten Kanalhaltungen DN 300-DN 500
Dichtheitsprüfung von neu verlegten Kanalhaltungen nach DIN EN 1610 und DWA A 139, Prüfung mit Luft oder Wasser.
Rohrmaterial: Jegliches Material
Nennweite: DN 300 bis einschl. DN 500

Der Prüfvorgang ist zu protokollieren und vom AG abzuzeichnen. Es darf vom AN nur Fachpersonal mit einem entsprechenden Sachkundenachweis RAL GZ 961 Gruppe D und DWA M 190 eingesetzt werden.
Prüfung nur durch Sachkundigen
  für 1 m

  für 1Stck
Menge: 99,000 m

**05.13.3.160 Dichtheitsprüfung von Kanalhaltungen DN 600-DN 900**
Dichtheitsprüfung von Kanalhaltungen DN 600-DN 900
Dichtheitsprüfung von neu verlegten Kanalhaltungen DN 600-DN 900
Dichtheitsprüfung von neu verlegten Kanalhaltungen nach DIN EN 1610 und DWA A 139, Prüfung mit Luft oder Wasser.
Rohrmaterial: Jegliches Material
Nennweite: DN 600 bis einschl. DN 900

Der Prüfvorgang ist zu protokollieren und vom AG abzuzeichnen. Es darf vom AN nur Fachpersonal mit einem entsprechenden Sachkundenachweis RAL GZ 961 Gruppe D und DWA M 190eingesetzt werden.
Prüfung nur durch Sachkundigen
  für 1 m
Menge: 10,000 m

**05.13.3.180 An- und Abfahrt für Muffenprüfung aller Durchmesser**
An- und Abfahrt für Muffenprüfung aller Durchmesser
An- und Abfahrt je vollständigem Tageseinsatz (8Std.) für das Prüffahrzeug für die Pos. 5.13.3.190. - 5.13.3.210
  für 1 Stck.
Menge: 1,000 Stck

**05.13.3.190 Muffenprüfung in Kanälen DN 200-DN 500 Einzelmuffenprüfung**
Muffenprüfung in Kanälen DN 200-DN 500
Muffenprüfung mit Luft DN 200-DN 500
  für 1 Stck
Menge: 15,000 Stck

**05.13.3.200 Muffenprüfung in Kanälen DN 600-DN 900 Einzelmuffenprüfung**
Muffenprüfung in Kanälen DN 600-DN 900
Muffenprüfung mit Luft DN 600-DN 900
  für 1 Stck
Menge: 5,000 Stck

*Hinweis: Baustellenbeschreibung einer Kanalsanierung mit Inliner und Roboter*
Baustellenbeschreibung einer Kanalsanierung mit Inliner und Roboter

1. Allgemeines

Die Stadtwerke Aachen AG beabsichtigen vorhandene Misch-, Rein- und Schmutzwasserkanäle unterschiedlicher Nennweiten im Inlinerverfahren mit vorher auszuführenden Roboterarbeiten zu sanieren. Die Roboterarbeiten beinhalten überwiegend die Stutzensanierung und die Beseitigung von Wurzel- und Festablagerungen.

Die Dauer dieser Ausschreibung wird sich über 4 Jahre erstrecken. Die Vergabe von Inlinersanierungen erfolgt jeweils im Paket  über mehrere Haltungen und Straßen in Absprache mit dem AN.

Alle technischen Angaben zu den vorhandenen Kanälen werden mit der späteren Bestellung in der Kurzbeschreibung (Pkt.5 ) enthalten sein. Die zur Ausführung kommenden Arbeiten sind in den einzelnen Positionen  des Leistungsverzeichnisses detailliert beschrieben.

Es ist vorgesehen, dass nicht fachgerecht angeschlossene seitliche Zuläufe  nach Angabe des AG und in Abstimmung mit dem AN unterirdisch vor/nach der Inlinerverlegung saniert werden, d.h. ausgebrochene, zurückliegende Anschlüsse sind aufzufräsen und mit Verpresstechnik  an den Hauptkanal anzubinden. In jedem Fall muss der Einbindungsbereich formschlüssig und dicht sein, so dass Hinterläufigkeiten ausgeschlossen sind.

Zu weit oder unsachgemäß geöffnete Anschlüsse sind durch den AN im Rahmen der Anschlusssanierung mit Laminaten bzw., soweit möglich, mit Epoxydharz wieder herzustellen. Verschlossene Zuläufe werden nicht
geöffnet.

Die Arbeiten sind  kontinuierlich hintereinander auszuführen. Arbeitsorganisation und Arbeitsablauf sind Sache des AN. Arbeitsausfälle durch Schlechtwetter o.ä. sind im Bautagebuch zu dokumentieren, das regelmäßig dem AG zur Unterschrift vorzulegen ist und erheben keinen Anspruch auf Mehrkosten.

2. Verkehrsregelung / Verkehrsflächen

Die Bauarbeiten müssen unter verkehrslenkenden Maßnahmen ausgeführt werden. Die Einholung von Sperrgenehmigungen beim zuständigen Straßenverkehrsamt ist Sache des AN und ist in die BE mit einzurechnen.

Alle, durch die örtlichen Gegebenheiten (Hauptverkehrsstraße, Kreuzungsbereich, Zufahrten zu den Grundstücken etc.)  und Verkehrsregelungen zu erwartenden Erschwernisse  bei der Arbeitsdurchführung sind bei der Preisgestaltung des Leistungsverzeichnisses in Punkt 5.17.6.150. zu berücksichtigen.

Halteverbotsschilder sind 72 Stunden vor Arbeitsbeginn mit dem Hinweisschild des Datums aufzustellen. Das gilt insbesondere auch schon für notwendige Sperrungen bei der Kanal-TV-Vorbefahrung (incl. Reinigung) und den notwendigen Roboterarbeiten vor bzw. nach der Inlinersanierung.

Alle Absperrmaßnahmen und Baustelleneinrichtungen, die nicht gesondert in dem vorliegenden Leistungsverzeichnis (LV) aufgeführt und zur Durchführung der Baumaßnahmen erforderlich sind, müssen in die EP eingerechnet werden.
Die Schächte liegen alle im öffentlichen Straßenbereich und sind mit Fahrzeugen anfahrbar.

Bei der Durchführung der Maßnahme stehen als Arbeits- und Lagerflächen nur die öffentlichen Verkehrsflächen zur Verfügung.

Straßen- und Wegebeschmutzungen sowie Beschädigungen an vorhandenen Straßen- und Gehwegbefestigungen, die durch den AN verursacht werden, müssen unverzüglich kostenlos vom AN beseitigt werden.

Sollte im Leistungsverzeichnis keine Splittung in Einzelpositionen vorgenommen sein, so sind die dargestellten Aufwendungen für die Baustellen- und Verkehrssicherung in die Leistungsposition "Baustelleneinrichtung" mit einzurechnen.

Der Baustellenbereich ist nach den Vorgaben und Auflagen der erteilten verkehrsrechtlichen Anordnung für die Dauer der Maßnahme zu sichern und zu betreiben. Der Betrieb der Verkehrssicherungseinrichtungen, Leuchten, Blinkleuchten und Ampeln ist durch regelmäßige Begehung durch den AN sicherzustellen. Es gelten darüber hinaus die Vorgaben des RSA 95 (Richtlinie zur Straßenabsicherung) und ZTV-SA 97 (zusätzliche
technische Verordnung zur Straßenabsicherung) und der weiteren einschlägigen Richtlinien für die Verkehrssicherung von Baustellen.

Der zu sichernde Baustellenbereich ist - falls nichts anderes in der Baubeschreibung bzw. im Leistungsverzeichnis vorgesehen - im Vorbereitungsgespräch zu klären.

3. Wasserhaltung

Die Wasserhaltung des Hauptkanals und der Hausanschlüsse, die Reinigung des Kanals, alle für die Durchführung der Sanierungsarbeiten notwendigen Versorgungsanschlüsse (Strom, Wasser, Druckluft etc. ) sind AN-Leistungen und wenn nicht gesondert in Leistungspositionen ausgeschrieben, in die EP einzurechnen.  Alle, durch eine unsachgemäß betriebene Wasserhaltung entstandenen Schäden sind kurzfristig zu beseitigen und gehen zu Lasten des AN.

Die Reinigung der Kanäle muss unmittelbar vor Beginn der Inlinerinversion erfolgen und ist mit dem AG abzustimmen. Eine mehrmalige An- und Abfahrt der Spülfahrzeuge, hauptsächlich bei den Roboterarbeiten zur Beseitigung des Fräsgutes, ist mit in die EP-Preise der Kanalreinigung einzurechnen.

Das Räum- und Spülgut  ist kontinuierlich abzusaugen und zu entsorgen. Anfallende Deponiekosten incl. Gestellung eines Bauschuttcontainers ebenso die Kosten für das anfallende Reinigungswasser sind AN-
Leistungen und in die Einheitspreise einzukalkulieren.

Auf die Beschaffung von Standrohren zur Wasserentnahme bei den zuständigen Versorgungsunternehmen (STAWAG Aachen) wird hingewiesen (siehe Ansprechpartner ). Die Beschaffung der Standrohre zur Wasserentnahme, die Hinterlegung der Kaution (ca. 400 Euro) und Abrechnung des Wasserverbrauchs ist Sache des AN und wird nicht gesondert vergütet.

Eine unkontrollierte Wasserentnahme ist nicht gestattet.

Die Vorflut des Hauptkanals bzw. der Hausentwässerungsleitungen ist gemäß der Baubeschreibung aufrecht zu erhalten. Bei Installation des Liners muss der Hauptkanal nach den Angaben der Baubeschreibung übergeleitet bzw. zurückgestaut werden. Der ordnungsgemäße Betrieb der Wasserhaltung, der Pumpen, Rohre und Schläuche ist während der Dauer der Maßnahme vom AN sicherzustellen (regelmäßige Kontrollen, Warneinrichtungen und Wartung der Einrichtungen). Evtl. Leckagen müssen umgehend geschlossen werden. Beim Absperren und Überpumpen der Hausanschlussleitungen hat der AN dafür Sorge zu tragen, dass kein Rückstau in die Kellerräume der Anlieger auftreten kann. Der AN haftet für alle Schäden und Folgeschäden, die am Eigentum der Anlieger bzw. am Eigentum der Stadt oder anderer Leistungsträger infolge unsachgemäßer Wasserhaltung, entstehen. Der AN hat zur Absicherung der Schadensrisiken eine entsprechende Haftpflichtversicherung abzuschließen und dem AG nachzuweisen.
Der AN hat die Wasserhaltungs- - Maßnahmen und gegebenenfalls dieeingeschränkte Grundstücksentwässerung  mit den Anliegern abzustimmen. Insbesondere hat sich der AN im Rahmen der Baustellenvorbereitung mit den Anliegern über den Zugangszeitpunkt zu den entsprechenden Kellerräumen und den Entsorgungseinrichtungen abzustimmen.

4. Arbeitsschutz und Erschwernisse

Da die Arbeiten in vorhandenen Kanaleinsteigeschächten stattfinden, müssen zur Sicherheit der im Kanalnetz arbeitenden Personen die einschlägigen Unfallverhütungsvorschriften, aber auch die entsprechenden Richtlinien, Sicherheitsregeln und Merkblätter eingehalten werden.

Der AN hat alle gültigen Sicherheitsbestimmungen für Arbeiten im Kanal einzuhalten. Für eine ausreichende Belüftung des Kanals ist zu sorgen. Offene Kanalschächte sind ständig durch geeignete Schachtabdeckroste
oder Sicherheitszäune zu sichern. Nach Auftragserteilung, vor Arbeitsaufnahme, hat der AN dem AG einen Verantwortlichen für die Einhaltung und Überwachung der Arbeitssicherheit schriftlich zu benennen.

5. Technische Kurzbeschreibung

Diese Position wird bei späteren Bestellungen dem AN zur Verfügung gestellt.

6. Ansprechpartner:

Auftraggeber:  Herr Zeiler,  Tel.:0241/181-2665  o. 0170/9153933
  STAWAG  Aachen
  Lombardenstr. 12-22, 52070 Aachen
  E-Mail: bernd.zeiler@stawag.de

Straßenverkehrsamt  :  Frau Leipold-Beck, Tel.: 0241/432 - 6182, Fax:  - 6868
  Lagerhausstr., 52058 Aachen
  E-Mail: baustelle@mail.aachen.de

Standrohr STAWAG:  STAWAG Aachen, Tel. 0241/181-2661
  Lombardenstr. 12-22, 52070 Aachen
  400,00 Euro Kaution!

Der AN hat die ständige telefonische Erreichbarkeit des im Einsatz befindlichen Bautrupps über Mobilfunk zu gewährleisten und in die BE mit einzurechnen.

7.  Allgemeine Hinweise

7.1 Abfallentsorgung

Die bei den Baumaßnahmen anfallenden Abfälle sind gem. den Bestimmungen des Kreislaufwirtschafts- und Abfallgesetzes vom 27.04.1994 (BGBl T S.2705) der geordneten Entsorgung zuzuführen.
Der Abfallverwertung ist Vorrang vor der sonstigen Entsorgung einzuräumen.
Über die geordnete Entsorgung ist gem. den Bestimmungen der Nachweisverordnung vom 10.09.1996 (BGBl  T  S.1382) Nachweis zu führen.
Der Abfallbeförderer muss im Besitz eines vereinfachten Sammelnachweises gem. §25 der Nachweisverordnung sein. Dieser ist vor Auftragserteilung vorzulegen. Die durchgeführte Entsorgung ist mittels Übernahmescheinen (§18  Nachweisverordnung ) nachzuweisen.

7.2.  Schachteinbindungen

Falls in der Baubeschreibung nicht anders dargestellt, ist zur Erbringung einer dauerhaften Dichtheit des Anschlusses Liner / Schacht generell ein Quellband einzubauen. Zusätzlich ist der Liner mit Epoxydharz  Spachtelmasse gemäß  LV an die Schachtwand anzubinden. Die Schnittkanten am Liner sind abzurunden bzw. anzufasen.
In Zwischenschächten ist der Liner ohne Fehlstellen durchgängig einzubauen. Offen liegende Linerkanten und Ringräume sind durch Epoxydharz  Spachtelmasse abzudichten und an das Bankett bzw. die Schachtwand anzubinden.
Sämtliche durchgeführten Entlastungsschnitte sind nach der Installation dauerhaft, wasserdicht, korrosionssicher und kraftschlüssig zu verschließen.

7.3. Anschlusseinbindung

Nach der Sanierungsmaßnahme sind die Anschlüsse wie auf dem Formblatt der Anschluss - Arbeiten angegeben zu öffnen. Bei Linern aus UP - Harz ist mit der Einbindung der Anschlüsse mindestens 3 Wochen zu warten. Bei Epoxydharz - Linern kann diese sofort erfolgen.

7.4. Eigenüberwachung / Fremdüberwachung

Die Qualitätssicherung der Einzelkomponenten des Liners und des Einbauprozesses auf der Baustelle sind nach den Vorgaben des RAL - Güteschutz Kanalbau oder gleichwertig durchzuführen. Zur Sicherstellung der Qualität auf der Baustelle, werden die Ergebnisse der einzelnen Arbeitsschritte im Rahmen der Eigenüberwachung dokumentiert. Diese Qualitätsaufzeichnungen werden zusammen mit den Baustellenproben
archiviert und können jederzeit durch den AG eingesehen werden.

8. Baustellenbewertung

8.1.  TV  Abnahmeuntersuchung des Liners

Die TV-Abnahmeuntersuchung findet direkt im Anschluss an die Einbindung der Hausanschlüsse und an eine HD  Reinigung statt. Sie ist - falls in der Baubeschreibung nicht anders dargestellt - durch den AN durchzuführen.

Die Befahrung wird durch den AG nur dann akzeptiert, wenn dieser während der Befahrung vor Ort ist und diese nach den Angaben des AG durchgeführt wird. Die Befahrung wird je nach den Anforderungen des AG auf CD bzw. DVD (im MPEG 2/4 - Format) aufgezeichnet.

Folgende Parameter sind einzuhalten:
·  Die Geschwindigkeit der Kamera während der Aufzeichnung darf vmax = 15 cm/s nicht überschreiten.
·  Die Kilometrierung muss eingeblendet sein.
·  Die Echtzeit muss eingeblendet sein.
·  Das Datum der Kamerabefahrung muss eingeblendet sein.
·  Während der Befahrung muss die Sohle des sanierten Kanals sichtbar und bewertbar sein.
·  Auffälligkeiten am Liner sind sorgfältig durch langsames Abschwenken und Videoprints zu dokumentieren,
  insbesondere Abweichungen von einer glatten gleichmäßigen Oberfläche, z.B. Linerfalten, Welligkeiten,
  Blasen, Beulen, Farbunterschiede (Flecken). Die Videoprints sind so zu beschriften, dass die Haltungs-Nr.
  und eine durchlaufende Nummerierung einen eindeutigen Bezug auf die aufgenommene Stelle ergeben
  Dies gilt auch für digitale Aufzeichnungen.
·  Sämtliche Anschlüsse sind radial abzuschwenken

8.2 Materialprüfungen

Die Materialprüfungen werden vom AG auf seine Kosten in Auftrag gegeben. Hierzu wird das entnommene Probestück an ein akkreditiertes oder vom DIBT anerkanntes Prüflabor seiner Wahl geschickt. Für die Beurteilung der Materialeigenschaften werden lediglich Daten der "Repräsentativen Materialprobe" herangezogen und akzeptiert.

8.2.1. Dichtheitsprüfung

Die Dichtheitsprüfung am Probestück des Liners wird wie folgt durchgeführt. Die Beprobung erfolgt
·  ohne Folien bzw. Beschichtungen des Liners
·  nach DIN EN 1610
·  bei 0,5 bar Unterdruck
·  unter Messung der durchgelaufenen Wassermenge
·  an mindestens 3 Teilproben ( Probenmittel = durchgelaufeneWassermenge)

Berechnung:

durchgelaufene Wassermenge / A beaufschlagte Probefläche = durchgelaufene Wassermenge je m². Die mittlere durchgelaufene Wassermenge pro m² hat den Grenzen der DIN EN 1610 zu entsprechen.

8.2.2. Eigenschaften des Liners zur Kontrolle der Statik

Im Prüflabor wird die repräsentative Materialprobe einem 3-Punkt-Biegeversuch unterzogen.

Wandstärke
Die Konstruktionswanddicke ist die über die Ringsteifigkeit ermittelte Wanddicke. Die Verschleißschicht (1 mm) und die Folien bzw. Beschichtungen werden zur Ermittlung der Materialkennwerte von der gemessenen Wanddicke in Abzug gebracht.

Mechanische Kennwerte (Langzeit / Kurzzeit)

Für die Beurteilung der Kurzzeit- Materialkennwerte werden EKurzzeit und Kurzzeit (18 N/mm² bei Nadelfilzlinern) ermittelt.
  EKurzzeit / 2,0  bei Nadelfilzlinern
  bzw.  EKurzzeit / 1,6  bei GFK und die ermittelte Wandstärke
ergeben eine Ist  Ringsteifigkeit, welche mindestens die Soll Ringsteifigkeit erreichen muss.
Für die Beurteilung der Langzeit - Materialkennwerte wird die 24h-Kriechneigung Kn24 ermittelt.

Physikalische / Chemische Kennwerte des Liners

Zusätzlich zu den o.g., die Statik betreffenden Kennwerten, wird der Liner auf seine Zusammensetzung hin durch das Prüflabor begutachtet. Es werden folgende Parameter nach den zum Prüfzeitpunkt geltenden Normenwerken ermittelt:
·  Reststyrolgehalt bei UP - Linern
·  Spektralanalyse zur Bestimmung der Harzqualität
·  Zusammensetzung des Liners, hier
o  Harzanteil
o  Füllstoffgehalt
o  Füllstoffmaterial
Sollten sich aus den Ergebnissen der Materialprüfung weitere Auffälligkeiten ergeben, behält sich der AG weitere Konformitätsüberprüfungen des gelieferten Materials vor.

8.3.  Optische Prüfung der Anschlusseinbindung

Im Rahmen der TV - Abnahmeuntersuchung (Ziff. 8.1) werden auch die Anschlüsse überprüft. Zusätzlich zur Videodokumentation ist von jedem Anschluss ein Videoprint (durchnummeriert und beschriftet) als Aufmass
zur Rechnungsstellung herzustellen. Es wird die Qualität sowohl bzgl. der Oberfläche, als auch bzgl. der Dichtheit begutachtet.

8.4.  Optische Prüfung der Schachteinbindungen

Die Schachteinbindungen werden zum Zeitpunkt der Abnahmeuntersuchung des Liners abgenommen. Es wird die Qualität sowohl bzgl. der Oberfläche, als auch bzgl. der Dichtheit begutachtet.
Die Schachteinbindung muss dauerhaft wasserdicht sein. Die Oberfläche muss eben und frei von Graten sein. Der Zustand ist dem AG durch Fotos (nummeriert und beschriftet der Rechnung beiliegend) nachzuweisen.

8.5. Baustellendokumentation

Zum Zeitpunkt der Schlußrechnung ist dem AG von Seiten des AN eine Zusammenstellung sämtlicher Unterlagen zu übergeben. Diese Dokumentation enthält:
o  TV - Abnahmebefahrung mit schriftlichem Befahrungsprotokoll
o  Lieferschein des Liners
o  sämtliche abverlangten Einbauprotokolle / Nachweise
o  alle benötigten Videoprints
o  alle benötigten Aufmasse

8.6. Bewertung des Renovierungsergebnisses

Aufgrund der dargestellten Forderungen wird die Baustelle nach der Durchführung durch den AG bewertet. Sollte das Renovierungsergebnis die nachfolgend genannten Toleranzen überschreiten, wird durch den AG die
jeweils aufgezeigte Minderung zur Anwendung gebracht. Grundsätzlich ist die Schadensbehebung einer Minderung vorzuziehen.

8.6.1. Toleranzüberschreitung der Faltenbildung

Für Falten im Liner gelten die nachfolgenden Grundsätze und Maßgaben:

Auf geraden Strecken gelten die Grenzen der DIN EN 13566 T. 4
Es dürfen keine Falten verursacht werden, welche 2 % des Nenndurchmessers bzw. beim Eiprofil des kleineren Durchmessers oder 6 mm überschreiten. Es gilt der größere Wert.
In Bögen (RBogen > 5 x D) sind folgende Grenzen einzuhalten:
In Kreisprofilen max. Falten bis zu einer Tiefe von 3 % des DN bzw. 2 cm.
In Eiprofilen max. Falten bis zu einer Tiefe von 3 % des hydraulischen
Ersatzkreises bzw. 2 cm.
Bei Bögen gilt jeweils der kleinere Wert.

Für den Sonderfall Bögen (RBogen < 5 x D) sind die Grenzen der Faltenbildung bei Bedarf gesondert in der Baubeschreibung zu vereinbaren.
Werden die Toleranzen der Faltenbildung überschritten und ist eine Beseitigung der Faltenbildung möglich (das Trägermaterial beschreibt keine Falten), ohne dass die Gebrauchsfähigkeit bzw. Statik des Liners beeinträchtigt wird (Nachweis durch den AN zu erbringen), sind die Falten auf Kosten des AN zu entfernen.
Werden die Toleranzen der Faltenbildung (siehe 2.2.1) überschritten und beschreibt auch das Trägermaterial eine Falte, ist die Falte bis auf eine gerade Fläche auszufräsen und die dadurch entstandene Fehlstelle dauerhaft wasserdicht zu verspachteln. Es wird der Liner auf der gesamten Strecke von Anfang bis Ende der Falte nicht vergütet. Als Kosten sind die Gesamtkosten der Herstellung des Liners einschließlich aller Nebenkosten, z.B. Baustelleneinrichtung, Vorarbeiten, Anschlussanbindungen usw. anzusehen. Andere Sanierungs- bzw. Reparaturverfahren sind zwischen AG und AN zu vereinbaren.
Sanktionierungen sind dann ebenfalls neu zu vereinbaren.

8.6.2.  Kurzzeitwerte, Wandstärke

Die Wandstärke und die Kurzzeitwerte (E, bz) werden nach DIN EN 13566 ermittelt und fließen in die Ringsteifigkeit ein. Bei Abweichung der Ist - Ringsteifigkeit von der Soll - Ringsteifigkeit kommen folgende
Sanktionen zum Tragen:
Voraussetzung für die Abzüge ist die Gebrauchstauglichkeit (z.B. Dichtheit, Falten) des Liners.
Wird die Soll-Ringsteifigkeit durch die ermittelten Baustellenwerte nicht erreicht, muß ein Standsicherheitsnachweis nach den genannten Statikeingangsdaten unter Ziff. "4. Statische Berechnung" erbracht werden. Die Abschläge nach o.g. Tabelle gelten dann dennoch. Es ist eine Ringsteifigkeit gefordert.

8.6.3.  Langzeitwerte

In Abhängigkeit vom erreichten Wert der Kriechneigung Kn24 wird folgende Staffelung in Ansatz gebracht:
Kn24, IST  < 15 %  kein Abzug 15 %  Kn24, IST  20 %  5 % Abzug der Linerkosten. Als Linerkosten
sind die Gesamtkosten der Herstellung des Liners einschließlich aller Nebenkosten, z.B. Baustelleneinrichtung, Vorarbeiten, Anschlussanbindungen usw. anzusehen.
Kn24, IST  > 20 %  Zwang: 1.000 h - 3-Punkt-Biegeversuch mit dem eingebauten Material, Extrapolation auf 50 Jahre, neuer A1-Wert.
Vergütung nach der zu erwartenden Lebensdauer des Liners. Basis sind 50 Jahre nach ATV DVWK M127/2.

An Epoxidharz - Linern wird die Kriechneigung frühestens 4 Wochen nach dem Inliner - Einbau bestimmt.
Allgemein gilt:
Der AN kann alternativ durch ein akkreditiertes bzw. von der DiBT anerkanntes Prüfinstitut einen 1.000 h - 3-Punkt-Biegeversuch mit dem eingebauten Material durchführen lassen. Mit dem daraus extrapolierten Abminderungswert A1 wird die Statik nachgerechnet. Ist diese für 50 Jahre Lebensdauer erfüllt, wird der Liner vergütet.

8.6.4.  Reststyrolgehalt R

Wird der beschriebene maximale Reststyrolgehalt R (Massen - % nach DIN 53394 T. 2) überschritten, so wird folgende Staffelung für eine Mindervergütung in Ansatz gebracht:
2,0 < R  4,0 % und Kn24 < 15 %  Keine Minderung

2,0 < R  4,0 % und Kn24 = 15 %  5 % Abzug der Linerkosten. Als Linerkosten sind die Gesamtkosten der Herstellung des Liners einschließlich aller Nebenkosten, z.B. Baustelleneinrichtung, Vorarbeiten, Anschlussanbindungen usw. anzusehen.

Bei Reststyrolwerten größer 4 %  Zwang: 1.000 h - 3-Punkt-Biegeversuch mit dem eingebauten Material, Extrapolation auf 50 Jahre, neuer A1-Wert. Vergütung nach der zu erwartenden Lebensdauer des Liners. Basis sind 50 Jahre nach ATV DVWK M 127/2.

8.6.5.  Materialzusammensetzung

Die in Ziff. 3 gemachten Angaben über die Zusammensetzung des Liners werden labortechnisch überprüft. Sollte die gelieferte Zusammensetzung vom Soll abweichen, hat der AN ein durch ein akkreditiertes oder DIBt -
zugelassenes Materialprüflabor erstelltes Gutachten zu erbringen, welches die Gleichwertigkeit nachweist. Bei mehrmaliger Abweichung von den Produktangaben kann der AN vom Wettbewerb ausgeschlossen werden. In
jedem Fall wird das DIBt informiert.

8.6.6.  Schachteinbindung / Anschlusseinbindung

Die Anschlüsse und Schächte sind wie beschrieben einzubinden und werden auch nur entsprechend der ausgeschriebenen Qualität abgenommen. Bei Abweichungen muss der AN nacharbeiten, ansonsten erfolgt nach vorheriger Ankündigung eine Ersatzvornahme durch den AG zulasten des AN.

8.6.7.  Längenfehler

bis 50 cm zu kurz  Verspachtelung, Laminat, Partliner bis zur Schachtinnenkante nach Angaben des AG, Bewertungskriterien analog Schachteinbindung.  Trotz Nachbesserung wird die Vertragsleistung nicht erbracht. Nachgebesserte Längen werden nicht vergütet.
> 50 cm zu kurz  Partliner mit Verklebung bzw. Verspachtelung.
Verlängerung der Gewährleistung auf 10 Jahre. Trotz Nachbesserung wird die Vertragsleistung nicht erbracht. Nachgebesserte Längen werden nicht vergütet.

8.6.8.  Fehlfräsungen

Fehlfräsungen werden durch den AN verspachtelt bzw. verpresst. Die sanierte Stelle muss dauerhaft wasserdicht sein. Keine Vergütung der Nacharbeiten für die Beseitigung der Fehlfräsung.

8.6.9.  Ringspaltbildung Rs

Wird der als Grundlage für die Statik definierte Ringspalt überschritten, so ist grundsätzlich die Statik nachzurechnen. Die in der statischen Berechnung erreichte Sicherheit wird in das Verhältnis zur Soll-Sicherheit gesetzt. Dieses Verhältnis wird auf die Linerkosten umgelegt und die Vergütung entsprechend reduziert. Als Linerkosten sind die Gesamtkosten der Herstellung des Liners einschließlich aller Nebenkosten, z.B. Baustelleneinrichtung, Vorarbeiten, Anschlussanbindungen usw. anzusehen.

Aufgrund der dargestellten Forderungen wird die Baustelle nach der Durchführung durch den AG bewertet. Sollte das Renovierungsergebnis die nachfolgend genannten Toleranzen überschreiten, wird durch den AG die jeweils aufgezeigte Sanktion zur Anwendung gebracht.

8.7.  Freigabe der bewerteten Rechnungen

Die Rechnungen werden entsprechend der in Ziff. 8, hier vor allem 8.6, dargestellten Verfahrensweise geprüft. Die in Ziff. 7 dargestellten Nachweise, Aufmasse usw. sind Grundlagen der Vergütungen. Die Vergütung des Liners erfolgt gestaffelt. Nach Aushärtung des Liners und Vorliegen des Aushärteprotokolls kann 60% der Leistung vergütet werden. Eine Schlusszahlung kann erst nach Vorliegen des Prüfergebnisses des Prüflabors und des Abnahmevideos erfolgen. Die einzelnen Abzüge je Mangel werden addiert.

9. Abrechnungsgrundlagen

1. Abschlagszahlungen werden nur bei komplett fertig gestellten Teilabschnitten gewährt,  d.h. Inlinerarbeiten  beinhalten fertig gestellte Stutzensanierungen und Schacht-anbindungen, Robotersanierungen zur Beseitigung der Festablagerungen sind komplett fertig zustellen und mit Videoaufnahmen mit Echtzeitangabe zu dokumentieren.

2. Für alle komplett hergestellten Teilabschnitte sind bei Abschlagszahlungen eine Teilabnahme beim AG zu beantragen. Erst nach Fertigstellung und Einsichtnahme in die vom AN durchgeführte Kanal-TV-Befahrung kann eine Abschlagszahlung gewährt werden.

3. Bei Sanierung von mehreren Straßen ist für jede Straße eine Teilschlussabnahme vorzunehmen.

4. Für jede Straße ist gem. beigefügter Zusammenstellung der Leistungspositionen eine Teilschlussrechnung zu stellen.

10.  Normen und Richtlinien

DIN 16945  Reaktionsharzmassen, Reaktionsmittel,Härtung, Prüfverfahren

DIN 16946  Reaktionsharzstoffe, Gießharzformstoffe,Prüfverfahren

DIN 16946, Teil 2  Reaktionsharzstoffe, Gießharzformstoffe,Eigenschaften, Typen

DIN 18820, Teil 1-3  Textilglasverstärkte Polyesterharze (GF-UP)für tragende Bauteile

RAL Gütezeichen Kanalbau  Güte- und Prüfbestimmungen, Anforderungen,Gruppe S

DIN EN 60  Wandaufbau, Bestimmung des Glühverlustes

DIN EN 633  Punkt-Biegeversuch, Prüfung der Biegefestigkeit, Bestimmung des  Biege-E-Moduls

DIN EN 61  Zugversuch, Prüfung der Zugfestigkeit, Bestimmung der Bruchdehnung

DIN 53769, Teil 3  Kurzzeit- und Langzeit-Scheitel-Druckversuch an Rohren

DIN 16869, Teil 2  Rohre aus GFK geschleudert, gefüllt, allgemeine Güteanforderungen, Prüfungen

ATV  Arbeitsblatt A 127  Statische Berechnung von Entwässerungskanälen und -leitungen

ATV -M 127, Teil 2  Standsicherheit von Linern mit Kreis- und Eiquerschnitt

ATV Merkblatt M143  Sanierung von Abwasserleitungen- und kanälen, Relining

DIN 18200  Art und Umfang von Eigen- und Fremdüberwachung

DIN 53479  Bestimmung der Dichte

DIN ISO 175  Chemische Tauglichkeit

DIN 53495  Wasseraufnahme

DIN 16868  Zuschlagstoffe für Harze

*Hinweis: Hinweis 5.17.: Inliner Hauptkanal*
Hinweis 5.17.:  Inliner Hauptkanal

Allgemeiner Hinweis

1. Es gelten folgende technische Angaben zum Inliner-Verfahren:

1.1 Allgemein

Anforderung an das Unternehmen
Nachweis der Zertifizierung nach DIN ISO 9000 ff die
Anerkennung als Fachbetrieb nach § 19 WHG Nachweis des
RAL Gütezeichen Gruppe " S ".
Sollte der Bieter kein RAL-Gütezeichen des Güteschutz
Kanalbau besitzen, so wird auch ein
Fremdüberwachungsauftrag anerkannt. Es sind dann zur
Submission vorzulegen:
- Nennung des angedachten Fremdüberwachers
- Zwei Überwachungsprotokolle abgeschlossener Maßnahmen
- Nachweiß, dass der Bieter alle Anforderungen erfüllt, eine
  Fremdüberwachung nach RAL GZ 961 durchführen zu lassen
  zu können
  Referenzen ( Ansprechpartner und Telefonnummern )
  Nachweis der Qualifikation des Kolonnenführers mit
  Referenzen sind vor Baubeginn demAG vorzulegen.
  Eigenausführung sind zu 70 % der Vergabesumme
  nachzuweisen.

1.2  Materialien
Alle Materialien, Abmessungen und Einbauverfahren
müssen so gewählt werden, daß das erstellte Neurohr
allen Anforderungen des Betriebes gerecht wird.
Insbesondere muß das Neurohr einer Hochdruckreinigung
bis 120 bar standhalten.

1.2.1  Schlauchträger
Zugelassen sind:
- korrosionsbeständige Glasfaser( ECR-Glas, Advantec)
Die Normen für GFK-Abwasserrohre sind
qualitätsorientierend zu beachten. Nach dem
Wasserhaushaltsgesetz und den einschlägigen  Normen
für GFK-Rohre dürfen Glasfasern nicht an der Oberfläche
freiliegen und müssen somit grundsätzlich von einer
Harzschicht überdeckt sein.

1.2.2  Beschichtung (Schlauchinnenkaschierung)
aus korrosionsbeständigen Materialien, z.B. PE, PA,
PU,PP.

PVC - Beschichtungen und Verbundstoffe sind
ausgeschlossen.

1.2.3  Harze
Abwasserbeständige und feuchtigkeitsunempfindliche
warm-kalt- oder lichthärtende Harze, z.B. ungesättigte
  Polyesterharze der Gruppe III nach DIN 18820 Teil 1
auf Basis Isophtalsäure
/Neopentylglykol gemäß DIN 16945 und den
Formstoffeigenschaften gemäß DIN  16946 T2 - Teil 2,
mindestens Typ 1140 Epoxid -Harz Typ 1021 -0 / 1040
nach DIN 16946 T.2 Vinylester Harz nachTyp 1310 / 1330
nach DIN 16946 T.2 min.Harzgruppe 5 nach DIN 18820 T.1.

Zugelassene Füllstoffe:
nur inerte ( reaktionsträge ) Stoffe sind zugelassen.
Ausgeschlossen sind organische und karbonathaltige
Zuschlagsstoffe.

1.3  Einbau und Aushärtung
folgende Inlinersysteme sind zugelassen:

- UV Aushärter.

Dampfaushärtung und Kaltaushärtung sind nicht
zugelassen.
Beim Einbau ist auf eine materialschonende Bauweise zu
achten.
Maximal 2 Kanalhaltungen von max.120 m an einem Stück.
Insbesondere bei Verfahren mit Einziehvorgang muß auf
folgende Punkte geachtet werden:
Die zulässigen Ziehlängen müssen der zulässigen
Zugbelastung des imprägnierten, nichtausgehärteten
Laminats entsprechen. Es dürfen keine axialen Drehungen
auftreten die zur Wanddickenreduktion führen. Scherben,
Ablagerungen o.ä., die eine Beschädigung des Inliners
hervorrufen können, sind zu beseitigen. Der Druck, mit
dem das Material an die Rohrwandung gepresst wird, muß
während der  gesamten Aushärtphase konstant sein und
eine ausreichende
Verdichtung des Laminats gewährleisten ( min.0,5 bar
zzgl. Differenz zwischen Grundwasserstand und
Rohrsohle.
Ein Eindringen von Luft oder Wasser in das Laminat muss
vermieden werden. Eine Aushärtung der Harze ist zu
gewährleisten und zu protokollieren.

1.4  Eigenüberwachung
Eine Eigenüberwachung im Sinne der DIN 18200 und gemäß
den Richtlinien des Güteschutz Kanal e.V. - Gruppe S
-27 hat stattzufinden.
Für jede Baumaßnahme muß eine Materialprüfung der
eingebauten Materialien durchgeführt werden.

1.4.1  Harze
Werkzeugnis für jede Anlieferung vom Hersteller /
Lieferanten mit den Kenndaten der Charge Kontrolle der
Viskositätenund Härtungsdaten nach Herstellervorschrift
bei jedem Verarbeitungsansatz.
Prüfung der Lager - und Transportqualität der
katalysierten Harze durch Vergleichsprobe.

1.4.2  Zuschlagstoffe
Werkzeugnis wie bei den Harzen. Verwendung von inerten
  Zuschlagstoffen in Anlehnung an DIN 16868 und 16869

1.4.3  Verarbeitung
Misch- und Imprägnierkontrolle nach Vorschrift der
Hersteller.

1.4.4  Trägermaterial
zugelassen sind:
korrosionsbeschichtete Synthesefaser/ Glasfasergewebe (nur ECR - Glas )
Die Nähte müssen 3 fach axial und sämtliche
Belastungen, entsprechend dem Trägermaterial
standhalten.
Die Nähte müssen beim Einbau im Scheitelbereich liegen.

1.4.5  Mechanische Prüfung
Regelmäßige Prüfungen der spezifisch-mechanischen
Werte (Biegefestigkeit, E-Modul, Ist-und
Sollwandstärke, Wasserdichtheit etc.)  von jeder
Baumaßnahme.
Die Werte müssen eine Mindestanforderung der statischen
Berechnungen erfüllen .

1.4.6  Prüfung und Resistenz
Prüfung der chemischen Tauglichkeit des Laminats
gegenüber Abwasser (DIN ISO 175) oder Angriffen von
außen ( regelmäßig und bei jeder Änderung der Rezeptur)
- Nachweis des Brandverhaltens nach DIN 4102 und DIN
53438
- Nachweis der Widerstandsfähigkeit gegen HD-Spüler
- Nachweis der Schlagzähigkeit nach DIN 53453

1.4.7  Muster
(Probenahme auf der Baustelle und Prüfung)
Von jeder Einbaueinheit ist ein Rückstellmuster ( min.
30 x 20 cm ) im Beisein des AG zu entnehmen, das durch
einen amtlich anerkannten Sachverständigen für
Kunststofftechnik auf Aushärtung, Wasserdichtheit,
E-Modul, Wandstärke und ggfls. Zugfestigkeit auf Kosten
des AG überprüft wird.
Probebegleitscheine sind vom AN vorzubereiten und auf
der Baustelle bereit zuhalten.

1.5  Fremdüberwachung
Der AN ist Mitglied des Güteschutz Kanal e.V. und im
Besitz des RAL Gütezeichens Gruppe S.- 27. Die
mindestens einmal jährlich stattfindende
Fremdüberprüfung durch den Güteschutz Kanalbau
beinhaltet die Überprüfung der
Eigenüberwachungsunterlagen auf Vollständigkeit, die
Überprüfung des Personalstandes und der
Personalqualifikation, die Überprüfung der Ausstattung
an  Betriebseinrichtungen incl.
arbeitssicherheitstechnische  Ausrüstung sowie
Einsichtnahme in sämtliche Arbeitsabläufe.

1.6  Überwachung durch den Auftraggeber
Einsichtnahme des Auftraggebers in die Prüfergebnisse
der Eigenüberwachung.

1.7  Standsicherheitsnachweis
Es ist ein geprüfter Standsicherheitsnachweis in
Anlehnung an ATV-Arbeitsblatt A 127 mit dem Einzelabruf
einzureichen, ebenfalls ist eine geprüfte Statik
abzugeben. Bei statisch noch tragfähigen Altrohren
(Sanierung zielt auf Dichtheit und oder
Korrosionsschutz) genügt der Nachweis der
Beulsicherheit analog ATV-Arbeitsblatt A  127-2. Der
Sicherheitsbeiwert beträgt 2,0.

1.8  Sonstige Forderungen
eine DIBT - Zulassung für das angebotene Verfahren
(Produktbezeichnung ) ist Grundvorraussetzung für eine
Auftragsvergabe.
Es sind Nachweise über ausreichende Erfahrung und
Fachkunde gemäß den Anforderungen des Güteschutz
Kanalbau e.V. für die Ausführung der Arbeiten zu
erbringen.

Beim Öffnen der Anschlüsse durch einen Schneidroboter
ist eine geeignete Kamerabeobachtungstechnik
(z.B.Schwenkkopf) erforderlich, so daß der Anschluß
mindestens im  Winkel von 100 Grad betrachtet werden
kann. Das gilt auch bei Abnahmeuntersuchungen, sofern
diese nicht durch den AG erfolgen. Hierbei wird von den
Abzweigern je ein Foto/Videoprint erstellt.
Abnahmen finden im Beisein des AG statt.
Die Sanierung von Anschlüssen incl. deren Übergänge
soll i.d.R. erst nach der Sanierung des Hauptkanals
erfolgen.
Der AN hat dem AG vor Bauausführung anhand der
bereitgestellten TV-Voruntersuchungen mitzuteilen, ob
bei der von ihm eingesetzten Technik für die Sanierung
und das Öffnen der Anschlüsse ein befriedigendes
Ergebnis zu erzielen sein wird.
Ggfls. können zusätzliche TV-Voruntersuchungen erstellt
werden, um eine schlüssige Beurteilung des zu
sanierenden Kanals vorzunehmen.
In den Einheitspreis einrechnen :
Lieferung aller Materialien
Gestellen und Vorhalten aller erforderlichen
Arbeitsgeräte
evtl anfallende Kippgebühren.

1.9  Kurzliner
Beim Einbau von Kurzliner zur Vorsanierung müssen
folgende Kriterien eingehalten werden:
Die Sanierungsstrecke ist mit Hochdruckreiniger zu
spülen.
  Mindeswandstärke : 4 mm.
  Max. Länge : 1,00 m.

#### 05.17 Inliner Hauptkanal

*Hinweis: Hinweis 5.17.1.: Baustelleneinrichtung*
Hinweis 5.17.1.:  Baustelleneinrichtung

Einrichten und Räumen der Baustelle, Anlieferung,
Vorhaltung, Unterhaltung aller erforderlichen Geräte, Gerüste,
Maschinen, und dgl., die zur Durchführung der Baumaßnahme erforderlich sind, sowie Mannschaftsunterkünfte, Sanitäranlagen für die gesamte Bauzeit, Absperrung, Sicherung, Beleuchtung
usw., die von der Bauleitung gefordert werden und das
Einholen der Verkehrsgenehmigungen gehören ebenfalls zur Leistung der Baustelleneinrichtung.
Alle eingebauten Materialien müssen im ausgehärtetem
Zustand umweltverträglich sein.
Der AN hat alle gültigen Sicherheitsbestimmungen für
Arbeiten im Kanal einzuhalten (Gaswarngerät, Belüftung
der Schächte bzw.der Haltungen). Nach Auftragsvergabe
hat der AN dem AG einen Verantwortlichen für die
Einhaltung der Arbeitssicherheit auf der Baustelle
schriftlich zu bennen.
Die für die Bauausführung benötigte Arbeitsfläche ist
vor Verunreinigungen (Harz etc.) und Beschädigungen zu
schützen. Der Aufenthalt Unbefugter ist im Umkreis von
ca. 5,00 m um den Sanierungsschacht zu verhindern. Die
hierfür notwendigen Maßnahmen sind Nebenleistungen und
vom AN zu treffen.
Für die Bereitstellung der Bauanschlüsse (Bauwasser,
Baustrom, Druckluft) ist der AN verantwortlich

Die Abrechnung erfolgt pauschal

##### 05.17.1 Baustelleneinrichtung

**05.17.1.100 Baustelle einrichten, räumen**
Einrichten und Räumen der Baustelle.
Wird für jedes zusammenhängende Paket (jeden
Bauabschnitt) einmal abgerechnet.
Lage der Baustelle: ''Stadtgebiet''

Die Abrechnung erfolgt nach Stück.
Menge: 1,000 Stck

*Hinweis: Hinweis 5.17.2: Kanalreinigung - Wasserhaltung*
Hinweis 5.17.2:  Kanalreinigung - Wasserhaltung

Kanalreinigung:
Reinigen des zu sanierenden Kanals mittels
Hochdruckspülwagens in einem für das Verfahren nötigen
Umfang einschl. An- und Abfahrt. Mehrmalige An-und
Abfahrten sind in die EP einzukalkulieren.

Die Abrechnung erfolgt nach m

Wasserhaltung:
  Entsorgung der in Betrieb befindlichen
  Kanal- Hausanschlußleitungen aus vorh.
  Revisionsöffnungen, Steigleitungen etc. durch
  überpumpen in den Schmutzwasserkanal oder Entsorgung
  mittels Saugfahrzeugen einschl. aller
  Pumpeinrichtungen sowie der Wiederherstellung des
  Urzustandes nach Abschluß der Baumaßnahme.
  Der AN hat sich 14 Tage vor Baubeginn über die
  Gegebenheiten vor Ort zu informieren und mit den
  Mietern bzw. Eigentümern die anstehende Maßnahme
  abzustimmen.

Die Abrechnung erfolgt nach Stück.

##### 05.17.2 Kanalreinigung - Wasserhaltung

**05.17.2.110 Kanal reinigen, Kreisprofil > DN 500**
Reinigen des zu sanierenden Kanals
Kanalprofil  Kreisprofil
Kanaldurchmesser:  '..........'> 500''mm
  für 1 m
Menge: 72,000 m

**05.17.2.330 Aufrechterhaltung der Vorflut, Mischwasserkanal > 30 l/s**
Haltungsweise Aufrechterhaltung der Vorflut durch
Überpumpen während der gesamten Bauzeit für den
im Betrieb befindlichen Mischwasserkanal
größer 30 l/s
  für 1 Stück
Menge: 1,000 Stck

**05.17.2.340 Wasserhaltungsarbeiten Hausanschlüsse**
Entsorgung der in Betrieb befindlichen Hausanschlüsse
  für 1 Stück
Menge: 3,000 Stck

*Hinweis: Hinweis 5.17.3: TV-Untersuchung*
Hinweis 5.17.3:  TV-Untersuchung

Kanal-TV-Untersuchung auf CD/ DVD mit Datenindex, alle
Bilder digital im MPEG 2/3/4Format nach dem IBAK
-Verfahren oder gleichwertig. Die CD/ DVD's  beinhalten
mindestens 60 Minuten Spieldauer im MPEG 2/3/4-Standard
von 352 x 288 Pixel mit 25 Bilder / Sek.in höchster
Qualität zur Dokumentation des aktuellen Zustandes der
zu sanierenden Kanalhaltungen und Einmessung der
Hausanschlüsse.Die Sohle des Kanals muß komplett
aufgenommen werden. Der Kanal muß so ausgeleuchtet
sein, dass keine Schatten bzw.der Liner das Licht nicht
reflektiert.
In den EP einzurechnen:
Vor der TV Untersuchung ist der Kanal mit
Hochdruckreiniger zu spülen.
Speicherung der Videodaten  auf CD/ DVD. Die CD/ DVD
muß mit einfachen MPEG -2 Playern bzw.dem Progamm
Windows XP abspielbar sein.
Die CD Rom's sind wie folgt zu beschriften :
Auftraggeber, Straße, Kanalart, und Größe,
Untersuchungs- datum, Auftragnehmer.
Die Abrechnung erfolgt nach Meter.

##### 05.17.3 TV-Untersuchung

**05.17.3.100 Kanal-TV-Untersuchung aller Größen vor den Sanierungsarbeiten**
Kanal aller Größen vor den Sanierungsarbeiten mit
Kanal-TV-untersuchen einschl. Kanalreinigung.
  für 1 m
Menge: 72,000 m

**05.17.3.200 Kanal-TV-Untersuchung aller Größen nach den Sanierungsarbeiten**
Kanal aller Größen nach den Sanierungsarbeiten mit
Kanal-TV-untersuchen einschl. Kanalreinigung.
  für 1 m.
Menge: 72,000 m

**05.17.3.500 Vollständige Dokumentation jeder Haltung**
Für jede Haltung ist eine vollständige Dokumentation zu
erstellen. Die Dokumentation muss bezogen auf die
vorliegenden Untersuchungen, alle Haltungsberichte,
Haltungsgrafiken, die Planwerke und die Ergebnisse der
Erneuerungen / Sanierungen umfassen.
Alle Befahrungen sind Straßenweise auf DVD
festzuhalten. Die DVD´s werden separat vergütet.
Menge: 1,000 Stck

*Hinweis: Hinweis 5.17.4: Inliner einbauen*
Hinweis 5.17.4:  Inliner einbauen

Durch die Umhüllung des Inlinerschlauches mit einer Außen-
und Innenfolie ( Preliner aus PE, PP, PU, PE/PA und PA
sind zugelassen ) ist sicherzustellen, dass kein direkter Harzkontakt zur Kanalinnen- und Kanalaußenseite entstehen kann.Weiterhin ist vor Einbau des Inliners die Altleitung zu kalibrieren (mittels Kalibrierrohr). Die Kalibrierung der gesamten zu sanierenden Kanäle sind Nebenleistungen.
Die Mindeswandstärke der Inliner im ausgehärtetem
Zustand beträgt 4,00 mm plus 1,00 mm Verschleißschicht
unabhängig von der Statik.

Falten
In der Sohle (von 16 Uhr bis 8 Uhr) sind keine Falten
erlaubt. Im Scheitel und an den Seiten gelten die
Grenzen der DIN EN 13566 T.4 ( Punkt 7.2). Im Kreis-
und Eiprofil max.Falten bis zu einer Tiefe von 2% der
Kreisquerschnitte  bzw. 6 mm.

Baustellenunterlagen
Vor Einbau des Inliners ist das Güteschutz-Handbuch
sowie der Lieferschein dem AG vorzulegen.

Abrechnungsgrundlage
bildet die Kanal-TV-Abnahme von Rohranfang bis Rohrende
jeder Haltung.

In den EP einzurechnen:
Vor Einbau des Inliners ist der Kanal mit
Hochdruckreiniger zu spülen.

Schächte mit verbliebenen Inliner-Fließgerinne werden
nicht gesondert vergütet.

Die Abrechnung erfolgt nach m

##### 05.17.4 Inliner einbauen

**05.17.4.100 Bestandskanal kalibrieren**
Menge: 72,000 m

**05.17.4.150 Inliner einbauen, DN 700 mm**
Einbau eines Inliners im Schlauchverfahren,
muffenlos für eine Rohrleitung DN 700 mm
Wandstärke nach Statik plus 1 mm Verschleißstärke,
Altrohrzustand : 2.

Vom AN ausfüllen:
 statische erforderliche Wandstärke''

....................................................''mm

  zuzüglich Verschleißschicht von  ___1,00_____mm

  Wandstärke nach Aushärtung  __________mm

Angebotene
Produktbezeichnung  _________________

Angebotene
Harzbezeichnung  _________________

  für 1 m
Menge: 72,000 m

*Hinweis: Hinweis 5.17.6: Zusatzarbeiten*

##### 05.17.6 Zusatzarbeiten

**05.17.6.100 Bündiges Aufschneiden**
Bündiges Aufschneiden des Liners in den Schächten
ca. 2 - 3 cm vor der Schachtwand.
In sanierten Haltungen, in denen keine
Linerendmanschetten eingesetzt wurden, sind die
Rohrenden des Inliners  in den Schächten kraftschlüssig
und dicht an  der Schachtwand und dem Gerinne mit einem
kunststoffvergüteten Mörtel (Ergelit
oder gleichwertig) bzw. mit Laminat anzuschließen .
Bei verbliebenen Inlinergerinnen sind die Längsfugen
zwischen  Inliner und Bankett ebenso mit o.g. Material
zu Verspachteln und erheben keinen Anspruch auf
Mehrkosten.
  für 1 Stück
Menge: 2,000 Stck

**05.17.6.110 Nachträgliches Öffnen der Hausanschlüsse**
Nachträgliches Öffnen der Hausanschlüsse aller Größen
mit hydraulisch betriebenen Fräsroboter einschl.
Gestellung einer TV-Überwachungsanlage

Die Abrechnung erfolgt nach Stück
Menge: 6,000 Stck

**05.17.6.120 Beseitigen von Festablagerungen**
Beseitigen von Festablagerungen
mit  Roboter oder Fräseinrichtung  einschl. Beseitigung
des  Fräsgutes mit Spül-u. Saugwagen.

Abrechnungsgrundlage bildet die Videodokumentation mit
Echtzeiterfassung der einzelnen, reinen Frässtunden
incl. der Anfahrt vom Schacht.

In den EP sind somit einzurechnen:

- An- und Abfahrt der Robotereinheit incl. aller
  Arbeitskräfte.
- Einsetzen des Roboters in den Kanalschacht.
- Umrüstarbeiten am Roboter.
- Regelmäßige Pausen des Bedienungspersonals.
- Eventuell notwendige Reparaturarbeiten.
- Nebenarbeiten, wie Deckelaufnahme,
  Reinigungsarbeiten etc.
- Sonstige Ausfallzeiten, die nicht vom AG zu verantworten sind.
- Lieferung der Videobänder, DVD's oder CD's.

  für 1 Stunde
Menge: 3,000 Std

**05.17.6.140 Einläufe sanieren, verpressen DN 150 - 200 mm**
Einläufe - ca.15 -20 cm in d. vorh. Anschluß - sanieren
Durchmesser der Einläufe 150-200 mm
Verpressen mit einem 2-Komponenten-Epoxidharz,  (bis 4 kg/ Anschluss),
einschl. aller notwendigen Maßnahmen wie Wasserhaltung
, Fräsarbeiten, Entsorgung von Fräsgut.
Nach der Vorbefahrung hat der AN in Absprache mit dem
AG die Überprüfung zur möglichen Sanierbarkeit der
Anschlüsse vorzunehmen und zu dokumentieren.

vom AN ausfüllen:

Angebotene
Harzbezeichnung __________________

  für 1 Stück
Menge: 2,000 Stck

**05.17.6.150 Einläufe sanieren, Hutprofile DN 150 - 200 mm**
Einläufe mit Hutmanschetten sanieren, Hutmanschetten sind unmittelbar vor dem Einbau mit einem 2-Komponenten-Epoxidharz unter Vakuum zu tränken,
Durchmesser der Einläufe 150-200 mm
einschl. aller notwendigen Maßnahmen wie Wasserhaltung, Fräsarbeiten, Entsorgung von Fräsgut.
Nach der Vorbefahrung hat der AN in Absprache mit dem
AG die Überprüfung zur möglichen Sanierbarkeit der
Anschlüsse vorzunehmen und zu dokumentieren.

Diese Position kommt nur auf Anweisung des  AG zur
Ausführung.

Grundsätzlich sind die Einläufe zu verpressen.
  für 1 Stück
Menge: 2,000 Stck

**05.17.6.170 Mehrverbrauch Epoxidharz**
Mehrverbrauch Epoxidharz gem. Angebot über die
kalkulierten  4 kg/ Stutzen hinaus
  für 1 kg
Menge: 50,000 kg

**05.17.6.200 Zuläufe verschließen**
Nicht mehr benötigte Seitenzuläufe bis DN 200 reinigen,
mit einer bis hinter die Rohrwandung versenkten
Verlustblase versehen, zuspachteln und bündig mit der
Rohrinnenwandung abglätten.

  für 1,00 Stück
Menge: 2,000 Stck

**05.17.6.210 Fräsroboter**
Einsatz eines ferngesteuerten Roboters System KA- TE
oder gleichwertiger Art, für Fräsarbeiten in Kanälen
EI-Profil 250/375 bis 500/750 mm verschiedenster Arten.
Der Einsatz des Roboters erfolgt unter ständiger
TV-Überwachung und wird von geschultem Personal
durchgeführt. Der Roboter besitzt mind. 60 m lange
Versorgungsleitungen.

In den Leistungen ist das Einbringen des Roboters über
die Revisionsschächte in das Kanalnetz zur Durchführung
von Fräsarbeiten enthalten, sowie das Rückfräsen
vorstehender Einlaufstutzen, Auffräsen von Ausbrüchen
zurückliegender beschädigter Zuläufe, einragenden
Dichtungen (Teerläufer, Tokband, Rohrringe etc.);
Wurzeleinwüchse in Rohren, Muffen auffräsen, Auffräsen
von Rohrrissen und Muffen, Beseitigung von weiteren
Hindernissen, die einer Sanierung jedweder Form
hinderlich sind. Die Fräsarbeiten sind in ca. 22
Kanalhaltungen auszuführen.
Das Ausbauen und wieder Einfahren von einer Haltung zur
anderen ist im E-Preis einzukalkulieren; alles in
fertiger Leistung.

Zurückgefräste Stutzen mindestens 10 mm von der
Innenseite des Hauptrohres gemessen fräsen.

Lichte Schachtweiten ab DN 1000 mm
Einstiegöffnung 625 mm

Von den Fräsarbeiten sind unentgeltlich Videoaufnahmen
zu machen, die die kompletten Fräsarbeiten
dokumentieren. Das Videoband/DVD geht in den Besitz des
AG über. Fräsarbeiten sind aus Gründen des
Explosionsschutzes unter ausreichender Wasserspülung
durchzuführen. Sondermaßnahmen sind vor der Ausführung
in jedem Fall mit dem AG abzustimmen.

 Vom Bieter anzugeben:

  Eingesetztes Robotersystem:

  ..........................................

  ..........................................

  ..........................................

Einschl. An- und Abfahrt, Bedienungspersonal, aller
Umrüst- und Umsetzarbeiten sowie sonstiger
Nebenarbeiten, Geräte und sämtlicher Materialien.

!!!!!!!!!!!!!!!!!!!!!!!!!!!!!!!!!!!!!!!!!!!!!!!!!!!!!!
Es wird ausdrücklich darauf hingewiesen, dass die
Vergütung der Fräszeit mit dem Einsetzen des
Fräsrobotors in den Schacht beginnt und bei Erreichen
des Schachtes vor dem Aussetzen aus dem Schacht endet.
Es wird nur die Zeit vergütet, welche durch
Videoaufnahmen dokomentiert ist. Längere Stillstände
des Fräsrobotors im Kanal sind auf der Videoaufnahme zu
begründen. In den Einheitspreis ist der komplette
Aufwand zur KTV-Befahrung sowie der Einsatz des im
LV-beschriebenen Spülfahrzeuges während der gesamten
Fräsarbeiten mit einzurechnen.
!!!!!!!!!!!!!!!!!!!!!!!!!!!!!!!!!!!!!!!!!!!!!!!!!!!!!!

  für 1,00 Std.
Menge: 5,000 Std

*Hinweis: Hinweis 5.17.7: Statik*
Hinweis 5.17.7:  Statik

Die zur Erstellung der Statik erforderlichen Angaben
(Tiefe, Grundwasserhöhen, Altrohrzustand etc.) werden
separat zu jeder Baustelle durch den AG vorgegeben.
Annahme: Grundwasserstand 1,50 m über Scheitel

Nach dem Einzelabruf und vor Beginn der Arbeiten ist
eine geprüfte Statik einzureichen.

##### 05.17.7 Statik

**05.17.7.100 Statik für Inliner aller Durchmesser**
Geprüfte Statik für Inliner  aller Durchmesser
  für 1 Stück
Menge: 1,000 Stck

*Hinweis: Hinweis 5.17.8: Druckprobe*
Hinweis 5.17.8:  Druckprobe

Haltungsweise Dichtheitsprüfung . Das Prüfergebniss ist
für jede Haltung  in  einem  Prüfprotokoll zu protokollieren.
Sollte die Dichtheit des Liners nach den Anforderungen der
DIN EN 1610 nicht gegeben sein,wird der Liner nur vergütet, wenn durch entsprechende Maßnahme (Ausbau des Liners oder durch Einzug eines zweiten Inliners) die Dichtheit nachgewiesen ist.

Die Abrechnung erfolgt nach Stück

##### 05.17.8 Druckprobe

**05.17.8.110 Druckprobe > DN 500 mm**
Druckprobe nach Euro Norm  (ATV - M 143, )
Rohr: DN  250 mm - DN 500 mm
  für 1 Stück.
Menge: 1,000 Stck

*Hinweis: Hinweis 5.18.0: Sanierung von Straßenablaufleitungen*
Hinweis 5.18.0:  Sanierung von Straßenablaufleitungen mit Inlinern

Die Sanierungsarbeiten an den
Straßenablaufleitungen sind zügig und ohne
Unterbrechung in Abstimmung mit dem zuständigen
Bauleiter der Regionetz durchzuführen.
Der AN hat die zu sanierenden Anschlussleitungen im
Vorfeld mit einer fahrbaren TV-Inspektionsanlage
(Satelittenkamera) vom Hauptkanal oder einer mit einer
Steckkamera von einer Revisionsöffnung bzw. einem
Revisionsschacht ausgehend zu untersuchen.
Der AN ist für alle Maßnahmen, die für den
ordnungsgemäßen und verfahrensbedingten Ablauf
notwendig sind, selbst verantwortlich. Hierzu zählen z.
B. evtl. erforderliche behördliche Genehmigungen,
Wasserentnahme mit Gestellung eines Standrohres,
Betreten von Privatgrundstücken etc. Gleiches gilt für
Sperrgenehmigungen gem. STVO sowie das Vorhalten und
Aufstellen erforderlicher Straßenabsperrungen und
entsprechende Verkehrszeichen nach STVO.
Der AN hat alle Angaben der Regionetz, die zur
fachgerechten Ausführung der Arbeiten notwendig sind,
in der Örtlichkeit zu überprüfen. Hierzu zählt
insbesondere vor der Schlauchbestellung die Überprüfung
der einzelnen Haltungen auf ihre technischen Daten, wie
z.B. Nennweite, Länge, Nennweitenänderungen,
Abwinklungen, Anzahl der Zuläufe etc.
Die Regionetz übernimmt keine Gewähr für die Richtigkeit
der gemachten Angaben.
Nach Beendigung aller Arbeiten sind die geöffneten
Revisionsöffnungen wieder ordnungsgemäß bzw. dicht zu
verschließen. Bei Bedarf Einlegen eines neuen
Dichtungsbandes.
Für alle Arbeiten sind entsprechende aussagefähige
Arbeitsprotokolle vom AN zu erstellen, aus denen die
einzelnen Arbeitsschritte und der zeitliche Ablauf zu
ersehen ist.

#### 05.18 Sanierung von Straßenablaufleitungen mit Inlinern

*Hinweis: Hinweis 5.18.1: Schlauchrelining*
Hinweis 5.18.1:  Schlauchrelining oder
Kurzschlauchverfahren bei der Sanierung  von
Straßenablauf- und Kanalhausanschlussleitungen

##### 05.18.1 Schlauchrelining oder Kurzschlauchverfahren bei der Sanierung von Straßenablauf- und Kanalhausanschlussleitungen

**05.18.1.100 Pauschale für Baustelleneinrichtung u. -räumung**
Pauschale für Baustelleneinrichtung u. -räumung
An- und Abfahrt aller für die Bauausführung
erforderlichen Geräte, Fahrzeuge u. Einrichtungen.
Vorhaltung für die gesamte Bauzeit und
Wiederherstellung der benutzten Flächen in den
ursprünglichen Zustand.

Diese Position wird nur einmal vergütet für alle Arbeiten im gesamten Baufeld.
  für 1 psch.
Menge: 1,000 psch

**05.18.1.110 HD-Reinigung Zulaufleitung**
HD-Reinigung der Abwasserleitungen vom Hauptkanal her,
wie z. B. System TSS 200 der Firma Rausch oder
gleichwertig, über einen Revisionsschacht oder einer
Revisionsöffnung in einer Fallleitung. Ordnungsgemäßes
Öffnen und dichtes Wiederverschließen der
Revisionsöffnung. Bei Bedarf Einlegen eines neuen
Dichtungsbandes.
Während der Reinigung ist das Austreten von Abwasser
oder Spülwasser durch den Einsatz von Blasen oder
anderen geeigneten Mitteln zu vermeiden.
Für Zulaufleitungen DN 80-200 mm jeglichen Materials,
Einzellänge der Leitungen bis max 35,0 m.

'..........'

....................................................''
Angebotenes System der HD-Reinigung

  für 1 lfdm.
Menge: 10,000 lfdm

**05.18.1.120 Abfräsen von harten Ablagerungen**
Abfräsen von harten Ablagerungen
oder Inkrustierungen mit geeigneten bogengängigen
Geräten wie z.B. IMS-Robotersysteme oder gleichwertig,
bei Leitungen, die durch die HD-Reinigung unzureichend
gereinigt wurden.
Für Zulaufleitungen DN 100-200 mm jeglichen Materials,
Einzellänge der Leitungen bis max 30,0 m.

'..........'

....................................................''
Angebotenes Frässystem

  für 1 lfdm.
Menge: 3,000 lfdm

**05.18.1.130 Beseitigen von Wurzeleinwuchs**
Beseitigen von Wurzeleinwuchs
bis zu 50 % des Durchmessers mit geeigneten
bogengängigen Geräten wie z. B. Robotersystemen oder
gleichwertig, bei Leitungen, die durch die HD-Reinigung
unzureichend gereinigt wurden.
Für Zulaufleitungen DN 100-200 mm jeglichen Materials,
Einzellänge der Leitungen bis max 30,0 m.

'..........'

....................................................''
Angebotenes Frässystem

  für 1 lfdm.
Menge: 3,000 lfdm

**05.18.1.160 Kurzschlauchverfahren**
Kurzschlauchverfahren
Partiellen Inliner bestehend aus einem
Epoxidharz-getränktem Glasgewebeschlauch aus
E-CR-Material oder gleichwertig, zum kraftschlüssigem
Verbund mit dem Altrohr. Das Trägermaterial muss
bogengängig und das ausgehärtete Produkt faltenfrei
eingebaut sein. Die Rohrauskleidung erfolgt entweder
über Revisionsschächte oder über
Revisionsöffnungen.Nach Beendigung aller Arbeiten sind
die geöffneten Revisionsöffnungen wieder ordnungsgemäß
bzw. dicht zu verschließen. Bei Bedarf Einlegen eines
neuen Dichtungsbandes.
Für jegliches Rohrmaterial, Nenweite ab 100 mm bis DN 200 mm, Bögen bis 90°.
Dicke des Schlauchträger mind. 3 mm, bzw. nach
geprüfter statischer Berechnung.
Länge des Kurzzschlauchs von 0,50 m bis 1,00 m.
Im Einheitspreis sind anfallende Kosten für das
Auffräsen der Leitungsenden mittels Robotern oder
sonstigen geeigneten Geräten zu berücksichtigen,
ebenfalls die Vorhaltung und die Inbetriebnahme einer
Wasserhaltung.
Die Abrechnung erfolgt nach Stück Kurzschlau.
In den Einheitspreis ist die Abnahmebefahrung einschließlich Haltungsbericht und Dokumentation als Videoaufnahme sowie die digitale Übergabe der Daten auf CD/DVD. mit einzurechnen.
für 1 Stck.
Menge: 1,000 Stck

**05.18.1.165 Langlinerverfahren**
Langschlauchverfahren
Partiellen Inliner bestehend aus einem
Epoxidharz-getränktem Glasgewebeschlauch aus
E-CR-Material oder gleichwertig, zum kraftschlüssigem
Verbund mit dem Altrohr. Das Trägermaterial muss
bogengängig und das ausgehärtete Produkt faltenfrei
eingebaut sein. Die Rohrauskleidung erfolgt entweder
über Revisionsschächte oder über
Revisionsöffnungen.Nach Beendigung aller Arbeiten sind
die geöffneten Revisionsöffnungen wieder ordnungsgemäß
bzw. dicht zu verschließen. Bei Bedarf Einlegen eines
neuen Dichtungsbandes.
Für jegliches Rohrmaterial, Nenweite ab 100 mm bis DN 200 mm, Bögen bis 90°.
Dicke des Schlauchträger mind. 3 mm, bzw. nach
geprüfter statischer Berechnung.
Länge des Kurzzschlauchs von 1,01 m bis 5,00 m.
Im Einheitspreis sind anfallende Kosten für das
Auffräsen der Leitungsenden mittels Robotern oder
sonstigen geeigneten Geräten zu berücksichtigen,
ebenfalls die Vorhaltung und die Inbetriebnahme einer
Wasserhaltung.
Die Abrechnung erfolgt nach Stück Langschlau.
In den Einheitspreis ist die Abnahmebefahrung einschließlich Haltungsbericht und Dokumentation als Videoaufnahme sowie die digitale Übergabe der Daten auf CD/DVD. mit einzurechnen.
für 1 Stck.
Menge: 1,000 Stck

**05.18.1.167 Mehrlänge im Langlinerverfahren**
Über diese Position erfolgt die Vergütung von Mehrlängen im Langlinerverfahren bei Schlauchlängen über 5,00 m als Zulage zur Position 5.18.1.165.
Abgerechnet wird die Mehrlänge über 5,00 m. Die Vergütung der Schlauchlänge zwischen 1,01 m und 5,00 m erfolgt über die Position 5.18.1.165.

für 1,00 m
Menge: 5,000 m

**05.18.1.180 Zuläufe oder Abstürze öffnen**
Zuläufe oder Abstürze öffnen
Gestellung und Einsatz eines geeigneten Fräsroboters,
um die Zulaufleitungenbzw. Abstürze nach der
Inliner-Aushärtung von innen her unter
Kamerabeobachtung oder per Hand im gesamten Querschnitt
sauber zu öffnen.
Hausanschlussleitung: DN 100 - 400 mm
ankommende Zuläufe: DN 80 - 300 mm
  für 1 Stck.
Menge: 1,000 Stck

**05.18.1.190 Probeentnahme und Werkstoffprüfung**
Probeentnahme und Werkstoffprüfung
Gemäß den Vorbemerkungen, sowie dem ATV Merkblatt M 143
Teil 3, Abs. 5.4.3 sind von jedem Aushärutngsabschnitt
im Schacht Materialproben zu entnehmen und zu
kennzeichnen. Diese werden auf ihre Kenndaten hin von
einem unabhängigen Sachverständigenbüro oder Institut
geprüft. Die Ergebnisse werden mit den Daten der
statischen Berechnung verglichen. Alle anfallenden
Kosten, auch die der Prüfung, sind im Einheitspreis zu
berücksichtigen.
Die Proben sind der dem Bauleiter der Regionetz zu
übergeben und werden von der Regionetz zur Prüfung zum
Prüfinstitut verschickt.
Proben von DN 100 - 400 mm.
  für 1 Stck.
Menge: 1,000 Stck

**05.18.1.200 Statik**
Statik
Vorlage einer geprüften Statischen Berechnung für
Anschlussleitungen DN 150 mm, ATV Merkblatt M 127, Teil 2

  für 1 psch.
Menge: 1,000 psch

### 09 Sonstiges

*Hinweis: Hinweis 9.1.0: Neben - Arbeiten*

#### 09.01 Neben - Arbeiten

*Hinweis: Hinweis 9.1.2: Stundenlohnarbeiten*
Hinweis 9.1.2: Stundenlohnarbeiten

Tagelohnarbeiten werden nur nach ausdrücklicher
Genehmigung durch den "AG" anerkannt.
Hierüber tägliche Stundenzettel ausstellen und anerkennen lassen.
Die Abrechnung erfolgt nach der während der Ausführung gültigen Preisverordnung, (Tariflohn + Zuschläge).
Die Abrechnung erfolgt nach Stunden.

##### 09.01.2 Stundenlohnarbeiten

**09.01.2.180 Stunde: Kanalbauvorarbeiter**
Stunde eines Kanalbauvorarbeiters
  für 1 Stunde.
Menge: 5,000 Std

**09.01.2.200 Stunde: Gehobener Kanalbauer**
Stunde eines gehobenen Kanalbauers
  für 1 Stunde.
Menge: 5,000 Std

**09.01.2.220 Stunde: Kanalfachwerker**
Stunde eines Kanalfachwerkers
  für 1 Stunde.
Menge: 5,000 Std

*Hinweis: Hinweis 9.1.3: Gerätestunden*
Hinweis 9.1.3: Gerätestunden

In den Einheitspreis einrechnen:
- LKW: für die Abfuhr von Bodenmassen oder sonstiger
  Transporte, ein Kipper mit Allradantrieb einschl. der Gestellung
  des Fahrers,
- Gerät: Einschl. Gestellung des Maschinisten
Diese Positionen kommen nur auf besondere Anweisung des "AG" zur Anwendung.
Die Abrechnung erfolgt nach Stunden.

##### 09.01.3 Gerätestunden

**09.01.3.110 LKW-stunde 20 to Nutzlast**
LKW-Stunden mind. 20 to  Nutzlast.
3 oder 4 Achser
  für 1 Stunde.
Menge: 5,000 Std

**09.01.3.140 Stunde Tieflöffelbagger**
Tieflöffelbagger  mit Tieflöffel,
Löffelinhalt mind. 0,3 m3 - 2,0 m3
  für 1 Stunde.
Menge: 5,000 Std

**09.01.3.160 Universalgerät Kleinbagger,**
Universalgerät Kleinbagger, Minibagger
oder ähnliches.
  für 1 Stunde.
Menge: 5,000 Std

**09.01.3.180 Stunde Lufthammer**
Lufthammer mit Meißel oder Stahlbohrer,
einschl. Antriebsmaschine ( Kompressor )
  für 1 Stunde.
Menge: 5,000 Std

*Hinweis: Hinweis 9.1.4: Regulierungs- und Anpassungsarbeiten*
Hinweis 9.1.4:  Regulierungs- und Anpassungsarbeiten
  zu Straßeneinbauten

Den benötigten Arbeitsraum vollständig bis Unterkante Binderschicht mit plastischem Beton C 16/20
ausfüllen.
Vor Einbau der Deckschicht Absperrschieberkappen der
Gas- und  Wasserversorgung oder Fernwärmeversorgung schonend freilegen, aufnehmen  und  entsprechend  der neuen Höhenlage auf eine  Kunststoff- oder Betonunterlage fachgerecht wieder einbauen. Nachträgliche Höhenanpassungen in der
fertigen Deckschicht sind nur auf besondere Anweisung
des "AG" zulässig.
Anfallenden Aushub aufladen und zur Kippe abfahren.
Ggfs. notwendige Anrampungen der Schieberkappen sowie
deren Entfernung vor Einbau der Deckschicht sind in den
Einheitspreis der jeweiligen Position einzurechnen und
werden nicht gesondert vergütet.
Im Bereich von Plattenbelägen anfallende  Ecken und
Streifen sauber mit geschnittenen Plattenresten
beischließen.
Im Bereich von Platten- und Betonsteinpflasterbelägen haben die Aussparungen für Schieber und Hydranten mit einem Kernbohrgerät entsprechender Größe zu erfolgen einschl. Entsorgung des Kernguts.
Der "AG" behält sich vor, für die Absperrschieber- und
Hydrantenkappen eine gesonderte Rechnung zu verlangen.

  Die Abrechnung erfolgt nach Stück.

##### 09.01.4 Regulierungs und Anpassungsarbeiten zu Straßeneinbauten.

**09.01.4.260 Mauerwerksschichten herstellen**
Mauerwerksschichten an runden oder eckigen Kanal-
Schächten  (Schachtwandung bis 50 cm)
mit Kanalschachtklinkern in Mörtel - MG II
aus scharfem Sand mit 300 kg Traßzement 30:70
und 150 kg  hydraulischer Kalk je m3 Mörtel
aufmauern, einschl. evtl. Mauerwerksverziehung.
Schachtinnenwände mit Traßzementmörtel M.V. 1:2
verfugen.
Außenflächen mit einem 2 cm dicken Zementmörtelputz
M.V. 1:2 und zweimal mit einem anerkannten
Isolieranstrich versehen.
In den Einheitspreis einrechnen:
- Verfüllung und Verdichtung des Arbeitsraumes mit
  Kies,
- Säuberung der Schachtsohle.
Die Abrechnung erfolgt nach Mauerwerksschichten
in Stück.

Die Abrechnungslänge wird an der Schachtinnenwand
gemessen.

  für 1,00 m.
Menge: 35,000 m

**09.01.4.319.Z Steigeisen in Mauerwerk oder Betonfertigteilen ausbauen**
Steigeisen in Schächten aus Mauerwerk oder Betonfertigteil
Evtl. entstehende Löcher schließen.
Die Abrechnung erfolgt nach Stück.
  für 1 Stück.
Menge: 5,000 Stck

**09.01.4.325 Steigbügel mit seitlicher Aufkantung liefern und einbauen**
Steigbügel mit seitlicher Aufkantung Form B nach DIN 19555 und EN 1301 der Klasse 1, Edelstahl Ummantelung aus Polypropylen (PP) Form B, SST, orange, Steigmass 250 mm für einläufige Steigeisengänge mit Aufkantung in Betonfertigteilen oder Mauerwerk einbauen.
Die Abrechnung erfolgt nach Stück.
  für 1 Stück.
Menge: 5,000 Stck

*Hinweis: Hinweis 9.2.0: Bauüberwachung*

#### 09.02 Bauüberwachung

*Hinweis: Hinweis 9.2.1: Probeentnahmen, Bodenuntersuchungen*
Hinweis 9.2.1:  Probeentnahmen, Bodenuntersuchungen
  mittels Druck-, Ramm- bzw. Sondiergerät
  (Lastplatten- Künzelversuche)

Zur Durchführung der Arbeiten stellt der  "AN"  das
erforderliche Gerät und erfahrene Arbeitskräfte.
Die Versuche an einer vom  "AG"  bezeichneten Stelle
durchführen.
Aufzeichnungen über  die  Probeentnahmen, bzw.
Druck- Ramm- Sondierversuche nur in Anwesenheit des
"AG" anfertigen.
Kontrollprüfungen nur auf besondere Anordnung des
"AG" durchführen.
Die Abrechnung erfolgt nach Stück.

##### 09.02.1 Probeentnahmen, Bodenuntersuchungen mitt Druck-, Ramm- bzw. Sondiergerät (Lastplatten- Künzelversuch)e

**09.02.1.150 Ramm- bzw. Sondierversuche durchführen Tiefe bis: 3,00 m**
Ramm- bzw. Sondierversuche nach DIN 4094
Blatt 1 und 2 durchführen.
Tiefe bis:  3,00 m.
  für 1 Stück.
Menge: 4,000 Stck

**09.02.1.160 Ramm- bzw. Sondierversuche durchführen Tiefe bis: 4,00 m**
Ramm- bzw. Sondierversuche nach DIN 4094
Blatt 1 und 2 durchführen.
Tiefe bis:  4,00 m.
  für 1 Stück.
Menge: 3,000 Stck

*Hinweis: ERGÄNZUNGSPOSITION*

#### 09.09 ERGÄNZUNGSPOSITION

*Hinweis: ERGÄNZUNGSPOSITION*

##### 09.09.8 ERGÄNZUNGSPOSITION

**09.09.8.100 Baugrunduntersuchung + Auswertung**
Baugrunduntersuchung und Auswertung der Ergebnisse
in einem Gutachten über die Baugrund. Über das Gutachten
sind alle Parameter zu erfassen/auszuwerten, welche für die
Entsorgung des Bodenaushubs auf einer geeigneten Deponie
erforderlich sind.

Über diese Position wird der Anteil für die Bauarbeiten im
Bereich "Kanalbau Gemeinde Roetgen" vergütet.
Menge: 1,000 psch

**09.09.8.140 Straßenreinigung**
Durchführung sämtlicher erforderlicher Reinigung von Verkehrsflächen mittels einer selbstaufnehmenden Hochdruckkehrmaschiene innerhalb und außerhalb des Baufeldes während der gesamten Bauzeit.

Hierzu gehören auch alle erforderlichen Reinigungsarbeiten im Bereich der Zufahrtsstraßen zur Baumaßnahme, bei der die Verschmutzung auf den Bauverkehr des AN zurückzuführen ist.

 Folgende Straßen sind zu reinigen:

Rosentalstraße.

Über diese Position wird der Anteil für die Bauarbeiten im
Bereich "Anteil Gemeinde Roetgen" vergütet.

Der Einsatz erfolgt witterungsabhängig, in Abhängigkeit von den auszuführenden Bauleistungen unaufgefordert durch den AN sowie nach Aufforderung durch den AG. Des Weiteren ist die Kehrmaschine regelmäßig Freitags sowie vor Feiertagen zum Arbeitsende einzusetzen.

Die Entsorgung des Kehrgutes ist in den Einheitspreis einzurechnen.

Im EP enthalten sind alle Arbeitsleistungen,
Hilfsstoffe sowie Nebenleistungen, die zur kompletten Ausführung der Leistung notwendig sind, auch
wenn einzelne Leistungen in vorstehender Beschreibung
nicht gesondert aufgeführt sind.

Ausser dieser Position erfolgt keine weitere Vergütung
für diese Leistung.

  für 1,00 psch
Menge: 1,000 psch

**09.09.8.500 BESTANDSPLAN ERSTELLEN**
Bestandsplan auf der Basis von UTM-Koordinaten
von den vertraglich erstellten Entwässerungs- und Straßenanlagen nach DIN 4050 im Maßstab 1:250 herstellen.

Darzustellen sind:

Straßen- und Baufluchtlinien, Grundstücksgrenzen,
Gebäude mit Hausnummern, Bordsteinführung, Gehwegbreiten und -flächen sowie die Nordrichtung.

Nachzuweisen sind:

Baustoffe, Querschnittsabmessungen und -wechsel,
Längen (m), Fließrichtung (Pfeil), Sohlengefälle
(Promille), Gefällebrechpunkte, Abzweige,
Seitenzuläufe, Höhenangaben (NHN) und Lageangaben bei
Bauwerken/Schächten (alle ankommenden und abgehenden
Kanäle) und bei Straßen- bzw. Geländebrechpunkten. Auf
Sonderbauwerke ist in geeigneter Form hinzuweisen.
Ebenso sind sämtliche neu erstellte Einrichtungen der Straßenanlagen mit Materialangaben darzustellen.

Der Bestandsplan muß spätestens mit der Schlußrechnung
in digitaler Form (DXF oder DWG, georeferenziert)  und als SW-Pause 3-fach eingereicht werden.

Die neuen Schachtbauwerke sind sofort nach Ende des Kanalbaus in Lage und Höge einzumessen. Diese Vermessungsergebnisse sind dem AG sofort mit den Koordinaten in einem Lageplan zu übergeben, damit der AG die KTV-Befahrung veranlassen kann. Der eigentliche oben beschriebene Bestandsplan ist nach Bauende vorzulegen.

In den Einheitspreis sind alle erforderlichen
Materialien und Nebenleistungen mit einzurechnen.

Ausser dieser Position erfolgt keine weitere Vergütung
für diese Leistung.
Menge: 1,000 Stck

**09.09.8.510 Personalisierung nach §20 SprengG**
Einweisung des gesamten Baustellen- und Aufsichspersonals durch eine ausgewiesene Fachkraft in die Situation Kampfmittelbefunde. Die Fachkraft muss über einen Befähigungsschein nach §20 SprengG verfügen.

Die Einweisung erfolgt vor Beginn der Aufbruch- und Erdarbeiten. Diese Leistung wird einmalig pauschal vergütet. Es ist Sache des AN, sicher zu stellen, dass bei wechselndem Baustellenpersonal alle auf der Baustelle neu eingesetzten Mitarbeiter ebenfalls eingewiesen werden. Dies ist in die Pauschale mit einzukalkulieren und wird nicht zusätzlich vergütet.
Die Einweisung ist durch Vorlage einer Teilnehmerliste mit Datum der Einweisung und Unterschriften der Teilnehmer nachzuweisen.

Über diese Position wird der Anteil für die Bauarbeiten im
Bereich "Kanalbau Anteil Gemeinde Roetgen)" vergütet.
Menge: 1,000 psch

**09.09.8.525 Stillstand der Arbeiten infolge durch den AN nicht zu vertretenden Behinderungen - Kanalbau**
Stillstand der Arbeiten infolge durch den AN nicht zu
vertretenden Behinderungen für den Kanalbau.

In der Position enthalten sind alle Aufwendungen für
- Personal, Material, Betriebsmittel
- Vorhaltung und Benutzung aller für die Arbeiten auf
der Baustelle vorhandenen Maschinen und Geräte
- Baustelle stillegen und wieder in Betrieb nehmen.
- Strom
- Stillstand der Transportmittel
- Baustelleneinrichtung und Verkehrssicherung
- Bauleitung
- Geschäfts- und Gemeinkosten.

Die Vergütung erfolgt ausschließlich innerhalb der
tariflichen Arbeitszeiten des Baustellenpersonals.

Abrechnung nach Stillstandszeiten in Stunden.

Anerkennung der Position nur nach vorheriger Abstimmung
und Genehmigung durch den AG.
Menge: 10,000 Std

**09.09.8.530 Bestandsvermessung aller Kanalanschlussleitungen in Höhe und Lage vor Baubeginn/Bestellung der Schachtbauwerke**
Bestandsvermessung aller Kanalanschlusshöhen vor Baubeginn.

Durch den AN sind vor der Bestellung der Schachtbauwerke im Bestand die Rohrsohlenhöhen in den Anschlussbereichen vom Bestand zu den neuverlegten Kanälen aufzumessen. Ebenso ist die genaue Lage der Anschlusskanäle in den Bestansschächtensowie der tatsächliche Achswinkel der angeschlossenen Bestandskanäle in den Bestandsschachtbauwerken aufzumessen.

Im EP enthalten sind alle Arbeitsleistungen,
Baustoffe, Hilfsstoffe sowie Nebenleistungen die
notwendig sind, auch wenn einzelne Leistungen in
vorstehender Beschreibung nicht gesondert
aufgeführt sind.

Ausser dieser Position erfolgt keine weitere Vergütung
für diese Leistung.

  für 1 Stück
Menge: 1,000 Stck

**09.09.8.600 Vermessungsarbeiten**
Pauschalvergütung für die eigenverantwortliche
Vermessung während der gesamten Bauzeit. Im
Pauschalpreis enthalten ist das Abstecken aller
notwendigen Achsen / Trassen / Höhen für den Ausbau auf
Grundlage der Planung sowie unter Beachtung der örtlich
vorhandenen Gegebenheiten (Abgleich mit Bestandshöhen).

Während der gesamten Bauausführung bis zur
Fertigstellung des Ausbaus ist der AN für die
Sicherung von Vermessungspunkten und Grenzpunkten
verantwortlich. Diese Leistungen sind einzurechnen. Bei
Verschwinden von Festpunkten / Grenzpunkten sind diese
dem AG vorab anzuzeigen.
Nach Abschluss der Arbeiten sind die neuen Anlagen nach
Lage und Höhe einzumessen und in einem
Bestands-/Abrechnungsplan nach Vorgaben des AG
darzustellen.
Einzurechnen sind die anteiligen Kosten für die
Leistungen dieses Loses.
Menge: 1,000 psch

**09.09.8.630 Dokumentationsunterlagen Bauüberwachung liefern**
Dokumentation Eignungsprüfungen, Erstprüfungen,
Eigenüberwachungsprüfungen und angeordnete
Kontrollprüfungen des AG.

Ein Bestandsplan ist durch den AN anzufertigen und in
zwei-/dreidimensionaler Darstellung sind folgende
Informationen einzutragen:
-Die Ansatzpunkte aller Probeentnahmestellen für
bodenmechanische Laborversuche und die Prüfpunkte aller
bodenmechanischen Feldversuche (z.B.
Lastplattendruckversuche, usw.) bzw.
Asphaltuntersuchungen
-Die Ergebnisse von Sondierungen (Ramm- und
Drucksondierungen)
-Die Lage von Schichtdickenüberprüfungen der
Frostschutz- und ungebundenen Tragschichten
-Die Lage der Aluminiumronden/-bleche zur
elektromagnetischen Dickenmessung
-Besondere Vorkommnisse während der Herstellung
-Alle Eignungs- und Erstprüfungen

Die Dokumentationsunterlagen zur
Verdichtungsbeurteilung sind zeitgleich mit dem
Arbeitsfortschritt auf der Baustelle dem AG im Original
zur Verfügung zu stellen und zusätzlich in Kopie im
Baubüro des AG vorzuhalten.

Alle Unterlagen sind in Ordnern DIN A 4, mit
Registerunterteilung, abzuheften.

Ergebnisse aller Versuche übersichtlich, tabellarisch
auflisten und übergeben incl. ständigem fortschreiben
der Tabellen und Listen sowie anlegen eine
Inhaltsverzeichnisses.

Nach Beendigung der Arbeiten sind alle Unterlagen
digital (PDF) und 2-fach in Papierform innerhalb von 10
Kalendertagen vor Abnahme der Bauleistungen zu
übergeben.
Menge: 1,000 psch

**09.09.8.860 Erschwerniszulage für Vorkopfarbeit.**
Sämtliche Bauleistungen in diesem LV können ausschließlich in Vorkopfarbeit ausgeführt werden.
Die Fahrbahnflächen, welche durch den Mittelstreifen aus Natursteinpflaster getrennt sind, werden nacheinander im Vollausbau erneuert, wobei der Mittelstreifen zu jedem Zeitpunkt erhalten bleibt und nicht erneuert wird.
Der KFZ-Verkehr wird jeweils im Zweirichtungsverkehr unter Einsatz einer 2-Phasigen LSA einspurig durch das Baufeld geführt. Bei der Erneuerung der westlichen Fahrbahn wird zeitgleich der Rad-/gehweg mit erneuert.
Neben der Vorkopfarbeit sind in den Einheitspreis auch die entstehenden Behinderungen bei der Erreichbarkeit des Baufeldes durch die zu erwartende Staubildung an beiden Kopfenden der Baustelle mit einzurechnen.
Das Anlegen von Baustraßen innerhalb, entlang oder
parallel der Ausbautrasse ist in die Einheitspreise
einzurechnen und wird nicht gesondert vergütet.
Menge: 1,000 psch

USt %: 19,00
